# Erschließung Baugebiet "Gaiganz Nord 1"
Angebotsaufforderung (GAEB DA XML 3.2, DA83)
Projekt: 24080
Währung: EUR
Vergabeart: Öffentliche Ausschreibung
Auftraggeber: VG Effeltrich, Schulstraße 6, 91099 Poxdorf, Oberfr, Telefon 09133-7792-14, E-Mail info@effeltrich.de; DV-Nummer: 1; Vergabenummer: 1
Erstellt mit: BECHMANN AVA 2024.110/ GXML Toolbox V3.3 R20210630, BECHMANN AVA 2024.110, 28.04.2026

## 1 Kanal- und Straßenbauarbeiten
Datum: 28.04.2026

### 01 S C H M U T Z W A S S E R K A N A L

#### Titel 01.01 BAUSTELLENEINRICHTUNG SW-Kanal

**01.01.10 Baustelle einrichten SW-Sammler u. Hausanschl Zufahrt herst.AN**
StL-Nr. 1910110792
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Leistungen in den Abschnitten
01 Schmutzwassersammler und 02 Hausanschlüsse SW'

Zufahrt nach Wahl des AN herstellen und nach Beendigung
der Baumaßnahme entfernen. Ursprünglichen Zustand wieder herstellen.
Menge: 1,000 Psch

**01.01.20 Baustelleneinricht. vorhalten**
*** Schwerpunktposition
StL-Nr. 18901102
Baustelleneinrichtung vorhalten.
Vorhalten der Baustelleneinrichtungen. Mieten, Pacht,
Gebühren und dgl. gehören zum Leistungsumfang.
Ausser den vollen Monaten werden Teilzeiten nach
Kalendertagen zu 1/30 des Einheitspreises abgerechnet.
Stillstandszeiten und Bauzeitverlängerungen werden
nur vergütet, wenn die Ursachen vom AG zu
vertreten sind.
Menge: 2,000 Mt

**01.01.30 Baustelleneinricht. unterh. u. betr.**
StL-Nr. 18901103
Baustelleneinrichtung unterhalten und
betreiben.
Unterhalten und Betreiben der Baustelleneinrichtungen.
Vergütet werden die Tage, an denen auf der Baustelle
gearbeitet wird. Bauzeitverlängerungen werden nur vergütet, wenn die Ursachen vom AG zu vertreten sind.
Der Nachweis erfolgt durch Vorlage der Tagesberichte.
Menge: 40,000 d

**01.01.40 Baustelle räumen Abschnitte 01 u 02**
StL-Nr. 1910111299
Baustelle von allen Geräten, Anlagen, Einrichtungen und
dgl. räumen. Benutzte Flächen und Wege entsprechend dem
ursprünglichen Zustand herrichten. Soweit nicht für
bestimmte Leistungen für das Räumen der Baustelle gesonderte Positionen im Leistungsverzeichnis enthalten
sind, gilt die Pauschale
für 'alle Leistungen der Abschnitte
01 Schmutzwassersammler und 02 Hausanschlüsse SW'
Menge: 1,000 Psch

**01.01.50 Vorankündigung erstellen**
StL-Nr. 19101508
Vorankündigung gemäß Baustellenverordnung erstellen und
spätestens zwei Wochen vor Einrichten der Baustelle der
zuständigen Behörde übermitteln. Vorankündigung sichtbar und witterungsgeschützt auf der Baustelle aushängen. Bei erheblichen Änderungen während der Bauzeit
anpassen.
Menge: 1,000 Psch

**01.01.60 SiGe-Plan erstellen**
StL-Nr. 19101513
Sicherheits- und Gesundheitsschutzplan (SiGe-Plan) nach
RAB 31 erstellen und mit dem Sicherheits- und Gesundheitsschutzkoordinator dieser und weiterer berührter
Baustellen abstimmen. Bei erheblichen Änderungen in der
Ausführung des Bauvorhabens anpassen. Den SiGe-Plan für
jeden Beschäftigten einsehbar auf der Baustelle vorhalten.
Menge: 1,000 Psch

**01.01.70 SiGe-Plan des AG fortschreiben**
StL-Nr. 19101518
Sicherheits- und Gesundheitsschutzplan (SiGe-Plan) nach
RAB 31 fortschreiben und mit dem Sicherheits- und Ge-
sundheitsschutzkoordinator dieser und weiterer
berührter Baustellen abstimmen. Bei erheblichen Änderungen in der Ausführung des Bauvorhabens anpassen. Den
SiGe-Plan für jeden Beschäftigten einsehbar auf der
Baustelle vorhalten.
Menge: 1,000 Psch

**01.01.80 SiGe-Koordinator stellen.**
StL-Nr. 19101528
Sicherheits- und Gesundheitsschutzkoordinator während
der Ausführung des Bauvorhabens nach RAB 30 und Unterlagen des AG stellen.
Menge: 1,000 Psch

**01.01.90 Bauzaun aufstellen und entfernen 2,0 m Stahlgitter-FT**
StL-Nr. 1910120793
Bauzaun nach Unterlagen des AG einschl. der erforderlichen Tore und Pfosten standsicher aufstellen, während
der Bauzeit vorhalten und unterhalten sowie nach Beendigung der Bauzeit entfernen. 70 v.H. des Preises werden nach Aufstellen, der Rest nach Entfernen des Bauzaunes vergütet.
Zaunhöhe '2,0 m
Einsatzort(e) Lager- und Arbeitsbereiche für zusätzliche notwendige Absicherungen über die Baustelleneinrichtung und Verkehrssicherung hinaus.
Umsetzen ggf. mehrfach nach Erfordernissen des Baubetriebs bzw. Baufortschritts gehören zum Leistungsumfang.'

Zaun aus Stahlgitter-Fertigteilen.
Menge: 100,000 m

**01.01.100 Bestandsunterlagen herstellen Grundst.gr.AG Grundl.Bauausf.AG Entwässerungsarb. SW-Sammler u. HA**
StL-Nr. 229019361129
Bestandsunterlagen herstellen. Bestandsunterlagen nach
Fertigstellung der Maßnahme herstellen. Je nach Gewerk
sind dafür Lageplan/-pläne, Querschnitt(e),
Längsschnitt(e), Entwässerungspläne und Detailpläne zu
erstellen.Die Bestandsunterlagen sind spätestens mit
der Schlußrechnung dem AG zu übergeben.
Erforderliche Vermessungsarbeiten gehören zum
Leistungsumfang. Die Erstellung der Bestandsunterlagen
für Bauwerke nach ZTV-ING werden gesondert vergütet.
Alle Bestandsunterlagen müssen
beinhalten: Projektbezeichnung, Bezeichnung der
Unterlage, Datum der Herstellung der Bauleistung,
Datum der Erstellung der Unterlage, Lokalisierung
gemäß *Anweisung Straßendatenbank* (ASB), Teil *Netz*
(Stationierung), Ersteller der Bestandsunterlage,
Maßstab.
Lagepläne müssen folgende Fachdaten enthalten:
Trassierungselemente, sichtbare Querschnittsteile
einschließlich der Randeinfassungen, Breiten,
Nordrichtung, Grundstücksgrenzen und Flurnummern, wenn
vorhanden Straßennamen und Hausnummern, bei
Entwässerungsarbeiten zusätzlich die
Entwässerungseinrichtungen einschließlich der Lage der
Leitung(en) und der Fließrichtung.
Querschnitte müssen folgende Fachdaten enthalten: Alle
Schichten und Lagen des Oberbaues für alle
Querschnittsteile einschließlich der Randeinfassungen,
der Untergrund/-bau, die Grundstücksgrenzen, bei
Entwässerungsarbeiten die Regelausführung der
Straßenabläufe.
Entwässerungslängsschnitte müssen folgende Fachdaten
enthalten: Schächte und Leitungen mit Angabe von
Durchmessern und Material, die Fließrichtung,
Höhenlage des Geländes, Sohlhöhen und Deckelhöhen von
Schächten, Sohlhöhen von Leitungen an den Anschlüssen
bzw. Leitungsenden, Sohlgefälle der Leitung.
Die Unterlagen über die Grundstücksgrenzen und die
Flurnummern werden vom AG gestellt.
Die Bestandsunterlagen sind auf der Grundlage der
Bauausführungsunterlagen des AG zu erstellen.
Bestandsunterlagen für Entwässerungsarbeiten nach
Unterlagen des AG.
Format(e) und Anzahl der Bestandsunterlagen 'Die Pläne sind als farbiger Plott (4fach) und in digitaler Form (dxf und pdf) zu liefern.
Insbesondere müssen die Bezeichnungen der Schächte mit denen der Planung identisch sein.  Element-, Layer- und Blockdefinitionen laut Angabe des AG.
Die Schächte sind tachymetrisch nach Lage und Höhe in die Bezugssysteme nach Vorgabe des AG einzumessen.'
Menge: 1,000 Psch

**01.01.110 Beweissicherung durchführen**
StL-Nr. 229019069109
Beweissicherung des Bestandes im Bereich der Baustelle
und den vom Baubetrieb betroffenen Bereichen mit
Gebäuden, Bauwerken, Entwässerungseinrichtungen,
Wällen, Banketten, Fahrbahnrändern, Asphaltschichten,
Pflasterungen, Borden u. dgl. durchführen.
Die Beweissicherung ist von einem öffentlich
bestellten und vereidigten Sachverständigen
durchzuführen. Maßnahmen wie der Einsatz einer
Kanalkamera, die Durchführung einer Bauwerksprüfung
aus besonderem Anlass u. dgl. werden gesondert
vergütet.
Laufende Kontrollen wie Messprogramme u. dgl., die die
Durchführung der Baumaßnahme begleiten, werden
gesondert vergütet.
Erforderliche Hilfskräfte und Hilfsmittel sind
einzurechnen.
Bestand 'der Anwesen und Gebäude
Am Waillenbach Nr. 6, 8, 12, 13, 14, 15 und 17'

Die Beweissicherung besteht aus einer Bestandsaufnahme
vor Beginn der Arbeiten. Die Bestandsaufnahme ist so
durchzuführen, dass Veränderungen am Bestand, die
möglicherweise durch die Baumaßnahme verursacht
werden, festgestellt werden können.
Dokumentation 'in 1-facher Ausfertigung und auf Datenträger USB-Stick liefern.'
Menge: 1,000 Psch

**01.01.120 Vermessungsarbeite n für Absteckung Abwasseranlage SW**
StL-Nr. 2290193199
Vermessungsarbeiten für die Absteckung von Bauteilen
nach Unterlagen des AG einschließlich aller Geräte-
und Personalkosten durchführen.
Bauteil(e) 'der Abwasseranlage für Schmutzwasser, wie Schächte, Anschlussleitungen'
Menge: 1,000 Psch

#### Titel 01.02 ENTSORGUNG

*Hinweis: Bereitstellungsfläche*
Die Bereitstellungsfläche ist innerhalb des Baugebiets herzustellen und für die Zwischenlagerung des geförderten Aushubs aus alle Bauteilen im Baugebiet vorzusehen.
Böden des Homogenbereichs B3 sind in Haufwerken zwischenzulagern.
Das Wiederherstellen der benutzten Fläche ist im Abschnitt 05 enthalten.

Die Entsorgung erfolgt gesondert nach der Haufwerksuntersuchung im Auftrag der VG Effeltrich.

**01.02.10 Bereitstellungsflä chen herstellen inn. Baust. Alle ungeb. Flächen Fl. <1.000 m3 HW. <300 m3 HW-h >3bis5 m Bod. Verwertung Zwischenlager Baugebiet**
StL-Nr. 2480220513113290
Flächen für die zeitweilige Lagerung von
Bodenmaterial, Baggergut, Ausbaustoffen oder
Abfällen nach Unterlagen des AG als
Bereitstellungsflächen herstellen. Haufwerks- und
Behälterkataster mit Lageplänen, Angaben zu
Haufwerksnummer, Anlieferungszeitraum, Herkunft
nach Entnahmestelle mit Homogenbereich und
Probenahmen aufstellen. Haufwerke mit reißfester,
witterungsbeständiger Folie abgedeckt und Behälter
mit wetterfester Beschilderung einschließlich der
Angaben zu Haufwerks- oder Behälternummer,
Anlieferungszeitraum, Herkunft nach Entnahmestelle
und Homogenbereich ausstatten. Erforderliche
Schutz- und Betriebseinrichtungen sowie
Betriebsräume mit Sanitäreinrichtungen
einschließlich erforderlicher Ver- und Entsorgung
mit den erforderlichen Medien nach Unterlagen des
AG aufstellen.
Bereitstellungsflächen innerhalb der Baustelle
nach Unterlagen des AG für alle Leistungen
sämtlicher Abschnitte des Leistungsverzeichnisses.
Ungebundene Flächenbefestigungen nach Wahl des AN
und technischen Erfordernissen nach Unterlagen des
AG herstellen. Fläche mit Kunststoffdichtungsbahn
mit einer Mindestdicke von 1,0 mm abdecken.
Oberflächenentwässerung erfassen und mit
wasserrechtlicher Genehmigung ableiten. Vorhalten,
Betreiben, Unterhalten und Beseitigen werden
gesondert vergütet.
Lagerfläche für Menge bis 1.000 m3.
Haufwerksgröße bis 300 m3. Vorhalten, Betreiben,
Unterhalten und Beseitigen werden gesondert
vergütet.
Haufwerkshöhe über 3,00 m bis 5,00 m.
Material = Bodenmaterial und Baggergut für die
Verwertung oder Beseitigung, Bestimmung der
Maßgebender Parameter nach Unterlagen des AG.
Lagerung '= Zwischenlagerung im Baugebiet'
Menge: 1,000 Psch

**01.02.20 Bereitstellungsflä chen betreiben**
StL-Nr. 2480221000
Flächen für die zeitweilige Lagerung von
Bodenmaterial, Baggergut, Ausbaustoffen oder
Abfällen nach Unterlagen des AG als
Bereitstellungsflächen vorhalten, unterhalten und
betreiben. Haufwerks- und Behälterkataster mit
Lageplänen, Angaben zu Haufwerksnummer,
Anlieferungszeitraum, Herkunft nach Entnahmestelle
mit Homogenbereich und Probenahmen auf der
Baustelle führen und fortschreiben. Wetterfeste
Beschilderung einschließlich der Angaben zu
Haufwerks- oder Behälternummer,
Anlieferungszeitraum, Herkunft nach Entnahmestelle
und Homogenbereich vorhalten, bei Bedarf anpassen
und unterhalten. Haufwerksabdeckungen aus
reißfester, witterungsbeständiger Folie nach
Bedarf des AN verwehungssicher öffnen und
schließen, arbeitstäglich kontrollieren und
beschädigte Folien austauschen. Erforderliche
Schutz- und Betriebseinrichtungen sowie
Betriebsräume mit Sanitäreinrichtungen nach Wahl
des AN einschließlich erforderlicher Ver- und
Entsorgung mit den erforderlichen Medien nach
Unterlagen des AG vorhalten, unterhalten und
betreiben. Teilzeiten nach Tagen werden zu 1/30
des Einheitspreises vergütet.
Menge: 2,000 Mt

**01.02.30 Wiederverw. Bodenmat. dokument. elektronisch Analyt. n. Unter.**
StL-Nr. 248020700101
Dokumentation über den Ausbau und Wiederverwendung
sowie die Verwertung von Bodenmaterial als
Verfahrensbeteiligter nach Unterlagen des AG
durchführen.
Elektronische Dokumentation der Wiederverwendung
von Bodenmaterial und Baggergut innerhalb der
Baustelle nach Unterlagen des AG führen. Aus- und
Einbaumengen erfassen, auswerten und nach
Abschluss dem AG nach Unterlagen des AG
elektronisch übergeben.
Deklarationsanalysen nach den Einbauparametern für
den Wiedereinbau nach Unterlagen des AG.
Menge: 1,000 Psch

#### Titel 01.03 VERKEHRSSICHERUNG SW-Kanal

**01.03.10 Verkehrsflächen unterhalten. Bef. Asphalt Zufahrtswege**
StL-Nr. 2290590132
Verkehrsflächen zur Aufrechterhaltung des öffentlichen
und Anliegerverkehrs, sowie des Baustellenverkehrs
innerhalb des Baubereiches einschließlich
zwischenzeitlich benutzter Behelfsfahrstreifen
verkehrssicher unterhalten.
Abgerechnet wird nach Kalendertagen.
Befestigung mit Asphalt.
Verkehrsflächen im Zuge der vom AG
zur Verfügung gestellten Zufahrtswege.
Menge: 60,000 d

**01.03.20 Verkehrssich. läng. Dauer aufbauen SW-Sammler u Hausanschl. Anordnung Unt. AG gebührenfrei**
StL-Nr. 2110510519090101
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'B I/15 Sperrung im Anschlusbereich zur Ortsstraße "Am Waillenbach".
Der Anliegerverkehr ist während der gesamten Bauzeit aufrecht zu erhalten.'

Länge des Arbeitsbereiches 'ca. 110 m Baustrecke des Schmutzwassersammlers und der Hausanschlüsse im neuen Erschließungsgebiet'

Verkehrsrechtliche Anordnung nach Unterlagen des AG
einholen und zugehörige Unterlagen erstellen. Erforderliche Ortsbesichtigungen zur Erstellung der Planunterlagen für die verkehrsrechtliche Anordnung durchführen.
Gebührenfrei.
Menge: 1,000 Psch

**01.03.30 Verkehrssich. läng. Dauer vorhalten wie Vorposition**
StL-Nr. 2110511010
Verkehrssicherung längerer Dauer vorhalten, warten, instand setzen und betreiben. Vorübergehende Verkehrssicherungsmaßnahmen durchführen. Die Kontrolle der Verkehrssicherung wird gesondert vergütet.
Verkehrssicherung wie in Vorposition beschrieben.
Menge: 60,000 d

**01.03.40 Verkehrssich. läng. Dauer abbauen Abschnitte 01 und 02**
StL-Nr. 211051200009
Verkehrssicherung an Arbeitsstellen längerer Dauer abbauen. Vorübergehende Verkehrssicherungsmaßnahmen
durchführen. Vorübergehende Markierung entfernen,
transportable Lichtsignalanlage, bauliches Leitelement,
mobile Stauwarnanlage, LED-Anzeigetafel und transportable Schutzeinrichtung abbauen werden gesondert
vergütet.
Für Verkehrsführungsphase '01 und 02 Schmutzwasserkanal und Hausanschlüsse'
Menge: 1,000 Psch

**01.03.50 Kontrolle d. Verkehrss. an Arb. st. zwei bzw. einmal schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 60,000 d

#### Titel 01.04 ERDBAU

**01.04.10 Oberboden abtragen Homog. B1 Abtrag ü. 10-30cm Oberb.Verw. AN Abrechnung Abtrag**
StL-Nr. 24106120902101
Oberboden ggf. einschließlich Vegetationsdecke abtragen. Homogenbereiche nach Unterlagen des AG.
Homogenbereich 'B1'

Dicke des Abtrages über 10 bis 30 cm.
Oberboden nach Wahl des AN verwerten.
Abrechnung nach Abtragsprofilen.
Menge: 50,000 m3

**01.04.20 Wurzelstöcke roden DU über 0,1-0,3 m Wst.Verw. AN**
StL-Nr. 241060201001
Wurzelstöcke roden. Gemessen wird der Durchmesser der
Schnittstelle des Wurzelstocks vor dem Roden.
Durchmesser über 0,10 bis 0,30 m.
Wurzelstöcke nach Wahl des AN verwerten.
Menge: 1,000 St

**01.04.30 Abgeholzte Waldfläche roden Stöcke bis0,1m DU Wst.Verwert. AN**
StL-Nr. 2410605010000100
Abgeholzte Waldfläche roden.
Wurzelstöcke bis zu 0,10 m Durchmesser an der Schnittstelle.
Wurzelstöcke nach Wahl des AN verwerten.
Menge: 60,000 m2

#### Titel 01.05 LEITUNGSGRÄBEN

**01.05.10 Leitungsgr. m. Schachtbaugr. herst. Homog B3, T 2,50 - 4,50 m, B 1,0 m m.Verb./+10 m3 W Verfüllboden ges. BM-0 Lagern Abr. senkrecht**
*** Schwerpunktposition
StL-Nr. 2410821599913191
Leitungsgraben einschließlich Schachtbaugruben herstellen. Straßenaufbruch wird gesondert vergütet. Schachtdurchmesser und -abstände nach Unterlagen des AG.
In gewachsenem Boden. Homogenbereiche 'B3'

Grabentiefe '2,50 bis 4,50 m'

Breite der Grabensohle 'Abrechnungsbreite für Rohrleitungen bis DN 250 = 1,0 m'

Notwendigen Verbau entsprechend statischen und konstruktiven Erfordernissen herstellen, vorhalten und
entfernen. Offene Wasserhaltung bis zu einer Pumpenleistung von 10 m3 Fördermenge und 5,00 m Förderhöhe
je Stunde und Haltung ausführen.
Aushub wird zum Verfüllen nicht verwendet. Verfüllen
der Baugruben und des Grabens nach Verlegen der Leitung
wird gesondert vergütet.
Materialwerte nach EBV = BM-0
Zum Verfüllen nicht verwendeten Aushub 'innerhalb der Baustelle für die Haufwerksbeprobung in Mieten lagern.'

Abrechnung mit senkrechten Wänden.
Menge: 240,000 m3

**01.05.20 Leitungsgr. m. Schachtbaugr. herst. Homog B3, T 2,50 - 4,50 m, B 1,0 m m.Verb./+10 m3 lag. i./ver.o.Lz. BM-0**
*** Schwerpunktposition
StL-Nr. 2410821599911191
Leitungsgraben einschließlich Schachtbaugruben herstellen. Straßenaufbruch wird gesondert vergütet. Schachtdurchmesser und -abstände nach Unterlagen des AG.
In gewachsenem Boden. Homogenbereiche 'B3'

Grabentiefe '2,50 bis 4,50 m'

Breite der Grabensohle 'Abrechnungsbreite für Rohrleitungen bis DN 250 = 1,0 m'

Notwendigen Verbau entsprechend statischen und konstruktiven Erfordernissen herstellen, vorhalten und
entfernen. Offene Wasserhaltung bis zu einer Pumpenleistung von 10 m3 Fördermenge und 5,00 m Förderhöhe
je Stunde und Haltung ausführen.
Aushub zur Wiederverwendung innerhalb der Baustelle
lagern, nach Verlegen der Leitung in Graben oberhalb
der Leitungszone und in Baugruben einbauen und verdichten einschl. ggf. erforderlicher Wasserzugabe.
Materialwerte nach EBV = BM-0
Zum Verfüllen nicht verwendeten Aushub 'innerhalb der Baustelle für die Haufwerksbeprobung in Mieten lagern'

Abrechnung mit senkrechten Wänden.
Menge: 200,000 m3

**01.05.30 Bindemittel ausstreuen Kalk-Zement**
StL-Nr. 2410631005
Bindemittel zur Vorbereitung der Bodenverbesserung oder
Bodenverfestigung ausstreuen. Bindemittelmenge nach
Eignungsprüfung.
Bindemittel = Kalk-Zement-Gemisch.
Menge: 14,000 t

**01.05.40 Geschütt. Boden AG verbessern (Zul)**
StL-Nr. 2410632300
Geschütteten Boden des AG verbessern. Boden nach Ausstreuen des Bindemittels mit Bodenmischgerät gleichmäßig und in voller Schütthöhe durchmischen. Ausstreuen
des Bindemittels wird gesondert vergütet. Vergütet wird
der Mehraufwand gegenüber den Erdarbeiten ohne Bodenverbesserung.
Menge: 200,000 m3

**01.05.50 Baustoff lief.,in Leitungsgr. einb. gemkörn. Boden T bis 4,0 m, B 1,0 m oberh.Leitungsz. Abrechnung senkr.**
*** Schwerpunktposition
StL-Nr. 24108238299011
Baustoff nach Unterlagen des AG liefern, in Leitungsgraben einschließlich Schachtbaugruben einbauen und
verdichten. Einbaudokumentation nach Unterlagen des AG
übergeben.
Baustoff = gemischtkörniger Boden.
Grabentiefe 'bis 4,0 m'

Breite der Grabensohle 'Abrechnungsbreite für Rohrleitungen bis DN 250 = 1,0 m'

Baustoff nach Verlegen der Leitung in Graben oberhalb
der Leitungszone und in Baugruben einbauen und verdichten.
Abrechnung mit senkrechten Wänden entsprechend
der Abrechnung beim Aushub.
Menge: 155,000 m3

**01.05.60 Leitungsgr.verf. unterh. Leitungzone bis 4,50 m Schotter 0/56**
StL-Nr. 2290820199
Leitungsgrabenverfüllung unterhalb der Leitungszone
bei Leitungsgräben in Fels herstellen.
Die Abrechnung erfolgt mit der für die Herstellung des
Leitungsgrabens vergüteten Breite. Diese Abrechnungsbreite gilt auch im Bereich der Schächte, der Arbeitsräume für Rohrverbindungen und Kabelmuffen, soweit die
Erdarbeiten dafür nicht gesondert vergütet werden.
Darüber hinausgehende Verfüllung gehört zum Leistungsumfang.
Die Abrechnung erfolgt von der tatsächlichen Grabensohle bis zur planmäßigen Grabensohle, jedoch maximal
bis 50 cm.
Grabentiefe m 'bis 4,50 m'

Material einbauen und verdichten. Material 'Schotter 0/56'
Menge: 30,000 m3

**01.05.70 Geotextil**
Liefern und Verlegen eines Geotextils
(GRK 4, m >  300g/m²) als Trennlage oberhalb der Rorgrabenstabilisierung
Menge: 315,000 m²

*Hinweis: Hinweis zu Anlagen im Baubereich*
Der Auftragnehmer ist verpflichtet, sich vor Beginn der Bauarbeiten bei den öffentlichen Unternehmensträgern für Leitungen zu erkundigen, ob und welche Leitungen im Baubereich liegen, und sich über deren genaue Lage und Tiefe bzw. Höhe zu informieren. Die Kosten für Behebung von Schäden an den oben genannten Leitungen usw. die auf Nichtbeachtung der vorgenannten Auflagen, auf nicht ausreichende bzw. nicht sorgfältige Sicherung usw. zurückzuführen sind, gehen zu Lasten des Auftragnehmers.
Über die nachfolgenden Positionen werden Suchschlitze zur Feststellung der Lage von Kabeln, Leitungen und dgl., sowie der Mehraufwand (Freilegen, Handschachtung, Sichern, Dielenkammerverbau, Wiederverlegen usw.) bei der Herstellung von Leitungsgräben und Leitungsgrabenverfüllungen vergütet.

**01.05.80 Leitungserkundung**
StL-Nr. 21103014
Erkundung von Kabeln und Leitungen aller Art durch geeignete Methoden, z.B. durch Einholen von Kabelplänen
und/oder Einweisung durch den Leitungsträger. Die Vorschriften der Leitungsträger sind zu beachten. Abgerechnet wird nach der Anzahl der Bodenerkundungspunkte.
Menge: 3,000 St

**01.05.90 Suchgraben herstellen Tiefe >1,25-1,75m mitMasch.unterst. Aufbruch gesond. Boden einb.u.v.**
*** Schwerpunktposition
StL-Nr. 21108911022101
Suchgraben nach Unterlagen des AG einschließlich Handschachtung herstellen. Aushub zur Wiederverwendung
seitlich lagern. Beschreibung der Homogenbereiche nach
Unterlagen des AG. Abgerechnet wird nach Abtragsprofilen.
Grabentiefe über 1,25 bis 1,75 m.
Handschachtung mit Maschinenunterstützung.
Straßenaufbruch wird gesondert vergütet.
Seitlich gelagerten Boden einbauen und verdichten.
Menge: 20,000 m3

**01.05.100 Mehraufwand bei Leitungsgräben längs u quer Strom-, Telekom-, Wasserleitung**
StL-Nr. 22908206099900
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Verlauf der Leitung 'längslaufend und querend'

Leitung = 'Strom, Straßenbeleuchtung, Telekom, Wasserleitung'
Menge: 50,000 m

**01.05.110 Rammsondierung durchführen 'Auffüllungen' DPL feste Spitze '2,0-3,0 m'**
StL-Nr. 211031309119
Rammsondierung für Baugrunduntersuchung nach DIN EN ISO
22476-2 nach Unterlagen des AG durchführen. Übergabe
der Ergebnisse nach Unterlagen des AG.
Baugrund 'nichtbindige Auffüllungen in Rohrleitungsgräben'

Rammsonde DPL (leicht).
Feste Spitzen. Verlorene Spitzen sind nicht zugelassen.
Endtiefe '2,0 bis 3,0 m
Diese Prüfungen ist durch ein unabhängiges Prüfinstitut oder unter Beisein der Bauleitung durchzuführen.
Es werden nur Kontrollprüfungen und nicht die gemäß ZTV-E und ZTV-Ew erforderlichen Eigenüberwachungsprüfungen vergütet.'
Menge: 2,000 m

**01.05.120 Lastplattendruckversuche**
Statischer Plattendruckversuch als Kontrollprüfung
fachgerecht durchführen.
Der Versuch wird auf Anforderung und unter Aufsicht der örtlichen Bauleitung als Kontrollprüfung durchgeführt und protokolliert, einschließlich Auswertung und Prüfprotokoll.
Es ist davon auszugehen, dass die Prüfungen zeitlich
unabhängig voneinander durchgeführt werden müssen.
Es sind statische Plattendruckversuche sowohl auf dem
Erdplanum als auch auf der Frostschutzschicht herzustellen.
Die Bereitstellung eines geeigneten Gegengewichtes
(z.B.entspr. Baugerät oder LKW mit Beladung etc.) ist
einzurechnen
(Die notwendige Eigenüberwachung ist unabhängig davon vorzulegen und wird nicht gesondert vergütet.)
Menge: 4,000 St

#### Titel 01.06 WASSERHALTUNG

**01.06.10 Vorhandene Kanäle überleiten DN 200**
*** Schwerpunktposition
Provisorische Über- bzw. Umleitung des vorhandenen Verbindungssammlers von Schacht 1904065 bis 10904055 mit Pumpen und Umleitungskanälen mit Rohren nach Wahl des AN herstellen, vorhalten und betreiben.
Bestandsrohrleitung DN 300 Stz,
Förderdurchfluss bis ca. 70 l/s.
Die Abwasserableitung aus dem Sammler muss während der gesamten Bauzeit gewährleistet sein. Es muss sichergestellt sein, dass kein Abwasser im Untergrund versickern kann und die ankommenden Wassermengen weitergeleitet werden.
Das Herstellen und Dichten der Anschlüsse und Stirnwände unter Berücksichtigung der betrieblichen Erschwernisse, sowie das spätere restlose Beseitigen der gesamten Überleitung und das wasserdichte Schließen aller provisorischen Anschlussöffnungen gehören zum Leistungsumfang und werden nicht gesondert vergütet.
Die Einsatzdauer entspricht der Bauzeit zum Anschluss des neuen Schmutzwassersammlers DN 200 am Schachts 338205.
Menge: 60,000 m

**01.06.20 Wasserhaltung durchführen Leitungsgraben Pumpensumpf FD/m bis 3 m3/h Schlauchleitung**
*** Schwerpunktposition
StL-Nr. 21109126111100
Wasserhaltung zum Freihalten der Baugrube von Wasser
sowie zum schadlosen Ableiten des geförderten Wassers
durchführen. Geologische und hydrologische Verhältnisse, Absenkziele und Ableitung des Wassers nach
Unterlagen des AG. Anlage bemessen, betriebsbereit
aufbauen, vorhalten, betreiben, umbauen bzw. umsetzen
und abbauen.
Erforderliche Erdarbeiten ausführen, Wasserfassungen,
Zu- und Ableitungen herstellen.
Abgerechnet wird die Länge der Baugrube, gemessen in
der Achse.
Baugrube für Leitungsgraben.
Wasserfassung = Pumpensumpf nach Wahl des AN herstellen
und wieder verfüllen.
Förderdurchfluss je m Baugrube bis 3 m3/h.
Ableitung mittels Schlauchleitung herstellen.
Menge: 97,000 m

**01.06.30 Grundwassersperren**
Einbau von Grundwassersperren.
Sollte die Dränagewirkung des Rohrgrabens zu viel
Grundwasser erschließen, so ist nach Angabe der
Bauleitung eine Sperre aus Wasserletten bzw.
einwandfreiem Quellfassungston einzubringen.
Seitlich des Rohrgrabens ist 50 cm tief und auf einer
Länge von ca. 1,0 m beidseitig ein Schlitz in das
gewachsene Erdreich einzubringen und in diesem
Bereich eine Lettensperrmauer einzubauen, welche
bis 50 cm unter Geländeoberfläche reichen muss.
In diesem Bereich ist die Sandbettung bzw. Rohrumhüllung auszusetzen, damit eine Dichtheit der Absperrung
gewährleistet wird.
Pauschale für zusätzlichen Aushub, Liefern und Einbringen, sowie Verdichten des Wasserlettens.
Menge: 1,000 St

#### Titel 01.07 ENTWÄSSERUNG

**01.07.10 Kunststoffrohrleit ung herstellen Rohr DN 200 PP-Rohr Bettung Typ 1 LM 1, Statik**
*** Schwerpunktposition
StL-Nr. 2411033412919993
Entwässerungsleitung aus Kunststoffrohren nach statischen und konstruktiven Erfordernissen herstellen. An-
schluss an Schacht sowie Formstücke werden gesondert
vergütet.
Rohr DN/ID 200.
Rohr aus PP.
Rohrverbindung 'mit einseitig angeformter Steckmuffe und fest eingelegtem Sicherheitsdichtungssystem mit Dichtung aus EPDM'

Bettung nach DIN EN 1610, Typ 1 herstellen. Boden für
Leitungszone liefern und einbauen.
Fließsohlentiefe '2,0 bis 4,50 m'

Überdeckungshöhe '2,0 bis 4,10 m'

Ringsteifigkeit 'Es wird eine geprufte Ringsteifigkeit von min. 12 kN/m nach DIN EN ISO 9969 gefordert'

Straßenverkehrslast = LM 1 nach DIN EN 1991-2. Statische Berechnung aufstellen und liefern.
Menge: 97,000 m

**01.07.20 Formstück einbauen (Zul.) Abzweig DN 150 Kunststoff-Rohr Rohr DN 200**
*** Schwerpunktposition
StL-Nr. 24110369020404
Formstück in Rohrleitung einbauen. Vergütet wird der
Mehraufwand für den Einbau des Formstückes gegenüber
der bis zur Innenfläche der Sammelrohrleitung durchgemessenen Rohrleitung.
Formstück = Abzweig, Anschlussrohr DN/ID 150.
Rohr aus Kunststoff.
Durchgangsrohr DN/ID 200.
Menge: 5,000 St

**01.07.30 Schachtanschluss herstellen (Zul.) Rohr DN 200 Kunststoff-Rohr Betonfertigteile Öffnung herst.**
StL-Nr. 24110362044119
Rohrleitung an Schacht anschließen, Anschluss abdichten. Vergütet wird der Mehraufwand für das Herstellen
des Anschlusses einschließlich Passstücke gegenüber der
bis zur Innenfläche des Schachtes durchgemessenen Rohrleitung.
Rohrleitung DN/ID 200.
Rohr aus Kunststoff.
Schacht aus Betonfertigteilen.
Öffnung für Rohranschluss durch Bohren herstellen.
Anschluss 'mit Schachtanschlusstück und Gelenkstück
Vorhandenes Schachtgerinne anpassen'
Menge: 1,000 St

*Hinweis: Prüfung von Anschlussleitungen*
Prüfung von Anschlussleitungen

Die Dichtheitsprüfung und Kanalinspektion von Anschlussleitungen hat möglichst zusammen mit den Sammelleitungen zu erfolgen.
Die Dichtheitsprüfung und Kanalinspektion der Anschlussleitungen wird gesondert im Abschnitt Hausanschlüsse vergütet.

**01.07.40 Dichtheit Rohrleitung prüfen Rohr DN 200 Kunststoff Haltung bis 30 m Prüf. Wahl AN SL./Anschl.**
StL-Nr. 24110907024133
Entwässerungsrohrleitung auf Dichtheit prüfen. Erforderliche Verankerungen und Rohrverschlüsse herstellen
und beseitigen. Notwendigen Füllstoff liefern und ableiten. Prüfprotokoll erstellen und dem AG übergeben.
Rohrleitung DN/ID 200.
Rohr aus Kunststoff.
Prüfung von Haltungslängen bis 30,00 m.
Prüfung nach Wahl des AN.
Prüfung der Sammelleitung mit Anschlussleitungen.
Menge: 5,000 St

*Hinweis: Optische Inspektion von Kanälen*
Bei der Ausführung von optischen Inspektion in nicht betretbaren Kanälen mittels Einsatz einer fahrbaren Farbkamera, ist bei den nachfolgenden Positionen in dieser Leistungebeschreibung folgendes zu beachten:
Es dürfen nur Kameras mit Dreh-Schwenkkopf eingesetzt werden. Der Untersuchungsumfang umfaßt die Kanalhaltungen sowie die Schachtbauwerke / Schachtgerinne.
Die Angaben des Merkblattes DWA-M 149-2 und der DIN EN 13508-2 (in der aktuellen Fassung) sind zu beachten.
Die Zustandserfassung erfolgt nach DIN EN 13508-2 und DWA M-149-2. (Datenübergabe auf USB-Stick nach DWA M150-1, Format Typ B
Entsprechend dem DWA-Merkblatt M 149, Teil 2, ist die Untersuchungsgeschwindigkeit den örtlichen Gegebenheiten anzupassen. Eine maximale Fahrgeschwindigkeit von 0,15 m/s
ist nicht zu überschreiten.
Als Abrechnungslänge gilt die jeweilige Haltungslänge, bezogen auf die Schachtmitte Startschacht bis Schachtmitte des darauffolgenden Schachtbauwerkes.
Als Nachweis des Leistungsumfanges sind in tabellarischer Form (eine Zeile pro Haltung) folgende Unterlagen / Protokolle zu erstellen:
a) Aufmaßblätter mit Angabe der untersuchten Kanalhaltungen (Schacht von - bis, Rohrdurchmesser, Haltungs- bzw. Untersuchungslänge) sowie Zusammenfassung der Gesamtuntersuchungslänge je Rohrdurchmesser.
b) Protokolle mit haltungsweiser Angabe von Anfang und Ende der Untersuchung,
Anfangs- und Endschacht, Rohrdurchmesser, Haltungs bzw. Untersuchungslänge.
Für die Durchführung der Kanal-TV-Untersuchung sind die Schachtbezeichnungen der Ausführungsplanung zu beachten. Sofern die Planunterlagen von den örtlichen Gegebenheiten
abweichen, sind entsprechende Korrekturen (zusätzliche Schachtbauwerke, Krümmer, andere Netzverknüpfung etc.) in den Plänen darzustellen. Bei verdeckten Schächten ist ab
Schachtmitte eine neue Einzelhaltungen zu stationieren. Unstimmigkeiten / gravierende Abweichungen sind dem Auftraggeber umgehend mitzuteilen.
In die nachfolgenden Preise sind sämtliche Personal-, Geräteund Nebenkosten (z. B. Verkehrssicherung) einzurechen, sofern diese nicht gesondert aufgeführt sind.
Die technischen und gesetzlichen Rahmenbedingungen und Vorgaben (insbesondere hinsichtlich Arbeitssicherheit und Unfallverhütung) sind einzuhalten.
Um eine ordnungsgemäße Untersuchung durchführen zu können, müssen sich die Kanalrohre in einem sauberen, ablagerungsfreien Zustand befinden. Eine eventuell notwendige Kanalspülung vor der Kanalinspektion wird nicht gesondert vergütet.

**01.07.50 Kameradurchfahrung ausführen Rohr DN 200 Kunststoff Haltung ü.30-60 m vor Betrieb SL./Anschl. Dokumentation Video/Unterl.AG**
*** Schwerpunktposition
StL-Nr. 2411091202421312
Kameradurchfahrung von Entwässerungsrohrleitungen ausführen. Auf Schadstellen untersuchen und auf Da-
tenträger dokumentieren. Datenträger dem AG übergeben.
Abrechnung nach Länge der Rohrleitung.
Rohrleitung DN/ID 200.
Rohr aus Kunststoff.
Haltungslänge über 30,00 bis 60,00 m.
Leitung vor Inbetriebnahme prüfen.
Befahrung der Sammelleitung mit Anschlussleitungen.
Dokumentation mit Angabe von Haltung, Rohrmaterial,
Rohrdurchmesser, Haltungslänge, Gefälle im Rohr und
Stationierung von seitlichen Zuläufen und Schadstellen
schriftlich vorlegen.
Daten aufbereitet in Video-Datenformat nach Unterlagen
des AG übergeben. Datenträger nach Unterlagen des AG.
Menge: 97,000 m

*Hinweis: Hinweis zu den Fertigteilschächten*
Hinweis zu den Fertigteilschächten

Bei den nachfolgenden Positionen der Fertigteilschächte ist das Herstellen der Schachtanschlüsse für die gelenkige Einbindung von Rohren.in die Einheitspreise einzurechnen und wird nicht gesondert vergütet.
Die Schachtsohle ist aus Beton C35/45
Expositionskl.: XC4, XD3, XF3, XA1
mit Hochofenzement, Beton mit hohem Wassereindringwiderstand,
entsprechend DIN EN 1917 und DIN V4034-1, unbewehrt,einschließlich Schalung und Gerinne herzustellen.
Oberfläche der seitlichen Auftrittsflächen und Sohlgerinne sind zu glätten mit Zementmörtel DIN 1045, Abschnitt 6.7.1.
Das Bankett ist bei Rohren < = DN 500 bis zur Rohrscheitelhöhe auszubilden. Die Bauhöhe des Schachtunterteils erfolgt min. 20 cm über dem größten Rohraußendurchmesser.

**01.07.60 Fertigteil-Schacht herstellen BFT DU 1000 mm Steig. DIN 19555A T ü.2,00 - 3,00 m Aufl.gew.Boden integr.Dichtsyst. Bet.Halbsch.gekr.**
*** Schwerpunktposition
StL-Nr. 2411041511231204
Fertigteil-Schacht mit Schachthals einschließlich der
Öffnungen für die Rohranschlüsse herstellen. Erforderliche Auflageringe einbauen. Schachtabdeckung und An-
schluss der Rohrleitungen werden gesondert vergütet.
Schacht aus Betonfertigteilen.
Schacht DU = 1000 mm.
Steigeisen einläufig nach DIN 19 555 Form A, 4 St/m
einbauen.
Lichte Schachttiefe über 2,00 bis 3,00 m.
Auflager = gewachsener Boden.
Fugendichtung mit integriertem Dichtungssystem aus E-
lastomeren und Lastübertragungsring.
Schachtsohle mit Beton-Halbschale als Durchlaufrinne,
übrige Sohle aus Beton C 16/20 mit Zementglattstrich
herstellen. Durchlaufrinne gekrümmt.
Menge: 2,000 St

**01.07.70 Fertigteil-Schacht herstellen BFT DU 1000 mm Steig. DIN 19555A T ü 3,50 - 4,00 m Aufl. C 8/10,10cm Gleitringdichtung Bet.Halbsch.gekr.**
StL-Nr. 2411041511293104
Fertigteil-Schacht mit Schachthals einschließlich der
Öffnungen für die Rohranschlüsse herstellen. Erforderliche Auflageringe einbauen. Schachtabdeckung und An-
schluss der Rohrleitungen werden gesondert vergütet.
Schacht aus Betonfertigteilen.
Schacht DU = 1000 mm.
Steigeisen einläufig nach DIN 19 555 Form A, 4 St/m
einbauen.
Lichte Schachttiefe 'über 3,50 bis 4,00 m'

Auflager aus Beton C 8/10, 10 cm dick, herstellen.
Fugendichtung mit Gleitringdichtung aus Elastomeren und
Lastübertragungsring.
Schachtsohle mit Beton-Halbschale als Durchlaufrinne,
übrige Sohle aus Beton C 16/20 mit Zementglattstrich
herstellen. Durchlaufrinne gekrümmt.
Menge: 1,000 St

**01.07.80 Fertigteil-Schacht herstellen BFT DU 1000 mm Steig. DIN 19555A T ü 4,00 - 4,50 m Aufl. C 8/10,10cm Gleitringdichtung Bet.Halbsch.gekr.**
*** Schwerpunktposition
StL-Nr. 2411041511293104
Fertigteil-Schacht mit Schachthals einschließlich der
Öffnungen für die Rohranschlüsse herstellen. Erforderliche Auflageringe einbauen. Schachtabdeckung und An-
schluss der Rohrleitungen werden gesondert vergütet.
Schacht aus Betonfertigteilen.
Schacht DU = 1000 mm.
Steigeisen einläufig nach DIN 19 555 Form A, 4 St/m
einbauen.
Lichte Schachttiefe 'über 4,00 bis 4,50 m'

Auflager aus Beton C 8/10, 10 cm dick, herstellen.
Fugendichtung mit Gleitringdichtung aus Elastomeren und
Lastübertragungsring.
Schachtsohle mit Beton-Halbschale als Durchlaufrinne,
übrige Sohle aus Beton C 16/20 mit Zementglattstrich
herstellen. Durchlaufrinne gekrümmt.
Menge: 2,000 St

**01.07.90 Schachtanschluss herstellen (Zul.) Rohr DN 200 Kunststoff-Rohr Betonfertigteile Muffe+Gelenk**
StL-Nr. 24110362044102
Rohrleitung an Schacht anschließen, Anschluss abdichten. Vergütet wird der Mehraufwand für das Herstellen
des Anschlusses einschließlich Passstücke gegenüber der
bis zur Innenfläche des Schachtes durchgemessenen Rohrleitung.
Rohrleitung DN/ID 200.
Rohr aus Kunststoff.
Schacht aus Betonfertigteilen.
Anschluss mit werksseitig eingebauter Muffe und Ge-
lenkstück.
Menge: 9,000 St

**01.07.100 Schachtanschluss herstellen (Zul.) Rohr DN 150 Kunststoff-Rohr Betonfertigteile Muffe+Gelenk**
StL-Nr. 24110362034102
Rohrleitung an Schacht anschließen, Anschluss abdichten. Vergütet wird der Mehraufwand für das Herstellen
des Anschlusses einschließlich Passstücke gegenüber der
bis zur Innenfläche des Schachtes durchgemessenen Rohrleitung.
Rohrleitung DN/ID 150.
Rohr aus Kunststoff.
Schacht aus Betonfertigteilen.
Anschluss mit werksseitig eingebauter Muffe und Ge-
lenkstück.
Menge: 3,000 St

**01.07.110 Schachtabdeckung aufsetzen DIN 19584, D, B m. Schmutzfänger Deckel/Einlage Höhe Zug um Zug Mörtel M20**
StL-Nr. 24110454131201
Schachtabdeckung, mit lichter Weite mindestens 610 mm
und rundem Rahmen, aufsetzen.
Klasse D 400, Ausführung nach DIN 19584, mit Rahmen aus
Gusseisen mit Beton.
Ausführung = mit Schmutzfänger.
Deckel mit dämpfender Einlage.
Schachtabdeckung zunächst provisorisch auflegen und
entsprechend Bauablauf Zug um Zug bis auf planmäßige
Höhe setzen.
Fuge zwischen Fertigteilen mit Mörtel M20 vollflächig
unter Verwendung von mindestens drei Distanzstücken
entsprechender Festigkeit herstellen, Fugen glattstreichen.
Menge: 5,000 St

**01.07.120 Befestigungshülse**
Befestigungshülse aus Edelstahl 1.4571,
gebeizt und passiviert,
zum Andübeln einschließlich Dübelgarnitur für das
Einschieben einer Haltestange als Schacht-Einstieghilfe
entsprechend der Sicherheitsregeln für Steigeisen
(GUV 16.11),
liefern und montieren
Menge: 5,000 St

**01.07.130 Dichtheit Schacht prüfen DN 1,00 - 1,50 m Betonfertigteile T 2,25-4,30 m Prüf. m. Wasser**
StL-Nr. 241109092191
Entwässerungsschacht auf Dichtheit prüfen. Erforderliche Verankerungen und Verschlüsse herstellen und beseitigen. Notwendigen Füllstoff liefern und ableiten.
Prüfprotokoll erstellen und dem AG übergeben.
Runder Schacht, DN/ID 1,00 bis 1,50 m.
Schacht aus Betonfertigteilen.
Schachttiefe '2,25 bis 4,30 m'

Prüfung mit Wasser.
Menge: 5,000 St

**01.07.140 Schachtinspektion**
Schachtinspektion nach DIN EN 13508-2 / DWA-M 149-2
mit Tiefenmessung
- der Schachttiefe, Zu- und Ablaufseite,
- evtl.vorhandener weiteren Zuläufe,
- evtl. vorhandener Überlaufschwellen,
und Winkelmessung (Bezug Ablauf)
- des Hauptgerinnes Zu- und Ablaufseite,
- evtl.vorhandener weiteren Zuläufe
und digitaler Fotodokumentation
- der Schachtabdeckung,
- vorhandener Schäden,
- des Hauptgerinnes mit Zu- und Ablaufseite,
- evtl.vorhandener weiteren Zuläufe
durchführen.
-Schachtdurchmesser DN 1000
Menge: 5,000 St

#### Titel 01.08 SCHICHTEN OHNE BINDEMITTEL

**01.08.10 Frostschutzschicht herstellen Bk0,3 0/56 URA+Einbaudoku DPr min. 100 v.H. Abrechng. Auftrag**
*** Schwerpunktposition
StL-Nr. 2411221040071191
Frostschutzschicht herstellen.
In Verkehrsflächen der Belastungsklasse Bk0,3,
ohne Fertiger bei schwieriger Profilgestaltung oder bei zahlreichen Einbauten.
Baustoffgemisch 0/56.
Umweltrelevante Anforderungen beim Einsatz von Baustoffgemischen einschließlich Einbaudokumentation nach
Unterlagen des AG. Einbaudokumentation übergeben.
Verdichtungsgrad DPr mindestens 100 v.H.
Einbaudicke 'in Angleichung an Bestand ca. 25 - 40 cm
im Bereich von Leitungsgräben'

Abrechnung nach Auftragsprofilen.
Menge: 10,000 m3

#### Titel 01.09 ASPHALTBAUWEISEN

**01.09.10 Asphaltbefestigung aufnehmen Leitungsgraben in Fahrbahn Dicke ü. 12-18 cm Aufbr. Verw. AN**
*** Schwerpunktposition
StL-Nr. 2311302890402003
Asphaltbefestigung aufbrechen und aufnehmen.
Fläche 'Leitungsgräben in Fahrbahnen'

Dicke der Asphaltbefestigung über 12 cm bis 18 cm.
Gesamtaufbruchtiefe über 10 bis 20 cm.
Aufbruchgut nach Wahl des AN verwerten.
Menge: 25,000 m2

**01.09.20 Erschwernis infolge Einbauten Erschw. aufnehmen Asphaltbefestig. Schächte**
*** Schwerpunktposition
StL-Nr. 231130783502
Erschwernis infolge Einbauten, Schächten und Straßenabläufen. Abgerechnet wird je Stück Einbauteil.
Erschwernis beim Aufnehmen.
Asphaltbefestigung.
Schächte.
Menge: 1,000 St

**01.09.30 Asphaltbefestigung trennen Einzelfl. schneiden Dicke ü. 12-18 cm**
StL-Nr. 231130383104
Asphaltbefestigung geradlinig trennen.
in Einzelflächen längs und quer zur Fahrbahnachse,
Trennen durch Schneiden.
Dicke der Asphaltbefestigung über 12 bis 18 cm.
Menge: 30,000 m

### 02 H A U S A N S C H L Ü S S E S W

#### Titel 02.02 ERDBAU

**02.02.10 Oberboden abtragen und lagern Homog. B1 Abtr.über 10-30cm Oberb.i.förd.+lag**
StL-Nr. 24906101902200
Oberboden ggf. einschließlich Vegetationsdecke
abtragen und lagern, ggf.mit laden und fördern.
Oberboden in regelmäßig geformten Mieten locker
aufsetzen. Ansaat und Mähen einer Decksaat werden
gesondert vergütet. Beschreibung der Homogenbereiche
nach Unterlagen des AG. Abgerechnet wird nach
Abtragsprofilen.
Homogenbereich 'B1'

Dicke des Abtrages über 10 bis 30 cm.
Oberboden laden, fördern und innerhalb der Baustelle
lagern.
Menge: 10,000 m3

**02.02.20 Gelagerten Oberboden AG andecken Homog. B1 Gelände/Rekult. Andeck. ü.15-25cm Boden i. aufnehm.**
StL-Nr. 249061169431
Gelagerten Oberboden des AG profilgerecht lösen,
laden, fördern und andecken. Homogenbereiche nach
Unterlagen des AG. Abgerechnet werden die angedeckten
Flächen.
Homogenbereich 'B1'

Andeckung innerhalb der Baustelle zur
Geländeangleichung, Rekultivierung und dgl.
Dicke der Andeckung über 15 bis 25 cm.
Oberboden innerhalb der Baustelle aufnehmen.
Menge: 10,000 m3

#### Titel 02.03 LEITUNGSGRÄBEN

**02.03.10 Leitungsgraben herstellen Homog B3, T 2,50 - 4,50 m, B 1,0 m m.Verb./+10 m3 W Verfüllboden ges. BM-0 Lagern Abr. senkrecht**
*** Schwerpunktposition
StL-Nr. 2410820799913191
Leitungsgraben profilgerecht herstellen. Straßenaufbruch wird gesondert vergütet.
In gewachsenem Boden. Homogenbereiche 'B3'

Grabentiefe '2,50 bis 4,50 m'

Breite der Grabensohle 'Abrechnungsbreite für Rohrleitungen DN 150 = 1,0 m'

Notwendigen Verbau entsprechend statischen und konstruktiven Erfordernissen herstellen, vorhalten und
entfernen. Offene Wasserhaltung bis zu einer Pumpenleistung von 10 m3 Fördermenge und 5,00 m Förderhöhe
je Stunde und Haltung ausführen.
Aushub wird zum Verfüllen nicht verwendet. Verfüllen
des Grabens nach Verlegen der Leitung wird gesondert
vergütet.
Materialwerte nach EBV = BM-0
Zum Verfüllen nicht verwendeten Aushub 'innerhalb der Baustelle für die Haufwerksbeprobung in Mieten lagern'

Abrechnung mit senkrechten Wänden. Grabenbreite
nach DIN 18 300 ohne Berücksichtigung eines Verbaus.
Menge: 75,000 m3

**02.03.20 Leitungsgraben herstellen Homog B3, T 2,50 - 4,50 m, B 1,0 m m.Verb./+10 m3 W Verfüllboden ges. BM-0 lag. i./ver.o.Lz. BM-0 Abr. senkrecht**
*** Schwerpunktposition
StL-Nr. 2410820799111191
Leitungsgraben profilgerecht herstellen. Straßenaufbruch wird gesondert vergütet.
In gewachsenem Boden. Homogenbereiche 'B3'

Grabentiefe '2,50 bis 4,50 m'

Breite der Grabensohle für Rohr bis DN 150.
Notwendigen Verbau entsprechend statischen und konstruktiven Erfordernissen herstellen, vorhalten und
entfernen. Offene Wasserhaltung bis zu einer Pumpenleistung von 10 m3 Fördermenge und 5,00 m Förderhöhe
je Stunde und Haltung ausführen.
Aushub zur Wiederverwendung innerhalb der Baustelle
lagern, nach Verlegen der Leitung in Graben oberhalb
der Leitungszone einbauen und verdichten einschl. ggf.
erforderlicher Wasserzugabe.
Materialwerte nach EBV = BM-0
Zum Verfüllen nicht verwendeten Aushub 'innerhalb der Baustelle für die Haufwerksbeprobung in Mieten lagern'

Abrechnung mit senkrechten Wänden. Grabenbreite
nach DIN 18 300 ohne Berücksichtigung eines Verbaus.
Menge: 80,000 m3

**02.03.30 Bindemittel ausstreuen Kalk-Zement**
StL-Nr. 2410631005
Bindemittel zur Vorbereitung der Bodenverbesserung oder
Bodenverfestigung ausstreuen. Bindemittelmenge nach
Eignungsprüfung.
Bindemittel = Kalk-Zement-Gemisch.
Menge: 6,000 t

**02.03.40 Geschütt. Boden AG verbessern (Zul)**
StL-Nr. 2410632300
Geschütteten Boden des AG verbessern. Boden nach Ausstreuen des Bindemittels mit Bodenmischgerät gleichmäßig und in voller Schütthöhe durchmischen. Ausstreuen
des Bindemittels wird gesondert vergütet. Vergütet wird
der Mehraufwand gegenüber den Erdarbeiten ohne Bodenverbesserung.
Menge: 80,000 m3

**02.03.50 Baustoff lief.,in Leitungsgr. einb. gemkörn. Boden T bis 4,0 m, B 1,0 m oberh.Leitungsz. Abrechnung senkr.**
*** Schwerpunktposition
StL-Nr. 24108238299011
Baustoff nach Unterlagen des AG liefern, in Leitungsgraben einschließlich Schachtbaugruben einbauen und
verdichten. Einbaudokumentation nach Unterlagen des AG
übergeben.
Baustoff = gemischtkörniger Boden.
Grabentiefe 'bis 4,0 m'

Breite der Grabensohle 'Abrechnungsbreite für Rohrleitungen bis DN 250 = 1,0 m'

Baustoff nach Verlegen der Leitung in Graben oberhalb
der Leitungszone und in Baugruben einbauen und verdichten.
Abrechnung mit senkrechten Wänden entsprechend
der Abrechnung beim Aushub.
Menge: 50,000 m3

#### Titel 02.04 ENTWÄSSERUNG

**02.04.10 Anschlussleitung herstellen Rohr DN 150 PP-Rohrfest eing EPDM Bettung Typ 1 T bis 3,0 m Ü 1,0 - 2,50 m LM 1, Statik. min. 12 kN/m**
*** Schwerpunktposition
StL-Nr. 2411031522919939
Anschlussleitung zum Schacht bzw. zur Sammelrohrleitung
nach statischen und konstruktiven Erfordernissen herstellen. Anschluss an Schacht bzw. Sammelrohrleitung
sowie Formstücke werden gesondert vergütet.
Rohr DN/ID 150.
Rohr aus PP.
Rohrverbindung 'mit einseitig angeformter Steckmuffe und fest eingelegtem Sicherheitsdichtungssystem mit Dichtung aus EPDM'

Bettung nach DIN EN 1610, Typ 1 herstellen. Boden für
Leitungszone liefern und einbauen.
Fließsohlentiefe 'bis 3,0 m'

Überdeckungshöhe '1,0 bis 2,50 m'

Straßenverkehrslast = LM 1 nach DIN EN 1991-2. Statische Berechnung aufstellen und liefern.
Ringsteifigkeit 'Es wird eine geprufte Ringsteifigkeit von min. 12 kN/m nach DIN EN ISO 9969 gefordert'
Menge: 44,000 m

**02.04.20 Formstück einbauen (Zul.) Bogen DN 150 Kunststoff-Rohr**
*** Schwerpunktposition
StL-Nr. 24110369080400
Formstück in Rohrleitung einbauen. Vergütet wird der
Mehraufwand für den Einbau des Formstückes gegenüber
der bis zur Innenfläche der Sammelrohrleitung durchgemessenen Rohrleitung.
Formstück = Bogen DN/ID 150.
Rohr aus Kunststoff.
Menge: 20,000 St

**02.04.30 Formstück einbauen (Zul.) Teller DN 150 Kunststoff-Rohr**
StL-Nr. 24110369050400
Formstück in Rohrleitung einbauen. Vergütet wird der
Mehraufwand für den Einbau des Formstückes gegenüber
der bis zur Innenfläche der Sammelrohrleitung durchgemessenen Rohrleitung.
Formstück = Verschlussteller DN/ID 150.
Rohr aus Kunststoff.
Menge: 8,000 St

**02.04.40 Holzstange**
Holzstange am Enden noch nicht zusammen- geschlossener Hausanschlußleitungen als Markierung mit eingraben und min. 50 cm über das Gelände überstehen lassen.
Mindestdurchmesser 10 cm oder Kantholz 8 / 8 cm
Länge der Holzstangen ca. 4 m
Farbliche Kennzeichnung:
- Regenwasser  => grün
- Schmutzwasser  => rot
- Mischwasser  => rosa
- Trinkwasser  => blau
Menge: 8,000 St

*Hinweis: Prüfung von Anschlussleitungen*
Prüfung von Anschlussleitungen

Die Dichtheitsprüfung und Inspektion von Anschlussleitungen hat möglichst zusammen mit den Sammelleitungen zu erfolgen.
Die hier aufgeführten Positionen sind zur getrennten Abrechnung und Kostenerfassung vorgesehen.

**02.04.50 Dichtheit Rohrleitung prüfen Rohr DN 150 Kunststoff Haltung bis 30 m Prüf. Wahl AN Anschlussleitung**
StL-Nr. 24110907014132
Entwässerungsrohrleitung auf Dichtheit prüfen. Erforderliche Verankerungen und Rohrverschlüsse herstellen
und beseitigen. Notwendigen Füllstoff liefern und ableiten. Prüfprotokoll erstellen und dem AG übergeben.
Rohrleitung DN/ID 150.
Rohr aus Kunststoff.
Prüfung von Haltungslängen bis 30,00 m.
Prüfung nach Wahl des AN.
Prüfung der Anschlussleitung.
Menge: 8,000 St

**02.04.60 Kameradurchfahrung ausführen Rohr DN 150 Kunststoff bis 20 m. vor Betrieb Anschlussleitung Dokumentation Video/Unterl.AG**
StL-Nr. 2411091201491212
Kameradurchfahrung von Entwässerungsrohrleitungen ausführen. Auf Schadstellen untersuchen und auf Da-
tenträger dokumentieren. Datenträger dem AG übergeben.
Abrechnung nach Länge der Rohrleitung.
Rohrleitung DN/ID 150.
Rohr aus Kunststoff.
Haltungslänge 'bis 20 m'

Leitung vor Inbetriebnahme prüfen.
Befahrung der Anschlussleitung.
Dokumentation mit Angabe von Haltung, Rohrmaterial,
Rohrdurchmesser, Haltungslänge, Gefälle im Rohr und
Stationierung von seitlichen Zuläufen und Schadstellen
schriftlich vorlegen.
Daten aufbereitet in Video-Datenformat nach Unterlagen
des AG übergeben. Datenträger nach Unterlagen des AG.
Menge: 44,000 m

### 03 R E G E N W A S S E R K A N A L

#### Titel 03.01 BAUSTELLENEINRICHTUNG RW-Kanal

**03.01.10 Baustelle einrichten RW-Sammler u. Hausanschl Zufahrt herst.AN**
StL-Nr. 1910110792
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Leistungen in den Abschnitten
03 Regenwassersammler und 04 Hausanschlüsse RW'

Zufahrt nach Wahl des AN herstellen und nach Beendigung
der Baumaßnahme entfernen. Ursprünglichen Zustand wieder herstellen.
Menge: 1,000 Psch

**03.01.20 Baustelleneinricht. vorhalten**
*** Schwerpunktposition
StL-Nr. 18901102
Baustelleneinrichtung vorhalten.
Vorhalten der Baustelleneinrichtungen. Mieten, Pacht,
Gebühren und dgl. gehören zum Leistungsumfang.
Ausser den vollen Monaten werden Teilzeiten nach
Kalendertagen zu 1/30 des Einheitspreises abgerechnet.
Stillstandszeiten und Bauzeitverlängerungen werden
nur vergütet, wenn die Ursachen vom AG zu
vertreten sind.
Menge: 4,000 Mt

**03.01.30 Baustelleneinricht. unterh. u. betr.**
StL-Nr. 18901103
Baustelleneinrichtung unterhalten und
betreiben.
Unterhalten und Betreiben der Baustelleneinrichtungen.
Vergütet werden die Tage, an denen auf der Baustelle
gearbeitet wird. Bauzeitverlängerungen werden nur vergütet, wenn die Ursachen vom AG zu vertreten sind.
Der Nachweis erfolgt durch Vorlage der Tagesberichte.
Menge: 80,000 d

**03.01.40 Baustelle räumen RW-Sammler u. Hausanschl**
StL-Nr. 1910111299
Baustelle von allen Geräten, Anlagen, Einrichtungen und
dgl. räumen. Benutzte Flächen und Wege entsprechend dem
ursprünglichen Zustand herrichten. Soweit nicht für
bestimmte Leistungen für das Räumen der Baustelle gesonderte Positionen im Leistungsverzeichnis enthalten
sind, gilt die Pauschale
für 'alle Leistungen der Abschnitte
03 Regenwassersammler und 04 Hausanschlüsse RW'
Menge: 1,000 Psch

**03.01.50 Bestandsunterlagen herstellen Grundst.gr.AG Grundl.Bauausf.AG Entwässerungsarb. RW-Sammler m. HA u. Regenrückhaltekanal**
StL-Nr. 229019361129
Bestandsunterlagen herstellen. Bestandsunterlagen nach
Fertigstellung der Maßnahme herstellen. Je nach Gewerk
sind dafür Lageplan/-pläne, Querschnitt(e),
Längsschnitt(e), Entwässerungspläne und Detailpläne zu
erstellen.Die Bestandsunterlagen sind spätestens mit
der Schlußrechnung dem AG zu übergeben.
Erforderliche Vermessungsarbeiten gehören zum
Leistungsumfang. Die Erstellung der Bestandsunterlagen
für Bauwerke nach ZTV-ING werden gesondert vergütet.
Alle Bestandsunterlagen müssen
beinhalten: Projektbezeichnung, Bezeichnung der
Unterlage, Datum der Herstellung der Bauleistung,
Datum der Erstellung der Unterlage, Lokalisierung
gemäß *Anweisung Straßendatenbank* (ASB), Teil *Netz*
(Stationierung), Ersteller der Bestandsunterlage,
Maßstab.
Lagepläne müssen folgende Fachdaten enthalten:
Trassierungselemente, sichtbare Querschnittsteile
einschließlich der Randeinfassungen, Breiten,
Nordrichtung, Grundstücksgrenzen und Flurnummern, wenn
vorhanden Straßennamen und Hausnummern, bei
Entwässerungsarbeiten zusätzlich die
Entwässerungseinrichtungen einschließlich der Lage der
Leitung(en) und der Fließrichtung.
Querschnitte müssen folgende Fachdaten enthalten: Alle
Schichten und Lagen des Oberbaues für alle
Querschnittsteile einschließlich der Randeinfassungen,
der Untergrund/-bau, die Grundstücksgrenzen, bei
Entwässerungsarbeiten die Regelausführung der
Straßenabläufe.
Entwässerungslängsschnitte müssen folgende Fachdaten
enthalten: Schächte und Leitungen mit Angabe von
Durchmessern und Material, die Fließrichtung,
Höhenlage des Geländes, Sohlhöhen und Deckelhöhen von
Schächten, Sohlhöhen von Leitungen an den Anschlüssen
bzw. Leitungsenden, Sohlgefälle der Leitung.
Die Unterlagen über die Grundstücksgrenzen und die
Flurnummern werden vom AG gestellt.
Die Bestandsunterlagen sind auf der Grundlage der
Bauausführungsunterlagen des AG zu erstellen.
Bestandsunterlagen für Entwässerungsarbeiten nach
Unterlagen des AG.
Format(e) und Anzahl der Bestandsunterlagen 'Die Pläne sind als farbiger Plott (4fach) und in digitaler Form (dxf und pdf) zu liefern.
Insbesondere müssen die Bezeichnungen der Schächte mit denen der Planung identisch sein.  Element-, Layer- und Blockdefinitionen laut Angabe des AG.
Die Schächte sind tachymetrisch nach Lage und Höhe in die Bezugssysteme nach Vorgabe des AG einzumessen.
Zur technischen Dokumentation des Abflussreglers gehören:
- Bestandszeichnungen
- Bedienungs- und Wartungsvorschriften
- Wartungsplan/Wartungskalender
- Sicherheitshinweise
- Verfahrens- und Funktionsbeschreibungen
- Zertifikate, Zulassungen, Bescheinigungen'
Menge: 1,000 Psch

**03.01.60 Vermessungsarbeite n für Absteckung Abwasseranlage RW**
StL-Nr. 2290193199
Vermessungsarbeiten für die Absteckung von Bauteilen
nach Unterlagen des AG einschließlich aller Geräte-
und Personalkosten durchführen.
Bauteil(e) 'der Abwasseranlage für Regenwasser, wie Schächte, Anschlussleitungen'
Menge: 1,000 Psch

**03.01.70 Standsicherheitsna chweis aufstellen Regenrückhaltekanal m Baubehelfen**
StL-Nr. 1910160599
Standsicherheitsnachweis aufstellen.
Standsicherheitsnachweis für 'Bauwerk Regenrückhaltekanal "Am Waillenbach"
Fertigteil-Rahmenprofile RE 1500/1250 (B/H) aus Stahlbeton
einschließlich Startschacht R9, Drosselbauwerk R10 und Schachtbauwerk R11
sowie sämtliche Baubehelfe für den Linearverbau'

Standsicherheitsnachweis '1-fach in Papier und digital als Pdf liefern.'
Menge: 1,000 Psch

**03.01.80 Ausführungszeichnu ngen herstellen Regenrückhaltekanal m Baubehelfen**
StL-Nr. 1910161099
Ausführungszeichnungen herstellen.
Ausführungszeichnungen für 'Bauwerk Regenrückhaltekanal "Am Waillenbach"
Fertigteil-Rahmenprofile RE 1500/1250 (B/H) aus Stahlbeton
einschließlich Startschacht R9, Drosselbauwerk R10 und Schachtbauwerk R11
sowie sämtliche Baubehelfe für den Linearverbau'

Ausführungszeichnungen 'bestehend aus Schal- und Bewehrungsplänen
1-fach in Papier und digital als Pdf liefern'
Menge: 1,000 Psch

#### Titel 03.02 ENTSORGUNG

*Hinweis: Bereitstellungsfläche*
Das Herstellen der Bereitstellungsfläche innerhalb des Baugebiets ist im Abschnitt 01 enthalten.
Die Fläche ist für die Zwischenlagerung des geförderten Aushubs aus alle Bauteilen im Baugebiet vorgesehen.
Böden des Homogenbereichs B3 sind in Haufwerken zwischenzulagern.

Nachfolgend ist das Herstellen einer zusätzliche Bereitstellungsfläche, südwestlich von Gaiganz, in ca. 1,0 km Entfernung, an der Pinzberger Str., auf der Flur-Nr. 7/2, anzubieten. Diese Fläche steht ab Ende Juni 2026 zu Verfügung und ist hauptsächlich für die Lagerung von Aushub aus dem Rohrgraben des geplanten Regenrückhaltekanals in der Ortsstraße "Am Wailenbach" vorgesehen. Auffüllungen und gewachsene Böden sind nach Homogenbereichen getrennt zwischenzulagern. Das Wiederherstellen der benutzten
Fläche entsprechend dem ursprünglichen Zustand ist nachfolgend anzubieten.

Die Entsorgung erfolgt gesondert nach einer Haufwerksuntersuchung im Auftrag der VG Effeltrich.

**03.02.10 Bereitstellungsflä chen herstellen inn. Baust. Alle ungeb. Flächen Fl. <1.000 m3 HW. <300 m3 HW-h >3bis5 m Bod. Verwertung Zwischenlagerung Flur-Nr. 7/2**
StL-Nr. 2480220513113290
Flächen für die zeitweilige Lagerung von
Bodenmaterial, Baggergut, Ausbaustoffen oder
Abfällen nach Unterlagen des AG als
Bereitstellungsflächen herstellen. Haufwerks- und
Behälterkataster mit Lageplänen, Angaben zu
Haufwerksnummer, Anlieferungszeitraum, Herkunft
nach Entnahmestelle mit Homogenbereich und
Probenahmen aufstellen. Haufwerke mit reißfester,
witterungsbeständiger Folie abgedeckt und Behälter
mit wetterfester Beschilderung einschließlich der
Angaben zu Haufwerks- oder Behälternummer,
Anlieferungszeitraum, Herkunft nach Entnahmestelle
und Homogenbereich ausstatten. Erforderliche
Schutz- und Betriebseinrichtungen sowie
Betriebsräume mit Sanitäreinrichtungen
einschließlich erforderlicher Ver- und Entsorgung
mit den erforderlichen Medien nach Unterlagen des
AG aufstellen.
Bereitstellungsflächen innerhalb der Baustelle
nach Unterlagen des AG für alle Leistungen
sämtlicher Abschnitte des Leistungsverzeichnisses.
Ungebundene Flächenbefestigungen nach Wahl des AN
und technischen Erfordernissen nach Unterlagen des
AG herstellen. Fläche mit Kunststoffdichtungsbahn
mit einer Mindestdicke von 1,0 mm abdecken.
Oberflächenentwässerung erfassen und mit
wasserrechtlicher Genehmigung ableiten. Vorhalten,
Betreiben, Unterhalten und Beseitigen werden
gesondert vergütet.
Lagerfläche für Menge bis 1.000 m3.
Haufwerksgröße bis 300 m3. Vorhalten, Betreiben,
Unterhalten und Beseitigen werden gesondert
vergütet.
Haufwerkshöhe über 3,00 m bis 5,00 m.
Material = Bodenmaterial und Baggergut für die
Verwertung oder Beseitigung, Bestimmung der
Maßgebender Parameter nach Unterlagen des AG.
Lagerung '= Zwischenlagerung Pinzberger Str. Flur-Nr. 7/2'
Menge: 1,000 Psch

**03.02.20 Bereitstellungsflä chen betreiben**
StL-Nr. 2480221000
Flächen für die zeitweilige Lagerung von
Bodenmaterial, Baggergut, Ausbaustoffen oder
Abfällen nach Unterlagen des AG als
Bereitstellungsflächen vorhalten, unterhalten und
betreiben. Haufwerks- und Behälterkataster mit
Lageplänen, Angaben zu Haufwerksnummer,
Anlieferungszeitraum, Herkunft nach Entnahmestelle
mit Homogenbereich und Probenahmen auf der
Baustelle führen und fortschreiben. Wetterfeste
Beschilderung einschließlich der Angaben zu
Haufwerks- oder Behälternummer,
Anlieferungszeitraum, Herkunft nach Entnahmestelle
und Homogenbereich vorhalten, bei Bedarf anpassen
und unterhalten. Haufwerksabdeckungen aus
reißfester, witterungsbeständiger Folie nach
Bedarf des AN verwehungssicher öffnen und
schließen, arbeitstäglich kontrollieren und
beschädigte Folien austauschen. Erforderliche
Schutz- und Betriebseinrichtungen sowie
Betriebsräume mit Sanitäreinrichtungen nach Wahl
des AN einschließlich erforderlicher Ver- und
Entsorgung mit den erforderlichen Medien nach
Unterlagen des AG vorhalten, unterhalten und
betreiben. Teilzeiten nach Tagen werden zu 1/30
des Einheitspreises vergütet.
Menge: 4,000 Mt

**03.02.30 Bereitstellungsflä chen räumen**
StL-Nr. 2480221500
Flächen für die zeitweilige Lagerung von
Bodenmaterial, Baggergut, Ausbaustoffen oder
Abfällen nach Unterlagen des AG als
Bereitstellungsflächen einschließlich aller
Betriebseinrichtungen, Abdichtungs- und
Abdeckmaterialien, hergestellte Medienanschlüsse
und Flächenbefestigungen beseitigen. Benutzte
Flächen entsprechend dem ursprünglichen Zustand
wiederherstellen. Abdichtungs- und
Abdeckmaterialien aufnehmen und entsorgen.
Menge: 1,000 Psch

**03.02.40 Wiederverw. Bodenmat. dokument. elektronisch Analyt. n. Unter.**
StL-Nr. 248020700101
Dokumentation über den Ausbau und Wiederverwendung
sowie die Verwertung von Bodenmaterial als
Verfahrensbeteiligter nach Unterlagen des AG
durchführen.
Elektronische Dokumentation der Wiederverwendung
von Bodenmaterial und Baggergut innerhalb der
Baustelle nach Unterlagen des AG führen. Aus- und
Einbaumengen erfassen, auswerten und nach
Abschluss dem AG nach Unterlagen des AG
elektronisch übergeben.
Deklarationsanalysen nach den Einbauparametern für
den Wiedereinbau nach Unterlagen des AG.
Menge: 1,000 Psch

#### Titel 03.03 VERKEHRSSICHERUNG RW-Kanal

**03.03.10 Verkehrsflächen unterhalten. Bef. Asphalt Zufahrtswege**
StL-Nr. 2290590132
Verkehrsflächen zur Aufrechterhaltung des öffentlichen
und Anliegerverkehrs, sowie des Baustellenverkehrs
innerhalb des Baubereiches einschließlich
zwischenzeitlich benutzter Behelfsfahrstreifen
verkehrssicher unterhalten.
Abgerechnet wird nach Kalendertagen.
Befestigung mit Asphalt.
Verkehrsflächen im Zuge der vom AG
zur Verfügung gestellten Zufahrtswege.
Menge: 80,000 d

**03.03.20 Verkehrssich. läng. Dauer aufbauen Arbeitsstelle RW-Kanal m. Hausanschl.. u. Regenrückhaltekanal Anordnung Unt. AG gebührenfrei**
StL-Nr. 2110510519090101
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'vergleichbar B I/2 für die Kanalbauarbeiten in der Ortsstraße "Am Waillenbach".und B I/15 Sperrung im Anschlusbereich zur neuen Erschließungsstraße.
Der Anliegerverkehr ist während der gesamten Bauzeit aufrecht zu erhalten.'

Länge des Arbeitsbereiches 'ca. 110 m Baustrecke des Regenwassersammlers und der Hausanschlüsse im neuen Erschließungsgebiet, sowie ca. 95 m Baustrecke in der Ortsstraße "Am Waillenbach"'

Verkehrsrechtliche Anordnung nach Unterlagen des AG
einholen und zugehörige Unterlagen erstellen. Erforderliche Ortsbesichtigungen zur Erstellung der Planunterlagen für die verkehrsrechtliche Anordnung durchführen.
Gebührenfrei.
Menge: 1,000 Psch

**03.03.30 Verkehrssich. läng. Dauer abbauen Abschnitte 03 und 04**
StL-Nr. 211051200009
Verkehrssicherung an Arbeitsstellen längerer Dauer abbauen. Vorübergehende Verkehrssicherungsmaßnahmen
durchführen. Vorübergehende Markierung entfernen,
transportable Lichtsignalanlage, bauliches Leitelement,
mobile Stauwarnanlage, LED-Anzeigetafel und transportable Schutzeinrichtung abbauen werden gesondert
vergütet.
Für Verkehrsführungsphase '03 und 04 Regenwasserkanal, Regenrückhaltekanal und Hausanschlüsse'
Menge: 1,000 Psch

**03.03.40 Verkehrssich. läng. Dauer vorhalten wie Vorposition**
StL-Nr. 2110511010
Verkehrssicherung längerer Dauer vorhalten, warten, instand setzen und betreiben. Vorübergehende Verkehrssicherungsmaßnahmen durchführen. Die Kontrolle der Verkehrssicherung wird gesondert vergütet.
Verkehrssicherung wie in Vorposition beschrieben.
Menge: 100,000 d

**03.03.50 Kontrolle d. Verkehrss. an Arb. st. zwei bzw. einmal schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 100,000 d

#### Titel 03.04 ERDBAU

**03.04.10 Oberboden abtragen und lagern Homog. B1 Abtr.über 10-30cm Oberb.i.förd.+lag**
StL-Nr. 24906101902200
Oberboden ggf. einschließlich Vegetationsdecke
abtragen und lagern, ggf.mit laden und fördern.
Oberboden in regelmäßig geformten Mieten locker
aufsetzen. Ansaat und Mähen einer Decksaat werden
gesondert vergütet. Beschreibung der Homogenbereiche
nach Unterlagen des AG. Abgerechnet wird nach
Abtragsprofilen.
Homogenbereich 'B1'

Dicke des Abtrages über 10 bis 30 cm.
Oberboden laden, fördern und innerhalb der Baustelle
lagern.
Menge: 20,000 m3

**03.04.20 Homog B1. Mulden/Gräben Andeck. ü.15-25cm Boden i. aufnehm.**
StL-Nr. 249061169231
Gelagerten Oberboden des AG profilgerecht lösen,
laden, fördern und andecken. Homogenbereiche nach
Unterlagen des AG. Abgerechnet werden die angedeckten
Flächen.
Homogenbereich 'B1'

Andeckung in Mulden und Gräben.
Dicke der Andeckung über 15 bis 25 cm.
Oberboden innerhalb der Baustelle aufnehmen.
Menge: 20,000 m3

**03.04.30 Wurzelstöcke roden DU über 0,1-0,3 m Wst.Verw. AN**
StL-Nr. 241060201001
Wurzelstöcke roden. Gemessen wird der Durchmesser der
Schnittstelle des Wurzelstocks vor dem Roden.
Durchmesser über 0,10 bis 0,30 m.
Wurzelstöcke nach Wahl des AN verwerten.
Menge: 1,000 St

**03.04.40 Abgeholzte Waldfläche roden Stöcke bis0,1m DU Wst.Verwert. AN**
StL-Nr. 2410605010000100
Abgeholzte Waldfläche roden.
Wurzelstöcke bis zu 0,10 m Durchmesser an der Schnittstelle.
Wurzelstöcke nach Wahl des AN verwerten.
Menge: 20,000 m2

**03.04.50 Geotextil als Trennschicht verlegen Nutz.Dauer temp. pH 4-9 GRK 4 Trennlage f. temp. Baustraße Bachverrohr**
StL-Nr. 2410640331010902
Geotextil als Trenn- und Filterschicht verlegen. Trennschicht nach Unterlagen des AG. Überlappung mindestens
0,50 m. Überschüttung wird gesondert vergütet.
Nutzungsdauer temporär nach Unterlagen des AG.
pH-Wert des Umgebungsmilieus 4 bis 9.
Geotextilrobustheitsklasse 4.
Verlegen 'längs zur Bachverrohrung als Schutz- und Trennlage zum vorhandenen Untergrund.
Das Geotextil ist im Zuge des Rückbaus der prov. Baustraße und Bachverrohrung nach Wahl des AN zu verwerten.'

Abrechnung nach abgewickelter, überdeckter Fläche
ohne Überlappung.
Menge: 280,000 m2

#### Titel 03.05 LEITUNGSGRÄBEN

**03.05.10 Leitungsgr. m. Schachtbaugr. herst. Homog B3, T 2,00 - 4,00 m, B 1,20 m m.Verb./+10 m3 W Verfüllboden ges. BM-0 Lagern Abr. senkrecht**
*** Schwerpunktposition
StL-Nr. 2410821599913191
Leitungsgraben einschließlich Schachtbaugruben herstellen. Straßenaufbruch wird gesondert vergütet. Schachtdurchmesser und -abstände nach Unterlagen des AG.
In gewachsenem Boden. Homogenbereiche 'B3'

Grabentiefe '2,00 bis 4,00 m'

Breite der Grabensohle 'Abrechnungsbreite für Rohrleitungen bis DN 300 = 1,20 m'

Notwendigen Verbau entsprechend statischen und konstruktiven Erfordernissen herstellen, vorhalten und
entfernen. Offene Wasserhaltung bis zu einer Pumpenleistung von 10 m3 Fördermenge und 5,00 m Förderhöhe
je Stunde und Haltung ausführen.
Aushub wird zum Verfüllen nicht verwendet. Verfüllen
der Baugruben und des Grabens nach Verlegen der Leitung
wird gesondert vergütet.
Materialwerte nach EBV = BM-0
Zum Verfüllen nicht verwendeten Aushub 'innerhalb der Baustelle für die Haufwerksbeprobung in Mieten lagern.'

Abrechnung mit senkrechten Wänden.
Menge: 200,000 m3

**03.05.20 Leitungsgr. m. Schachtbaugr. herst. Homog B3, T 2,00 - 4,00 m, B 1,20 m m.Verb./+10 m3 W lag. i./ver.o.Lz. BM-0 Lagern Abr. senkrecht**
*** Schwerpunktposition
StL-Nr. 2410821599911191
Leitungsgraben einschließlich Schachtbaugruben herstellen. Straßenaufbruch wird gesondert vergütet. Schachtdurchmesser und -abstände nach Unterlagen des AG.
In gewachsenem Boden. Homogenbereiche 'B3'

Grabentiefe '2,00 bis 4,00 m'

Breite der Grabensohle 'Abrechnungsbreite für Rohrleitungen bis DN 300 = 1,20 m'

Notwendigen Verbau entsprechend statischen und konstruktiven Erfordernissen herstellen, vorhalten und
entfernen. Offene Wasserhaltung bis zu einer Pumpenleistung von 10 m3 Fördermenge und 5,00 m Förderhöhe
je Stunde und Haltung ausführen.
Aushub zur Wiederverwendung innerhalb der Baustelle
lagern, nach Verlegen der Leitung in Graben oberhalb
der Leitungszone und in Baugruben einbauen und verdichten einschl. ggf. erforderlicher Wasserzugabe.
Materialwerte nach EBV = BM-0
Zum Verfüllen nicht verwendeten Aushub 'innerhalb der Baustelle für die Haufwerksbeprobung in Mieten lagern'

Abrechnung mit senkrechten Wänden.
Menge: 230,000 m3

**03.05.30 Bindemittel ausstreuen Kalk-Zement**
StL-Nr. 2410631005
Bindemittel zur Vorbereitung der Bodenverbesserung oder
Bodenverfestigung ausstreuen. Bindemittelmenge nach
Eignungsprüfung.
Bindemittel = Kalk-Zement-Gemisch.
Menge: 16,000 t

**03.05.40 Geschütt. Boden AG verbessern (Zul)**
StL-Nr. 2410632300
Geschütteten Boden des AG verbessern. Boden nach Ausstreuen des Bindemittels mit Bodenmischgerät gleichmäßig und in voller Schütthöhe durchmischen. Ausstreuen
des Bindemittels wird gesondert vergütet. Vergütet wird
der Mehraufwand gegenüber den Erdarbeiten ohne Bodenverbesserung.
Menge: 230,000 m3

**03.05.50 Leitungsgr. m. Schachtbaugr. herst. Homog B1, T bis 2,50 m, B 1,20 m m.Verb./+10 m3 W Verfüllboden ges. BM-0 1,0 km fördern, lagern Abr. senkrecht**
*** Schwerpunktposition
StL-Nr. 2410821599913191
Leitungsgraben einschließlich Schachtbaugruben herstellen. Straßenaufbruch wird gesondert vergütet. Schachtdurchmesser und -abstände nach Unterlagen des AG.
In gewachsenem Boden. Homogenbereiche 'B1 nach Gutachten 2026'

Grabentiefe 'bis 2,50 m'

Breite der Grabensohle 'Abrechnungsbreite für Rohrleitungen bis DN 300 = 1,20 m'

Notwendigen Verbau entsprechend statischen und konstruktiven Erfordernissen herstellen, vorhalten und
entfernen. Offene Wasserhaltung bis zu einer Pumpenleistung von 10 m3 Fördermenge und 5,00 m Förderhöhe
je Stunde und Haltung ausführen.
Aushub wird zum Verfüllen nicht verwendet. Verfüllen
der Baugruben und des Grabens nach Verlegen der Leitung
wird gesondert vergütet.
Materialwerte nach EBV = BM-0
Zum Verfüllen nicht verwendeten Aushub 'laden, ca. 1,0 km zum Ziwschenlagerplatz des AG fördern und für die Haufwerksbeprobung in Mieten lagern.'

Abrechnung mit senkrechten Wänden.
Menge: 165,000 m3

**03.05.60 Baugrube herstellen Homog B1 Regenrückhaltekanal Tiefe >1,75-3,00m BM-0 1,0 km fördern, lagern Abr. senkrecht**
StL-Nr. 24108107993199
Baugrube nach Unterlagen des AG herstellen.
Beschreibung der Homogenbereiche nach Unterlagen des
AG. Verbau wird gesondert vergütet.
Homogenbereiche 'B1 nach Gutachten 2026'

Baugrube 'für Regenrückhaltekanal'

Baugrubentiefe über 1,75 bis 3,00 m.
Materialwerte nach EBV = BM-0
Aushub 'laden, ca. 1,0 km zum Ziwschenlagerplatz des AG fördern und für die Haufwerksbeprobung in Mieten lagern.'

Abrechnung 'senkrecht, innerhalb der Baugrubenumschließung'
Menge: 310,000 m3

**03.05.70 Gründungssohle verdichten Regenrückhaltekanal Dpr 98 v. H.**
StL-Nr. 2411780593
Gründungssohle nach Unterlagen des AG verdichten und
Oberfläche profilgerecht herstellen. Abrechnung
nach Grundfläche des Fundamentes.
Baugrube 'für Regenrückhaltekanal'

Verdichten auf mind. 98 v. H. Verdichtungsgrad Dpr.
Menge: 115,000 m2

**03.05.80 Baustoff als Baugr. lief. u. einb. Regenrückhaltekanal Schroppen 56/110 Dpr 98 v. H. Abrechng. Auftrag**
StL-Nr. 24117810990301
Baustoff als Baugrund nach Unterlagen des AG liefern,
einbauen und verdichten.
Baugrube 'Regenrückhaltekanal'

Baustoff 'Schroppen 56/110'

Verdichten auf mind. 98 v. H. Verdichtungsgrad Dpr.
Abrechnung nach Auftragsprofilen.
Menge: 35,000 m3

**03.05.90 Baustoff als Baugr. lief. u. einb. Regenrückhaltekanal Schotter 0/56 Dpr 98 v. H. Abrechng. Auftrag**
StL-Nr. 24117810990301
Baustoff als Baugrund nach Unterlagen des AG liefern,
einbauen und verdichten.
Baugrube 'Regenrückhaltekanal'

Baustoff 'Schotter 0/56'

Verdichten auf mind. 98 v. H. Verdichtungsgrad Dpr.
Abrechnung nach Auftragsprofilen.
Menge: 25,000 m3

**03.05.100 Baustoff lief.,in Baugrube einbauen gem.körn.Boden Regenrückhaltekanal Abrechng.Auftrag**
StL-Nr. 241081222901
Baustoff nach Unterlagen des AG liefern, in Baugrube
nach Unterlagen des AG einbauen und verdichten. Einbaudokumentation nach Unterlagen des AG übergeben.
Baustoff = gemischtkörniger Boden.
Baugrube für 'Regerückhaltekanal'

Abrechnung nach Auftragsprofilen.
Menge: 160,000 m3

**03.05.110 Baustoff lief.,in Leitungsgr. einb. gemkörn. Boden T bis 4,0 m, B 1,20 m oberh.Leitungsz. Abrechnung senkr.**
*** Schwerpunktposition
StL-Nr. 24108238299011
Baustoff nach Unterlagen des AG liefern, in Leitungsgraben einschließlich Schachtbaugruben einbauen und
verdichten. Einbaudokumentation nach Unterlagen des AG
übergeben.
Baustoff = gemischtkörniger Boden.
Grabentiefe 'bis 4,0 m'

Breite der Grabensohle 'Abrechnungsbreite für Rohrleitungen bis DN 300 = 1,20 m'

Baustoff nach Verlegen der Leitung in Graben oberhalb
der Leitungszone und in Baugruben einbauen und verdichten.
Abrechnung mit senkrechten Wänden entsprechend
der Abrechnung beim Aushub.
Menge: 180,000 m3

**03.05.120 Leitungsgr.verf. unterh. Leitungzone bis 4,00 m Schotter 0/56**
StL-Nr. 2290820199
Leitungsgrabenverfüllung unterhalb der Leitungszone
bei Leitungsgräben in Fels herstellen.
Die Abrechnung erfolgt mit der für die Herstellung des
Leitungsgrabens vergüteten Breite. Diese Abrechnungsbreite gilt auch im Bereich der Schächte, der Arbeitsräume für Rohrverbindungen und Kabelmuffen, soweit die
Erdarbeiten dafür nicht gesondert vergütet werden.
Darüber hinausgehende Verfüllung gehört zum Leistungsumfang.
Die Abrechnung erfolgt von der tatsächlichen Grabensohle bis zur planmäßigen Grabensohle, jedoch maximal
bis 50 cm.
Grabentiefe m 'bis 4,00 m'

Material einbauen und verdichten. Material 'Schotter 0/56'
Menge: 45,000 m3

*Hinweis: Hinweis zu Baustraße*
Hinweis zur temporäre Baustraße

Für den Einbau des geplanten Regenwasser- und Rückhaltekanals "Am Waillenbach" und die  Umverlegung der Trinkwasserleitung ist eine Bachverrohrung mit temporäre Baustraße vorgesehen.
Die zugehörige Verrohrung ist im Abschnitt Wasserhaltung vorgesehen.
Nachfolgend ist der vorübergehende Einbau einer Trennlage aus Geotextil und eine Baustraße mit Auffüllmaterial nach Wahl des AN anzubieten.
Alle Baustoffen und Rohrleitungen sind mit Rückbau der Baustraße und Bachverrohrung restlos wieder aufzunehmen und nach Wahl des AN zu verwerten. Eine Vergütung hierfür erfolgt nur über die vorhandenen Positionen.

**03.05.130 Geotextil**
Liefern und Verlegen eines Geotextils
(GRK 4, m >  300g/m²) als Trennlage oberhalb der Rorgrabenstabilisierung
Menge: 410,000 m²

**03.05.140 Baustoff liefern und einbauen f. temp. Baustraße Wasserschutzgeb. Planum nicht ges. Verw. n. Wahl AN**
StL-Nr. 24106243919199
Geeigneten Baustoff liefern, in Auftragsbereichen profilgerecht einbauen und verdichten.
Baustoff 'nach Wahl des AN
Material für die Dauer der Kanal- und Wasserleitungsverlegung vorhalten und anschließend wieder ausbauen und nach Wahl des AN verwerten.'

Baustoff für Einbau in Wasserschutzgebieten nach Unterlagen des AG geeignet.
Einbaustelle 'temporäre Baustraße im Bereich der Bachverrohrung'

Das Herstellen des Planums wird nicht gesondert
vergütet.
Abrechnung 'nach Lieferscheinen
Umrechnungsfaktor mit einer Wichte von 2,0 t/m3'
Menge: 110,000 m3

*Hinweis: Hinweis zu Anlagen im Baubereich*
Über die nachfolgenden Positionen werden Suchschlitze zur Feststellung der Lage von Kabeln, Leitungen und dgl., sowie der Mehraufwand (Freilegen, Handschachtung, Sichern, Dielenkammerverbau, Wiederverlegen usw.) bei der Herstellung von Leitungsgräben und Leitungsgrabenverfüllungen vergütet.

Umverlegung Trinkwasserversorgung

Im Bereich des geplanten Regenwasser- und Rückhaltekanals "Am Waillenbach" verläuft eine Trinkwasserleitung des Zweckverbands zur Wasserversorgung der Leithenberg-Gruppe. Diese muss im Zuge der Kanlverlegung durch den Zweckverband umverlegt werden. Der zeitliche Ablauf der Umverlegung ist mit dem Zweckverband abzustimmen. Eine besondere Vergütung hierfür erfolgt nicht. Die für den Zweckverband zu erstellenden Rohrleitungsgräben sind im Abschnitt
06 Tiefbauarbeiten Trinkwasserleitung
vorgesehen und sind gesondert in Rechnung zu stellen.

**03.05.150 Leitungserkundung**
StL-Nr. 21103014
Erkundung von Kabeln und Leitungen aller Art durch geeignete Methoden, z.B. durch Einholen von Kabelplänen
und/oder Einweisung durch den Leitungsträger. Die Vorschriften der Leitungsträger sind zu beachten. Abgerechnet wird nach der Anzahl der Bodenerkundungspunkte.
Menge: 3,000 St

**03.05.160 Suchgraben herstellen Tiefe >1,25-1,75m mitMasch.unterst. Aufbruch gesond. Boden einb.u.v.**
*** Schwerpunktposition
StL-Nr. 21108911022101
Suchgraben nach Unterlagen des AG einschließlich Handschachtung herstellen. Aushub zur Wiederverwendung
seitlich lagern. Beschreibung der Homogenbereiche nach
Unterlagen des AG. Abgerechnet wird nach Abtragsprofilen.
Grabentiefe über 1,25 bis 1,75 m.
Handschachtung mit Maschinenunterstützung.
Straßenaufbruch wird gesondert vergütet.
Seitlich gelagerten Boden einbauen und verdichten.
Menge: 25,000 m3

**03.05.170 Mehraufwand bei Leitungsgräben längs u quer Strom, Telekom**
StL-Nr. 22908206099900
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Verlauf der Leitung 'längslaufend und querend'

Leitung = 'Strom, Straßenbeleuchtung, Telekom'
Menge: 180,000 m

**03.05.180 Mehraufwand bei Leitungsgräben längs u quer Wasserleitung**
StL-Nr. 22908206990700
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Die Leistung ist gesondert in Rechnung zu stellen.
Spartenträger 'ZV WV Leithenberger Gruppe'

Verlauf der Leitung 'längslaufend und querend'

Leitung = Wasserleitung.
Menge: 70,000 m

**03.05.190 Mehraufwand bei Leitungsgräben längs Kanal DN 700 B Abstand 0 cm**
StL-Nr. 22908206010999
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen längslaufend.
Leitung = Kanal.
Abstand cm '0
Der Verbau muss einseitig direkt bis auf dem Mischwasserkanal DN 700 B ausgeführt werden, ohne die Rohrleitung zu beschädigen.'
Menge: 40,000 m

**03.05.200 Rammsondierung durchführen 'Auffüllungen' DPL feste Spitze '2,0-3,0 m'**
StL-Nr. 211031309119
Rammsondierung für Baugrunduntersuchung nach DIN EN ISO
22476-2 nach Unterlagen des AG durchführen. Übergabe
der Ergebnisse nach Unterlagen des AG.
Baugrund 'nichtbindige Auffüllungen in Rohrleitungsgräben'

Rammsonde DPL (leicht).
Feste Spitzen. Verlorene Spitzen sind nicht zugelassen.
Endtiefe '2,0 bis 3,0 m
Diese Prüfungen ist durch ein unabhängiges Prüfinstitut oder unter Beisein der Bauleitung durchzuführen.
Es werden nur Kontrollprüfungen und nicht die gemäß ZTV-E und ZTV-Ew erforderlichen Eigenüberwachungsprüfungen vergütet.'
Menge: 36,000 m

**03.05.210 Lastplattendruckversuche**
Statischer Plattendruckversuch als Kontrollprüfung
fachgerecht durchführen.
Der Versuch wird auf Anforderung und unter Aufsicht der örtlichen Bauleitung als Kontrollprüfung durchgeführt und protokolliert, einschließlich Auswertung und Prüfprotokoll.
Es ist davon auszugehen, dass die Prüfungen zeitlich
unabhängig voneinander durchgeführt werden müssen.
Es sind statische Plattendruckversuche sowohl auf dem
Erdplanum als auch auf der Frostschutzschicht herzustellen.
Die Bereitstellung eines geeigneten Gegengewichtes
(z.B.entspr. Baugerät oder LKW mit Beladung etc.) ist
einzurechnen
(Die notwendige Eigenüberwachung ist unabhängig davon vorzulegen und wird nicht gesondert vergütet.)
Menge: 4,000 St

#### Titel 03.06 WASSERHALTUNG

**03.06.10 Wasserhaltung durchführen Leitungsgraben Pumpensumpf FD/m 3 - 6 m3/h Schlauchleitung**
StL-Nr. 21109126112100
Wasserhaltung zum Freihalten der Baugrube von Wasser
sowie zum schadlosen Ableiten des geförderten Wassers
durchführen. Geologische und hydrologische Verhältnisse, Absenkziele und Ableitung des Wassers nach
Unterlagen des AG. Anlage bemessen, betriebsbereit
aufbauen, vorhalten, betreiben, umbauen bzw. umsetzen
und abbauen.
Erforderliche Erdarbeiten ausführen, Wasserfassungen,
Zu- und Ableitungen herstellen.
Abgerechnet wird die Länge der Baugrube, gemessen in
der Achse.
Baugrube für Leitungsgraben.
Wasserfassung = Pumpensumpf nach Wahl des AN herstellen
und wieder verfüllen.
Förderdurchfluss je m Baugrube über 3 bis 6 m3/h.
Ableitung mittels Schlauchleitung herstellen.
Menge: 50,000 m

**03.06.20 Wasserhaltung durchführen Leitungsgraben Baugrube Pumpensumpf FD/m 3 - 6 m3/h Schlauchleitung**
StL-Nr. 21109126112100
Wasserhaltung zum Freihalten der Baugrube von Wasser
sowie zum schadlosen Ableiten des geförderten Wassers
durchführen. Geologische und hydrologische Verhältnisse, Absenkziele und Ableitung des Wassers nach
Unterlagen des AG. Anlage bemessen, betriebsbereit
aufbauen, vorhalten, betreiben, umbauen bzw. umsetzen
und abbauen.
Erforderliche Erdarbeiten ausführen, Wasserfassungen,
Zu- und Ableitungen herstellen.
Abgerechnet wird die Länge der Baugrube, gemessen in
der Achse.
Baugrube für Leitungsgraben.
Wasserfassung = Pumpensumpf nach Wahl des AN herstellen
und wieder verfüllen.
Förderdurchfluss je m Baugrube über 3 bis 6 m3/h.
Ableitung mittels Schlauchleitung herstellen.
Menge: 40,000 m

**03.06.30 Bachumleitung herstellen ca. 40 m Grabenverrohrung DN800**
StL-Nr. 2110930199
Bachumleitung herstellen, vorhalten, unterhalten und
beseitigen.
Hydraulische und bautechnische Erfordernisse nach
Unterlagen des AG.
Einschließlich Erdarbeiten und erforderlicher Ab-
sperrdämme.
Umleitung 'des Waillenbach durch vorübergehenden Einbau einer Grabenverrohrung (z.B. Stahlrohr) DN 800. Einbau in zwei Teilabschnitten, mit einer Gesamtlänge von ca. 40 m.
Die Verrohrung wird für die Baustraße und als Anwohnerzufahrt für die Dauer des Einbaus des Regenrückhaltekanals in der Ortsstraße "Am Wailenbach" benötigt. Sie muss so bemessen sein, dass sie für die Überfahrt durch den Baustellenverkehr geeignet sein.'
Menge: 1,000 Psch

**03.06.40 Grundwassersperren**
Einbau von Grundwassersperren.
Sollte die Dränagewirkung des Rohrgrabens zu viel
Grundwasser erschließen, so ist nach Angabe der
Bauleitung eine Sperre aus Wasserletten bzw.
einwandfreiem Quellfassungston einzubringen.
Seitlich des Rohrgrabens ist 50 cm tief und auf einer
Länge von ca. 1,0 m beidseitig ein Schlitz in das
gewachsene Erdreich einzubringen und in diesem
Bereich eine Lettensperrmauer einzubauen, welche
bis 50 cm unter Geländeoberfläche reichen muss.
In diesem Bereich ist die Sandbettung bzw. Rohrumhüllung auszusetzen, damit eine Dichtheit der Absperrung
gewährleistet wird.
Pauschale für zusätzlichen Aushub, Liefern und Einbringen, sowie Verdichten des Wasserlettens.
Menge: 1,000 St

#### Titel 03.07 VERBAU

*Hinweis: Hinweise zur Baugrubenverbau*
Hinweise zum Baugrubenverbau
Für die Baugruben des Regenrückhaltekanals ist aufgrund der Nähe zum vorhandenen Schmutzwassersammler ein Dielenpressverbau oder geeigneter Linearverbau (mit Gleitschinen) vorzusehen. Der Geräteinsatz ist den örtlichen beengten Verhältnissen und Leitungsbestand anzupassen.
Die Kosten für die Baustelleneinrichtung, Vorhaltungen usw. des Baugrubenverbaus sind in die vorhandenen Positionen einzurechnen und werden nicht gesondert vergütet.
Das Herstellen und Beseitigen der Aufstandsfläche gehört zur vertraglichen Leistung und wird nicht gesondert vergütet.

**03.07.10 Geräteeinsatz für Linearverbau Regenrückhaltekanal Arb.pl herst/bes.**
Geräte für Dielenpressverbau oder Linearverbau nach Unterlagen des AG einsetzen. Der Einsatz umfasst das Aufstellen und Abbauen, sowie das Umsetzen im Bereich des Bauteils.
Bauteil Regenrückhaltekanal
Einsatz für Dielenpressverbau oder Linearverbau herstellen und beseitigen. Arbeitsplanum herstellen und beseitigen.
Menge: 1,000 psch

**03.07.20 Baugrubenverbau herstellen**
Baugrubenverbau als Dielenpressverbau oder Linearverbau
(mit Gleitschienen) nach Wahl des AN, mit Aussteifungen, Stirnwänden nach statischen Erfordernissen herstellen, vorhalten und wieder ausbauen.
Freigelegte Wandflächen von anhaftenden Bodenteilen säubern.
Beschreibung der Homogenbereiche nach Unterlagen
des AG.
Bauteile: Regenrückhaltekanal " Am Waillenbach"
Baugrubentiefe über 2,00 bis 3,00 m
Rohrdurchlasshöhe über 2,05 m
Abgerechnet wird die Innenfläche des Verbaus von Geländeoberkante bis zur Baugrubensohle, mit einem umlaufenden Arbeitsraum von 0,65 m zur Schacht- bzw. Bauwerksaußenwand.
Menge: 235,000 m2

#### Titel 03.08 SCHICHTEN OHNE BINDEMITTEL

**03.08.10 Schicht ohne Bindemittel aufnehmen SfM ü 20 bis 40 cm in Fahrbahn Wirtschaftsw Rohrgräben Mat.kl. BM-0 Bstoff. lagern Abrechng. Abtrag**
StL-Nr. 24112010199111
Schicht ohne Bindemittel aufnehmen
Schicht aus frostunempfindlichem Material.
Dicke 'über 20 bis 40 cm'

Fläche 'in Fahrbahnen und Wirtschaftswegen
im Bereich von Baugruben und Rohrleitungsgräben'

Materialklasse nach EBV = BM-0.
Baustoffgemisch innerhalb der Baustelle fördern und
nach Unterlagen des AG zwischenlagern.
Abrechnung nach Abtragsprofilen.
Menge: 75,000 m3

**03.08.20 Frostschutzschicht herstellen Bk0,3 0/56 URA+Einbaudoku Leitungsgr DPr min. 100 v.H. Abrechng. Auftrag**
*** Schwerpunktposition
StL-Nr. 2411221040071191
Frostschutzschicht herstellen.
In Verkehrsflächen der Belastungsklasse Bk0,3,
ohne Fertiger bei schwieriger Profilgestaltung oder bei zahlreichen Einbauten.
Baustoffgemisch 0/56.
Umweltrelevante Anforderungen beim Einsatz von Baustoffgemischen einschließlich Einbaudokumentation nach
Unterlagen des AG. Einbaudokumentation übergeben.
Verdichtungsgrad DPr mindestens 100 v.H.
Einbaudicke 'in Angleichung an Bestand ca. 25 - 40 cm
im Bereich von Leitungsgräben und Baugruben'

Abrechnung nach Auftragsprofilen.
Menge: 80,000 m3

**03.08.30 Schottertragschich t herstellen Wirtschaftswege 0/45 URA+Einbaudoku DPr min. 100 v.H. Dicke 15 cm**
StL-Nr. 2411232092110100
Schottertragschicht herstellen.
In Verkehrsflächen 'Wege, Wirtschaftswege'

Baustoffgemisch 0/45.
Umweltrelevante Anforderungen beim Einsatz von Baustoffgemischen einschließlich Einbaudokumentation nach
Unterlagen des AG. Einbaudokumentation übergeben.
Verdichtungsgrad DPr mindestens 100 v.H.
Einbaudicke = 15 cm.
Menge: 70,000 m2

**03.08.40 Deckschicht ohne Bindem. herst. Wirtschaftswege 0/11 URA+Einbaudoku Dicke 4 cm**
StL-Nr. 241125029212
Deckschicht ohne Bindemittel herstellen.
In Verkehrsflächen 'Wirtschaftswege'

Baustoffgemisch 0/11.
Umweltrelevante Anforderungen beim Einsatz von Baustoffgemischen einschließlich Einbaudokumentation nach
Unterlagen des AG. Einbaudokumentation übergeben.
Einbaudicke = 4 cm.
Menge: 70,000 m2

#### Titel 03.09 ASPHALTBAUWEISEN

**03.09.10 Asphaltbefestigung aufnehmen in Leitungsr. u. Baugruben Dicke ü. 12-18 cm Aufbr. Verw. AN**
*** Schwerpunktposition
StL-Nr. 2311302890402003
Asphaltbefestigung aufbrechen und aufnehmen.
Fläche 'in Verkehrsflächen im Bereich von Leitungsgräben und Baugruben'

Dicke der Asphaltbefestigung über 12 cm bis 18 cm.
Gesamtaufbruchtiefe über 10 bis 20 cm.
Aufbruchgut nach Wahl des AN verwerten.
Menge: 150,000 m2

**03.09.20 Erschwernis infolge Einbauten Erschw. aufnehmen Asphaltbefestig. Schächte**
*** Schwerpunktposition
StL-Nr. 231130783502
Erschwernis infolge Einbauten, Schächten und Straßenabläufen. Abgerechnet wird je Stück Einbauteil.
Erschwernis beim Aufnehmen.
Asphaltbefestigung.
Schächte.
Menge: 1,000 St

**03.09.30 Erschwernis infolge Einbauten Erschw. aufnehmen Asphaltbefestig. Hydranten+Schieb**
*** Schwerpunktposition
StL-Nr. 231130783501
Erschwernis infolge Einbauten, Schächten und Straßenabläufen. Abgerechnet wird je Stück Einbauteil.
Erschwernis beim Aufnehmen.
Asphaltbefestigung.
Hydranten und Schieberkappen.
Menge: 6,000 St

**03.09.40 Asphaltbefestigung trennen Einzelfl. schneiden Dicke ü. 12-18 cm**
StL-Nr. 231130383104
Asphaltbefestigung geradlinig trennen.
in Einzelflächen längs und quer zur Fahrbahnachse,
Trennen durch Schneiden.
Dicke der Asphaltbefestigung über 12 bis 18 cm.
Menge: 75,000 m

**03.09.50 Asphalttragsch. aus AC 32 T N herst Bk0.3 Leitungsgräben Baugr. Dicke 10 cm Bitumen 70/100**
StL-Nr. 23113138941000
Asphalttragschicht aus Asphalttragschichtmischgut
AC 32 T N herstellen. Anlieferung des Asphaltmischguts
in thermoisolierten Transportbehältern.
In Verkehrsflächen 'der Belastungsklasse Bk0.3
Wiederherstellung im Bereich von Leitungsgräben und Baugruben'

Einbaudicke = 10 cm.
Bindemittel = 70/100.
Menge: 150,000 m2

**03.09.60 Unterlage reinigen Asphaltbefestig. zus. Flächen selb.aufn.Kehrm.**
StL-Nr. 231130581011
Unterlage reinigen. Anfallendes Kehrgut nach Wahl des
AN verwerten.
Unterlage = Asphaltbefestigung.
Zusammenhängende Teilflächen.
Selbstaufnehmende Kehrmaschine.
Menge: 150,000 m2

**03.09.70 Bitumenemulsion aufsprühen Leitungsgr. Asphalt frisch C40B5-S Menge 200 g/m2 vor A.deckschicht**
StL-Nr. 23113063910213
Bitumenemulsion zur Herstellung des Schichtenverbundes
aufsprühen.
Auf Verkehrsflächen 'der Belastungsklasse Bk0.3 für die Wiederherstellung im Bereich von Leitungsgräben und Baugruben'

Unterlage = Asphaltbefestigung, frisch.
Bindemittel = C40B5-S.
Bindemittelmenge = 200 g/m2.
Vor Einbau Asphaltdeckschicht.
Menge: 150,000 m2

**03.09.80 Asphaltdecksch. aus AC 11 D N herst Leitungsgr. Dicke 4,0 cm Bitumen 70/100**
StL-Nr. 2311333891200000
Asphaltdeckschicht aus Asphaltbeton für Asphaltdeckschichten AC 11 D N herstellen. Anlieferung des
Asphaltmischguts in thermoisolierten
Transportbehältern.
In Verkehrsflächen 'der Belastungsklasse Bk0.3 für die Wiederherstellung im Bereich von Leitungsgräben und Baugruben'

Einbaudicke = 4 cm.
Bindemittel = 70/100.
Menge: 150,000 m2

**03.09.90 Erschwernis infolge Einbauten Erschw.herstellen A.tragschicht Schächte**
StL-Nr. 231130785402
Erschwernis infolge Einbauten, Schächten und Straßenabläufen. Abgerechnet wird je Stück Einbauteil.
Erschwernis beim Herstellen von Asphaltschichten
Asphalttragschicht.
Schächte.
Menge: 6,000 St

**03.09.100 Erschwernis infolge Einbauten Erschw.herstellen A.tragschicht Hydranten+Schieb**
StL-Nr. 231130785401
Erschwernis infolge Einbauten, Schächten und Straßenabläufen. Abgerechnet wird je Stück Einbauteil.
Erschwernis beim Herstellen von Asphaltschichten
Asphalttragschicht.
Hydranten und Schieberkappen.
Menge: 6,000 St

**03.09.110 Erschwernis infolge Einbauten Erschw.aufsprühen A.tragschicht Schächte**
StL-Nr. 231130784402
Erschwernis infolge Einbauten, Schächten und Straßenabläufen. Abgerechnet wird je Stück Einbauteil.
Erschwernis beim Aufsprühen von Bitumenemulsionen.
Asphalttragschicht.
Schächte.
Menge: 6,000 St

**03.09.120 Erschwernis infolge Einbauten Erschw.aufsprühen A.tragschicht Hydranten+Schieb**
StL-Nr. 231130784401
Erschwernis infolge Einbauten, Schächten und Straßenabläufen. Abgerechnet wird je Stück Einbauteil.
Erschwernis beim Aufsprühen von Bitumenemulsionen.
Asphalttragschicht.
Hydranten und Schieberkappen.
Menge: 6,000 St

**03.09.130 Erschwernis infolge Einbauten Erschw.herstellen A.decks.+A.bind. Schächte**
StL-Nr. 231130785302
Erschwernis infolge Einbauten, Schächten und Straßenabläufen. Abgerechnet wird je Stück Einbauteil.
Erschwernis beim Herstellen von Asphaltschichten
Asphaltdeck- und Asphaltbinderschicht.
Schächte.
Menge: 6,000 St

**03.09.140 Erschwernis infolge Einbauten Erschw.herstellen A.decks.+A.bind. Hydranten+Schieb**
StL-Nr. 231130785301
Erschwernis infolge Einbauten, Schächten und Straßenabläufen. Abgerechnet wird je Stück Einbauteil.
Erschwernis beim Herstellen von Asphaltschichten
Asphaltdeck- und Asphaltbinderschicht.
Hydranten und Schieberkappen.
Menge: 6,000 St

**03.09.150 Anschluss a. Fuge m. Fugenm. herst. Längs-/Querfuge Deckschicht Tiefe 30 mm Breite 10 mm Fugenmasse N2**
StL-Nr. 2311391231041001
Anschluss als Fuge mit Fugenmasse herstellen.
Längs- und Querfuge.
In der Asphaltdeckschicht ausbilden.
Fugenspalttiefe = 30 mm.
Fugenspaltbreite = 10 mm.
Mit heiß verarbeitbarer Fugenmasse Typ N2, einschließlich zugehörigem und zuvor aufgetragenem Voranstrichmittel.
Menge: 75,000 m

#### Titel 03.10 ENTWÄSSERUNG

**03.10.10 Betonrohrleitung herstellen Rohr DN 300 Stahlbeton-RohrKF Bettung Typ 1 T 0,88 bis 3,60 m LM 1, Statik**
*** Schwerpunktposition
StL-Nr. 2411032014119903
Entwässerungsrohrleitung aus Betonrohren nach statischen und konstruktiven Erfordernissen herstellen. An-
schluss an Schacht sowie Formstücke werden gesondert
vergütet.
Rohr DN/ID 300.
Rohr aus Stahlbeton, Form KF.
Rohrverbindung mittels Muffe mit fest integrierter
Dichtung aus Elastomeren.
Bettung nach DIN EN 1610, Typ 1 herstellen. Boden für
Leitungszone liefern und einbauen.
Fließsohlentiefe '0,88 bis 3,60 m'

Überdeckungshöhe '0,80 bis 2,50 m'

Straßenverkehrslast = LM 1 nach DIN EN 1991-2. Statische Berechnung aufstellen und liefern.
Menge: 154,000 m

**03.10.20 Formstück einbauen (Zul.) Passrohr Stahlbeton-Rohr Rohr DN 300**
StL-Nr. 24110369990206
Formstück in Rohrleitung einbauen. Vergütet wird der
Mehraufwand für den Einbau des Formstückes gegenüber
der bis zur Innenfläche der Sammelrohrleitung durchgemessenen Rohrleitung.
Formstück 'Passrohre liefern und einbauen als Zulage zur Rohrleitungsposition, wenn die Schächte exakt an der abgesteckten Stelle gebaut werden müssen'

Rohr aus Stahlbeton.
Durchgangsrohr DN/ID 300.
Menge: 8,000 St

**03.10.30 Formstück einbauen (Zul.) Abzweig DN 150 für PP-Anschluss Rohr DN 300 Sb-Rohr**
StL-Nr. 24110369029906
Formstück in Rohrleitung einbauen. Vergütet wird der
Mehraufwand für den Einbau des Formstückes gegenüber
der bis zur Innenfläche der Sammelrohrleitung durchgemessenen Rohrleitung.
Formstück = Abzweig, Anschlussrohr DN/ID 150.
Rohr aus 'Stahlbeton als Abzweiger
Anschlussrohr aus PP'

Durchgangsrohr DN/ID 300.
Menge: 10,000 St

**03.10.40 Kunststoffrohrleit ung herstellen Rohr DN 300 PP-Rohr Bettung Typ 1 Tiefe bis 1,25 m Überdeckg.0,5-1 m Ringst. SN 16 LM 1, Statik**
*** Schwerpunktposition
StL-Nr. 2411033432911133
Entwässerungsleitung aus Kunststoffrohren nach statischen und konstruktiven Erfordernissen herstellen. An-
schluss an Schacht sowie Formstücke werden gesondert
vergütet.
Rohr DN/ID 300.
Rohr aus PP.
Rohrverbindung 'mit einseitig angeformter Steckmuffe und fest eingelegtem Sicherheitsdichtungssystem mit Dichtung aus EPDM'

Bettung nach DIN EN 1610, Typ 1 herstellen. Boden für
Leitungszone liefern und einbauen.
Fließsohlentiefe bis 1,25 m.
Überdeckungshöhe 0,50 bis 1,00 m.
Ringsteifigkeit SN 16 nach DIN EN ISO 9969.
Straßenverkehrslast = LM 1 nach DIN EN 1991-2. Statische Berechnung aufstellen und liefern.
Menge: 4,000 m

**03.10.50 Formstück einbauen (Zul.) Bogen Kunststoff-Rohr DN 300**
*** Schwerpunktposition
StL-Nr. 24110369990406
Formstück in Rohrleitung einbauen. Vergütet wird der
Mehraufwand für den Einbau des Formstückes gegenüber
der bis zur Innenfläche der Sammelrohrleitung durchgemessenen Rohrleitung.
Formstück 'Bogen'

Rohr aus Kunststoff.
Durchgangsrohr DN/ID 300.
Menge: 1,000 St

**03.10.60 Formstück einbauen (Zul.) Rückstauklappe PE-HD Stahlbeton-Rohr DN 300**
StL-Nr. 24110369990206
Formstück in Rohrleitung einbauen. Vergütet wird der
Mehraufwand für den Einbau des Formstückes gegenüber
der bis zur Innenfläche der Sammelrohrleitung durchgemessenen Rohrleitung.
Formstück 'Weichdichtende Rückstauklappe aus PE-HD
für Freispiegelleitungen
Rückstauklappe vereisungssicher, PN 0,5
mit schräg aufliegender Klappenscheibe;
hergestellt aus nichtrostenden Materialien,
Rahmen, Deckel, Klappenscheibe aus PE-HD;
Klappenwelle aus Edelstahl 1.4401;
Klappenscheibendichtung aus EPDM
einschl. Befestigungsmaterial aus Edelstahl'

Rohr aus Stahlbeton.
Durchgangsrohr DN/ID 300.
Menge: 2,000 St

*Hinweis: Prüfung von Anschlussleitungen*
Prüfung von Anschlussleitungen

Die Dichtheitsprüfung und Kanalinspektion von Anschlussleitungen hat möglichst zusammen mit den Sammelleitungen zu erfolgen.
Die Dichtheitsprüfung und Kanalinspektion der Anschlussleitungen wird gesondert im Abschnitt  Hausanschlüsse RW vergütet.

**03.10.70 Dichtheit Rohrleitung prüfen Rohr DN 300 Stahlbeton Haltung bis 30 m Prüf. Wahl AN SL./Anschl.**
*** Schwerpunktposition
StL-Nr. 24110907042133
Entwässerungsrohrleitung auf Dichtheit prüfen. Erforderliche Verankerungen und Rohrverschlüsse herstellen
und beseitigen. Notwendigen Füllstoff liefern und ableiten. Prüfprotokoll erstellen und dem AG übergeben.
Rohrleitung DN/ID 300.
Rohr aus Stahlbeton.
Prüfung von Haltungslängen bis 30,00 m.
Prüfung nach Wahl des AN.
Prüfung der Sammelleitung mit Anschlussleitungen.
Menge: 10,000 St

**03.10.80 Dichtheit Rohrleitung prüfen Regenrückhaltekanal RE 1500/1250 Stahlbeton Haltung ü.30-60 m Prüf. Wahl AN**
*** Schwerpunktposition
StL-Nr. 24110907992239
Entwässerungsrohrleitung auf Dichtheit prüfen. Erforderliche Verankerungen und Rohrverschlüsse herstellen
und beseitigen. Notwendigen Füllstoff liefern und ableiten. Prüfprotokoll erstellen und dem AG übergeben.
Rohrleitung DN/ID 'Regenrückhaltekanal (Fertigteil-Rahmenprofile) RE 1500/1250 mm (B/H)'

Rohr aus Stahlbeton.
Prüfung von Haltungslängen über 30,00 bis 60,00 m.
Prüfung nach Wahl des AN.
Prüfung 'des gesamten Bauwerks'
Menge: 1,000 St

**03.10.90 Kameradurchfahrung ausführen Rohr DN 300 Stahlbeton Haltung bis 30 m vor Betrieb SL./Anschl. Dokumentation Video/Unterl.AG**
*** Schwerpunktposition
StL-Nr. 2411091204211312
Kameradurchfahrung von Entwässerungsrohrleitungen ausführen. Auf Schadstellen untersuchen und auf Da-
tenträger dokumentieren. Datenträger dem AG übergeben.
Abrechnung nach Länge der Rohrleitung.
Rohrleitung DN/ID 300.
Rohr aus Stahlbeton.
Haltungslänge bis 30,00 m.
Leitung vor Inbetriebnahme prüfen.
Befahrung der Sammelleitung mit Anschlussleitungen.
Dokumentation mit Angabe von Haltung, Rohrmaterial,
Rohrdurchmesser, Haltungslänge, Gefälle im Rohr und
Stationierung von seitlichen Zuläufen und Schadstellen
schriftlich vorlegen.
Daten aufbereitet in Video-Datenformat nach Unterlagen
des AG übergeben. Datenträger nach Unterlagen des AG.
Menge: 154,000 m

**03.10.100 Kameradurchfahrung ausführen Regenrückhaltekanal RE 1500/1250 Stahlbeton Haltung ü.30-60 m vor Betrieb Dokumentation Video/Unterl.AG**
*** Schwerpunktposition
StL-Nr. 2411091299221912
Kameradurchfahrung von Entwässerungsrohrleitungen ausführen. Auf Schadstellen untersuchen und auf Da-
tenträger dokumentieren. Datenträger dem AG übergeben.
Abrechnung nach Länge der Rohrleitung.
Rohr DN/ID 'Regenrückhaltekanal (Fertigteil-Rahmenprofile) RE 1500/1250 (B/H)'

Rohr aus Stahlbeton.
Haltungslänge über 30,00 bis 60,00 m.
Leitung vor Inbetriebnahme prüfen.
Befahrung 'komplettes Bauwerk'

Dokumentation mit Angabe von Haltung, Rohrmaterial,
Rohrdurchmesser, Haltungslänge, Gefälle im Rohr und
Stationierung von seitlichen Zuläufen und Schadstellen
schriftlich vorlegen.
Daten aufbereitet in Video-Datenformat nach Unterlagen
des AG übergeben. Datenträger nach Unterlagen des AG.
Menge: 36,000 m

*Hinweis: Hinweise zu den Fertigteilschächten*
Hinweise zu den Fertigteilschächten

Bei den nachfolgenden Positionen der Fertigteilschächte ist das Herstellen der Schachtanschlüsse für die gelenkige Einbindung von Rohren.in die Einheitspreise einzurechnen und wird nicht gesondert vergütet.
Die Schachtsohle ist aus Beton C35/45
Expositionskl.: XC4, XD3, XF3, XA1
mit Hochofenzement, Beton mit hohem Wassereindringwiderstand,
entsprechend DIN EN 1917 und DIN V4034-1, unbewehrt,einschließlich Schalung und Gerinne herzustellen.
Oberfläche der seitlichen Auftrittsflächen und Sohlgerinne sind zu glätten mit Zementmörtel DIN 1045, Abschnitt 6.7.1.
Das Bankett ist bei Rohren < = DN 500 bis zur Rohrscheitelhöhe auszubilden. Die Bauhöhe des Schachtunterteils erfolgt min. 20 cm über dem größten Rohraußendurchmesser.

**03.10.110 Fertigteil-Schacht herstellen BFT DU 1000 mm Steig. DIN 19555A Tiefe bis 1,00 m Aufl. C 8/10,10cm integr.Dichtsyst. Bet.Halbsch.gekr.**
StL-Nr. 2411041511213204
Fertigteil-Schacht mit Schachthals einschließlich der
Öffnungen für die Rohranschlüsse herstellen. Erforderliche Auflageringe einbauen. Schachtabdeckung und An-
schluss der Rohrleitungen werden gesondert vergütet.
Schacht aus Betonfertigteilen.
Schacht DU = 1000 mm.
Steigeisen einläufig nach DIN 19 555 Form A, 4 St/m
einbauen.
Lichte Schachttiefe bis 1,00 m.
Auflager aus Beton C 8/10, 10 cm dick, herstellen.
Fugendichtung mit integriertem Dichtungssystem aus E-
lastomeren und Lastübertragungsring.
Schachtsohle mit Beton-Halbschale als Durchlaufrinne,
übrige Sohle aus Beton C 16/20 mit Zementglattstrich
herstellen. Durchlaufrinne gekrümmt.
Menge: 1,000 St

**03.10.120 Fertigteil-Schacht herstellen BFT DU 1000 mm Steig. DIN 19555A T ü.1,00 - 2,00 m Aufl. C 8/10,10cm integr.Dichtsyst. Bet.Halbsch.gekr.**
StL-Nr. 2411041511223204
Fertigteil-Schacht mit Schachthals einschließlich der
Öffnungen für die Rohranschlüsse herstellen. Erforderliche Auflageringe einbauen. Schachtabdeckung und An-
schluss der Rohrleitungen werden gesondert vergütet.
Schacht aus Betonfertigteilen.
Schacht DU = 1000 mm.
Steigeisen einläufig nach DIN 19 555 Form A, 4 St/m
einbauen.
Lichte Schachttiefe über 1,00 bis 2,00 m.
Auflager aus Beton C 8/10, 10 cm dick, herstellen.
Fugendichtung mit integriertem Dichtungssystem aus E-
lastomeren und Lastübertragungsring.
Schachtsohle mit Beton-Halbschale als Durchlaufrinne,
übrige Sohle aus Beton C 16/20 mit Zementglattstrich
herstellen. Durchlaufrinne gekrümmt.
Menge: 2,000 St

**03.10.130 Fertigteil-Schacht herstellen BFT DU 1000 mm Steig. DIN 19555A T ü.2,00 - 3,00 m Aufl.gew.Boden integr.Dichtsyst. Bet.Halbsch.gekr.**
StL-Nr. 2411041511231204
Fertigteil-Schacht mit Schachthals einschließlich der
Öffnungen für die Rohranschlüsse herstellen. Erforderliche Auflageringe einbauen. Schachtabdeckung und An-
schluss der Rohrleitungen werden gesondert vergütet.
Schacht aus Betonfertigteilen.
Schacht DU = 1000 mm.
Steigeisen einläufig nach DIN 19 555 Form A, 4 St/m
einbauen.
Lichte Schachttiefe über 2,00 bis 3,00 m.
Auflager = gewachsener Boden.
Fugendichtung mit integriertem Dichtungssystem aus E-
lastomeren und Lastübertragungsring.
Schachtsohle mit Beton-Halbschale als Durchlaufrinne,
übrige Sohle aus Beton C 16/20 mit Zementglattstrich
herstellen. Durchlaufrinne gekrümmt.
Menge: 2,000 St

**03.10.140 Fertigteil-Schacht herstellen BFT DU 1000 mm Steig. DIN 19555A T ü 3,00 - 3,60 m Aufl. C 8/10,10cm Gleitringdichtung Bet.Halbsch.gekr.**
StL-Nr. 2411041511293104
Fertigteil-Schacht mit Schachthals einschließlich der
Öffnungen für die Rohranschlüsse herstellen. Erforderliche Auflageringe einbauen. Schachtabdeckung und An-
schluss der Rohrleitungen werden gesondert vergütet.
Schacht aus Betonfertigteilen.
Schacht DU = 1000 mm.
Steigeisen einläufig nach DIN 19 555 Form A, 4 St/m
einbauen.
Lichte Schachttiefe 'über 3,00 bis 3,60 m'

Auflager aus Beton C 8/10, 10 cm dick, herstellen.
Fugendichtung mit Gleitringdichtung aus Elastomeren und
Lastübertragungsring.
Schachtsohle mit Beton-Halbschale als Durchlaufrinne,
übrige Sohle aus Beton C 16/20 mit Zementglattstrich
herstellen. Durchlaufrinne gekrümmt.
Menge: 3,000 St

**03.10.150 Fertigteil-Schacht herstellen BFT DU 1000 mm Steig. DIN 19555A T ü 3,10 m Aufl. C 8/10,10cm Gleitringdichtung Beton-Halbschale Absturzschacht R5**
StL-Nr. 2411041511293101
Fertigteil-Schacht mit Schachthals einschließlich der
Öffnungen für die Rohranschlüsse herstellen. Erforderliche Auflageringe einbauen. Schachtabdeckung und An-
schluss der Rohrleitungen werden gesondert vergütet.
Schacht aus Betonfertigteilen.
Schacht DU = 1000 mm.
Steigeisen einläufig nach DIN 19 555 Form A, 4 St/m
einbauen.
Lichte Schachttiefe '3,10 m mit Absturz'

Auflager aus Beton C 8/10, 10 cm dick, herstellen.
Fugendichtung mit Gleitringdichtung aus Elastomeren und
Lastübertragungsring.
Schachtsohle mit Beton-Halbschale als Durchlaufrinne,
übrige Sohle aus Beton C 16/20 mit Zementglattstrich
herstellen.
Menge: 1,000 St

**03.10.160 Untersturz DN 150, H bis 1,20 m**
Untersturz (Absturz)
Rohr DN 150, Absturzhöhe bis 1,20 m
entsprechend Regelplan aus PP-Rohr nach DIN EN 1852
einschließlich Formstücke liefern und einbauen,
Ummantelung und Abstützung mit Normalbeton DIN EN 206-1 mit DIN 1045-2 als Beton C35/45 Expositionsklasse: XC4, XD3, XF3, XA2 an Schacht herstellen.
Absturzhöhe gemessen von Sohle Einlauf bis Sohle Auslauf
Menge: 1,000 St

**03.10.170 Fertigteil-Schacht herstellen BFT DU 1200 mm T ü.2,00 - 3,00 m Aufl. C 8/10,10cm integr.Dichtsyst. Sandfang R7**
StL-Nr. 2411041512933299
Fertigteil-Schacht mit Schachthals einschließlich der
Öffnungen für die Rohranschlüsse herstellen. Erforderliche Auflageringe einbauen. Schachtabdeckung und An-
schluss der Rohrleitungen werden gesondert vergütet.
Schacht aus Betonfertigteilen.
Schacht DU = 1200 mm.
Steighilfe 'Steigbaum gemäß nachfolgender Position'

Lichte Schachttiefe über 2,00 bis 3,00 m.
Auflager aus Beton C 8/10, 10 cm dick, herstellen.
Fugendichtung mit integriertem Dichtungssystem aus E-
lastomeren und Lastübertragungsring.
Schachtsohle 'ohne Gerinne als Sandfang und Geschiebeschacht
Sohle 1,00 m tiefer als die Rohranschlüsse ausbilden'
Menge: 1,000 St

**03.10.180 Steigbaum mit Fallschutz**
Steigbaum mit Fallschutz,
als Zulage zur Pos. Schächte herstellen,
vollständig aus Edelstahl, Werkstoff 1.4571
Mittelholm ausgeführt als Fallschutzschiene mit unterem
Endanschlag,
Steigsprossen hinterseitig angeschweißt mit gleitsicherer Riffelung und außenseitiger Abrutschbegrenzung,
einschließlich Wandbefestigungsmaterial und aufsteckbarer Einsteighilfe liefern und montieren
Menge: 2,500 m

**03.10.190 Schachtanschluss herstellen (Zul.) Rohr DN 300 Stahlbeton-Rohr Betonfertigteile Muffe+Gelenk**
StL-Nr. 24110362062102
Rohrleitung an Schacht anschließen, Anschluss abdichten. Vergütet wird der Mehraufwand für das Herstellen
des Anschlusses einschließlich Passstücke gegenüber der
bis zur Innenfläche des Schachtes durchgemessenen Rohrleitung.
Rohrleitung DN/ID 300.
Rohr aus Stahlbeton.
Schacht aus Betonfertigteilen.
Anschluss mit werksseitig eingebauter Muffe und Ge-
lenkstück.
Menge: 19,000 St

**03.10.200 Schachtanschluss herstellen (Zul.) Rohr DN 150 Kunststoff-Rohr Betonfertigteile Muffe+Gelenk**
StL-Nr. 24110362034102
Rohrleitung an Schacht anschließen, Anschluss abdichten. Vergütet wird der Mehraufwand für das Herstellen
des Anschlusses einschließlich Passstücke gegenüber der
bis zur Innenfläche des Schachtes durchgemessenen Rohrleitung.
Rohrleitung DN/ID 150.
Rohr aus Kunststoff.
Schacht aus Betonfertigteilen.
Anschluss mit werksseitig eingebauter Muffe und Ge-
lenkstück.
Menge: 3,000 St

**03.10.210 Schachtabdeckung aufsetzen DIN 19584, D, B m. Schmutzfänger Deckel/Einlage Höhe Zug um Zug Mörtel M20**
StL-Nr. 24110454131201
Schachtabdeckung, mit lichter Weite mindestens 610 mm
und rundem Rahmen, aufsetzen.
Klasse D 400, Ausführung nach DIN 19584, mit Rahmen aus
Gusseisen mit Beton.
Ausführung = mit Schmutzfänger.
Deckel mit dämpfender Einlage.
Schachtabdeckung zunächst provisorisch auflegen und
entsprechend Bauablauf Zug um Zug bis auf planmäßige
Höhe setzen.
Fuge zwischen Fertigteilen mit Mörtel M20 vollflächig
unter Verwendung von mindestens drei Distanzstücken
entsprechender Festigkeit herstellen, Fugen glattstreichen.
Menge: 9,000 St

**03.10.220 Schachtabdeckung aufsetzen DIN 19584, D, G dicht/stausicher Deckel/Einlage Höhe Zug um Zug Mörtel M20**
StL-Nr. 24110454221201
Schachtabdeckung, mit lichter Weite mindestens 610 mm
und rundem Rahmen, aufsetzen.
Klasse D 400, Ausführung nach DIN 19584, mit Rahmen aus
Gusseisen.
Ausführung = tagwasserdicht und rückstausicher.
Deckel mit dämpfender Einlage.
Schachtabdeckung zunächst provisorisch auflegen und
entsprechend Bauablauf Zug um Zug bis auf planmäßige
Höhe setzen.
Fuge zwischen Fertigteilen mit Mörtel M20 vollflächig
unter Verwendung von mindestens drei Distanzstücken
entsprechender Festigkeit herstellen, Fugen glattstreichen.
Menge: 1,000 St

**03.10.230 Befestigungshülse**
Befestigungshülse aus Edelstahl 1.4571,
gebeizt und passiviert,
zum Andübeln einschließlich Dübelgarnitur für das
Einschieben einer Haltestange als Schacht-Einstieghilfe
entsprechend der Sicherheitsregeln für Steigeisen
(GUV 16.11),
liefern und montieren
Menge: 10,000 St

**03.10.240 Dichtheit Schacht prüfen DN 1,00 - 1,50 m Betonfertigteile T 1,29 - 2,87 m Prüf. m. Wasser**
StL-Nr. 241109092191
Entwässerungsschacht auf Dichtheit prüfen. Erforderliche Verankerungen und Verschlüsse herstellen und beseitigen. Notwendigen Füllstoff liefern und ableiten.
Prüfprotokoll erstellen und dem AG übergeben.
Runder Schacht, DN/ID 1,00 bis 1,50 m.
Schacht aus Betonfertigteilen.
Schachttiefe '1,29 bis 2,87 m'

Prüfung mit Wasser.
Menge: 10,000 St

**03.10.250 Schachtinspektion**
Schachtinspektion nach DIN EN 13508-2 / DWA-M 149-2
mit Tiefenmessung
- der Schachttiefe, Zu- und Ablaufseite,
- evtl.vorhandener weiteren Zuläufe,
- evtl. vorhandener Überlaufschwellen,
und Winkelmessung (Bezug Ablauf)
- des Hauptgerinnes Zu- und Ablaufseite,
- evtl.vorhandener weiteren Zuläufe
und digitaler Fotodokumentation
- der Schachtabdeckung,
- vorhandener Schäden,
- des Hauptgerinnes mit Zu- und Ablaufseite,
- evtl.vorhandener weiteren Zuläufe
durchführen.
-Schachtdurchmesser DN 1000
Menge: 10,000 St

#### Titel 03.11 PFLASTERDECKEN, SICHERUNGSBAUWEISEN

**03.11.10 Rinne aus Betonformst. aufnehmen Bordrinnenstein Breite 30-40 cm Fugenmörtel Fund.bet. ü.10-20 Verwertung AN**
StL-Nr. 23115041231201
Rinne aus Betonformsteinen aufnehmen. Aufbruch der
Tragschicht wird gesondert vergütet.
Art = Bordrinnenstein, Dicke am Bord bis 20 cm.
Breite über 30 bis 40 cm.
Mit Fugenfüllung aus hydraulisch gebundenem Fu-
genmörtel.
Fundament aus Beton/Mörtel, über 10 bis 20 cm dick,
aufbrechen.
Formsteine und Aufbruchgut nach Wahl des AN verwerten.
Menge: 30,000 m

**03.11.20 Rinne aus Betonformsteinen herst. Bordrinne 40 cm Fundamentbeton Fuge Typ B**
StL-Nr. 231154411110
Rinne aus Betonformsteinen herstellen.
Formstein = Bordrinnenstein, Breite = 40 cm, Länge max.
50cm.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 30,000 m

**03.11.30 Pflasterd.m.Betonp fl.-steinen aufn. 8 cm dick ungeb. Fugenmat. ungeb. Bettung Steine lagern Pflaster säubern**
StL-Nr. 23115011211201
Pflasterdecke mit Pflastersteinen aus Beton aufnehmen.
Aufnehmen der Tragschicht wird gesondert vergütet.
Pflasterstein ca. 8 cm dick.
Mit Fugenfüllung aus ungebundenem Fugenmaterial.
Bettung aus ungebundenem Bettungsmaterial.
Steine innerhalb der Baustelle fördern und lagern.
Übriges Aufbruchgut nach Wahl des AN verwerten.
Pflastersteine säubern.
Menge: 12,000 m2

**03.11.40 Pflasterd. a. Betonst. d. AG herst. Park-/sonst. Fl. Flächen ü. 2-10m2 Pflaster gelagert Sechseckpflaster SZ18/LA20 Bett.0/5 30 v. H. Fuge 0/4 Läuferverb**
StL-Nr. 2311511132191211
Pflasterdecke aus Betonsteinen des AG herstellen.
In Park- und sonstigen Verkehrsflächen.
Einzelflächen über 2,00 bis 10,00 m2.
Pflastersteine gelagert innerhalb der Baustelle aufnehmen und fördern.
Format für Rastermaß 'Sechseckpflaster 215/250/80 mm'

Baustoffgemisch für Bettung und Fugen Kategorie
SZ18/LA20.
Bettung aus Baustoffgemisch 0/5, Anteil an Körnung unter 2 mm max. 30 Massenprozent, E CS35, C 90/3.
Fuge mit Baustoffgemisch 0/4, GU, F, E CS35, C 90/3,
Fugenmaterial einarbeiten und einschlämmen, Fugenschluss durch Einfegen und Einschlämmen herstellen.
Steine im Läuferverband verlegen.
Menge: 12,000 m2

**03.11.50 Grabenböschung befestigen Breite ü.1-1,50 m Tiefe 1,00-2,00 m Böschg. 1 zu 1 Lagerpl. AG Wasserbaupfl. 200/400 20 cm Bettung C25/30 XC4, XF1**
StL-Nr. 2411014532129999
Grabenböschung befestigen einschließlich Erdarbeiten
für Bettung und Befestigung. Abrechnung nach abgewickelter Fläche der Böschungsbefestigung.
Breite der Befestigung über 1,00 bis 1,50 m.
Grabentiefe über 1,00 bis 2,00 m.
Neigung der Grabenböschung = 1 zu 1.
Überschüssigen Boden zum Lagerplatz nach Unterlagen des
AG fördern und lagern.
Befestigung 'aus Wasserbaupflaster, frostbeständig
Material: Muschelkalk- bzw. Dolomitsteinen,
Steine bruchrau, mit weitgehend kubischer
Form, Steinkantenlänge 20 bis 40 cm'

Bettung 'aus Beton'

Dicke der Bettung 'min. 20 cm, Pflaster bis zur halben Steinhöhe in die Bettung einbinden
Fugen verfüllen mit Oberboden'
Menge: 30,000 m2

#### Titel 03.12 INGENIEURBAUWERKE AUS BETON UND STAHLBETON

*Hinweis: Vorbemerkung zur Ausführung des Regenrückhaltekanals*
Vorbemerkung zur Ausführung des Regenrückhaltekanals

Es bleibt dem AN überlassen, der Ausführungsplanung entsprechende gleichwertige Betonfertigteile zu verwenden.
Die Abrechnungsgrundlage bleibt jedoch unverändert.
Mehraufwendungen für den Einsatz von Autokränen, die Herstellung von entsprechenden Aufstellflächen, usw. sind in die nachfolgenden Positionen einzurechenen und werden nicht gesondert vergütet.

Bei der Ausführung sämtlicher Beton- bzw. Stahlbetonarbeiten sind grundsätzlich die Bestimmungen der DIN EN 206 sowie DIN 1045 zu beachten

Die erforderlichen prüffähigen statischen Berechnungen, sowie die Ausführungszeichnungen, mit den Schal- und Bewehrungs- plänen, werden nach gesonderten Positionen im Abschnitt Baustelleneinrichtung RW-Kanal vergütet und sind rechtzeitig vor der Ausführung zur Prüfung vorzulegen.

Als Belastungen sind bei den statischen Berechnungen anzusetzen:
- Eigengewichtlasten nach DIN EN 1991-1-1
- Erddruck nach DIN EN 1997-1
- Verkehrslast nach DIN EN 1991-2/NA: LM 1, LM 3
sowie Lasten, die für das Stauziel des Regenrückhaltekanals  zu erwarten sind.

Die Kontrolle der Bewehrung ist vom Auftragnehmer rechtzeitig, d. h. mindestens 2 Arbeitstage vor Beginn des Betonierens, bei
der örtlichen Bauüberwachung des Auftraggebers zu beantragen.
.
Betonschalung
In die Einheitspreise sind die komplette Schalung und Rüstung, sowie die maßgenaue Herstellung und das spätere wasser- dichte Verschließen aller Aussparungen nach Schalplan, soweit diese Leistungen im Leistungsverzeichnis nicht besonders aufgeführt sind, einzurechnen. Dazu gehört auch das Brechen
aller sichtbaren Kanten durch das Einlegen von Dreikantleisten sowie die Ausbildung von Unterschneidungen in Brettstärke für das Einbringen von Profilbeton bei Gerinnen.
Nicht geschalte Betonflächen werden abgerieben und geglättet, falls im Leistungsverzeichnis nicht anderes ausgesagt ist.
Vertikale und stark geneigte Arbeitsfugen sind abzuschalen.
Verzinkte Drahtgitter (Rippenstreckmetall) oder ähnliches dürfen nur mit Zustimmung des Auftraggebers verwendet werden.

Betonflächen im Erdbereich müssen
-> glatt und porenarm
-> ohne Nester und Grate sein

Betonflächen mit technischen Anforderungen DIN 18217
das sind alle dauernd oder zeitweilig von Abwasser/Wasser/Schlamm berührten Flächen müssen
-> glatt und porenarm
-> ohne Nester und Grate
-> sowie maßhaltig sein und fehlerfreie Kanten haben.
Zur Erzielung einer geschlossenen Betonoberfläche ist eine dichte, saugende Betonschalung oder ein gleichwertiges Schalungssystem (z. B. textile Schalungsbahnen) zu verwenden.
Die Schalungsanker sind wassersperrend auszubilden.
Verankerungslöcher sind stets zu schließen. An sichtbar bleibenden Betonflächen sind sie sorgfältig mit quellfähigem,
kunststoffvergütetem Zementmörtel sauber begrenzt zu verschließen.
Verbleibende Ankerteile müssen mindestens 4 cm unter
der Betonoberfläche in kegelförmiger Aussparung enden.
Alle Betonkanten sind durch Dreiecksleisten zu brechen,
Seitenlänge 12 mm.

Betonoberfläche
Wandkronen von offenen Becken, Behältern, Schächten und alle geschalten Betonoberflächen müssen feinkörnig, geschlossen und frei von Mörtelwülsten und Mörtelgraten sein. Sie dürfen weder abmehlen noch absanden.
Alle nicht geschalten Betonoberflächen sind eben abziehen und abreiben.
Die Oberflächenzugfestigkeit aller Betonoberflächen muss
mindestens 1,5 N/mm2 betragen.

Anforderungen an den Beton:
->  Übereinstimmung mit DIN EN 206-1 und DIN 1045-2,
->  Art der Verwendung des Betons und die Druckfestigkeitsklasse sowie die Expositionsklassen sind in den Positionsbeschreibungen festgelegt.
->  Hoher Wassereindringwiderstand.

Betonieren
Bauausführung nach DIN 1045-3
Die aufgezeichneten Daten und anderen Unterlagen der
Konformitäts- und Produktionskontrolle für den Beton
entsprechen DIN EN 206-1 Abschnitt 8 und 9 mit DIN 1045-2
Abschnitt 8 und 9 müssen sowohl auf der Baustelle aufliegen, als auch der Bauoberleitung übergeben werden.

Nachbehandeln
Die Nachbehandlung hat entsprechend der gewählten Zementsorte (Festigkeitsentwicklung des Betons) und den Umgebungsbedingungen zu erfolgen.
Chemische Nachbehandlungsmittel sind nicht zugelassen.

Arbeitsfugen
Das Ausbilden der Arbeitsfugen nach DIN 1045-3 Abschnitt 8.4
Abs. 5 gehört zum vertraglichen Leistungsumfang des Auftragnehmers und ist durch die vereinbarten Preise abgegolten. Das Fugenband wird vergütet.

Soweit der Leistungsumfang aus der Leistungsbeschreibung oder den dazugehörigen Plänen ersichtlich ist, werden nicht besonders vergütet:
- das Herstellen von Sauberkeitsschichten und Bodenplatten mit/im Gefälle
- das Herstellen von Krümmungen und Schrägen in Bauwerken
- das Einlegen von Profilleisten in die Betonschalung zur Kantenausbildung des Betons.

**03.12.10 Beton f. Sauberkeitsschicht herst. C8/10 X0 Dicke min. 10 cm**
StL-Nr. 221183281101
Beton für Sauberkeitsschicht einschließlich ggf. erforderlicher Schalung nach Unterlagen des AG herstellen.
Ggf. erforderliche Schalung vorhalten und beseitigen.
Druckfestigkeitsklasse C8/10.
Expositionsklasse X0.
Dicke min. 10 cm.
Menge: 80,000 m2

**03.12.20 Betonfertigteile einbauen Rahmenprofil Regenrückhaltekanal FT:Stahlbeton C 40/50 XC4 XD2 XF3 XA1**
StL-Nr. 2211851391999000
Bewehrte Betonfertigteile entsprechend statischen und
konstruktiven Erfordernissen nach Unterlagen des AG
herstellen und einbauen.
Bauteil 'Fertigteil-Rahmenprofile des Regenrückhaltekanals
lichte Weite 1,50 m
lichte Höhe 1,25 m
Boden, Seitenwände und Decke ca. 25 cm
nach statischen Erfordernissen'

mit zusätzliche Gerinnesohle von 5 cm
Die Bewehrung gehört zum Leistungsumfang.
Bei der Ausführung mit mehrteiligen Bauelementen, gehören alle dauerelastischen Dichtungen und korrosionsgeschützten Spannelemente zum Leistungsumfang. 'Fertigteile aus Stahlbeton.'
Menge: 56,000 m3

**03.12.30 Betonfertigteile einbauen Startschacht R9 Regenrückhaltekanal FT:Stahlbeton C35/45 XC4 XD2 XF3 XA1**
StL-Nr. 2211851391499000
Bewehrte Betonfertigteile entsprechend statischen und
konstruktiven Erfordernissen nach Unterlagen des AG
herstellen und einbauen.
Bauteil 'Schachtbauwerk R9 Startschacht des Regenrückhaltekanals
Sohltiefe 2,21 m
lichte Weite 1,50 / 1,00 m
Boden, Seitenwände und Decke ca. 25 cm
Die Bewehrung gehört zum Leistungsumfang,
einschließlich profiliertes Sohlgerinne
1 Zulauföffnung DN 300
1 Ablauföffnung DN 300 Notüberlauf
(die Schachtanschlüsse werden nachfolgend gesondert vergütet)
1 Ablauföffnung zum Fertigteil-Rahmenprofil 1,50/1,25 m
die dauerelastische Dichtung und korrosionsgeschützten Spannelemente gehören zum Leistungsumfang.
1 Schachteinstiegsöffnung DN 800'

Fertigteile aus Stahlbeton.
Druckfestigkeitsklasse C35/45.
Expositionsklasse 'XC4, XD2, XF3, XA1'

Zusätzliche Anforderungen 'gemäß Vorbemerkungen'
Menge: 4,000 m3

**03.12.40 Betonfertigteile einbauen Drossel-BW R10/R11 Regenrückhaltekanal FT:Stahlbeton C35/45**
StL-Nr. 2211851391499000
Bewehrte Betonfertigteile entsprechend statischen und
konstruktiven Erfordernissen nach Unterlagen des AG
herstellen und einbauen.
Bauteil 'Schachtbauwerk R10 / R11 Drosselbauwerk Regenrückhaltekanal
Sohltiefe 1,74 m
lichte Weite 1,50 / 1,00 m
Boden, Seitenwände und Decke ca. 25 cm
profiliertes Sohlgerinne mit Aussparung gemäß Herstellervorgaben für die Montage von Drosselorgan und Schieber
Die Bewehrung gehört zum Leistungsumfang.
1 Zulauföffnung zum Fertigteil-Rahmenprofil 1,50/1,25 m
die dauerelastische Dichtung und korrosionsgeschützten Spannelemente gehören zum Leistungsumfang.
1 Ablauföffnung DN 100 für Drosselabfluss
1 Ablauföffnung DN 200 für Notumlauf
1 Ablauföffnung DN 300
(der Schachtanschluss wird nachfolgend gesondert vergütet)
2 Schachteinstiegsöffnung DN 800
2 Deckendurchführungen DN 110 für Bediengestänge und Straßenkappe'

Fertigteile aus Stahlbeton.
Druckfestigkeitsklasse C35/45.
Expositionsklasse 'XC4, XD2, XF3, XA1'

Zusätzliche Anforderungen 'gemäß Vorbemerkungen'
Menge: 7,000 m3

**03.12.50 Schachtanschluss herstellen (Zul.) Rohr DN 300 Stahlbeton-Rohr Betonfertigteile Muffe+Gelenk**
StL-Nr. 24110362062102
Rohrleitung an Schacht anschließen, Anschluss abdichten. Vergütet wird der Mehraufwand für das Herstellen
des Anschlusses einschließlich Passstücke gegenüber der
bis zur Innenfläche des Schachtes durchgemessenen Rohrleitung.
Rohrleitung DN/ID 300.
Rohr aus Stahlbeton.
Schacht aus Betonfertigteilen.
Anschluss mit werksseitig eingebauter Muffe und Ge-
lenkstück.
Menge: 2,000 St

**03.12.60 Schachtanschluss herstellen (Zul.) Rohr DN 300 Kunststoff-Rohr Betonfertigteile Muffe+Gelenk**
StL-Nr. 24110362064102
Rohrleitung an Schacht anschließen, Anschluss abdichten. Vergütet wird der Mehraufwand für das Herstellen
des Anschlusses einschließlich Passstücke gegenüber der
bis zur Innenfläche des Schachtes durchgemessenen Rohrleitung.
Rohrleitung DN/ID 300.
Rohr aus Kunststoff.
Schacht aus Betonfertigteilen.
Anschluss mit werksseitig eingebauter Muffe und Ge-
lenkstück.
Menge: 1,000 St

**03.12.70 Befestigungshülse**
Befestigungshülse aus Edelstahl 1.4571,
gebeizt und passiviert,
zum Andübeln einschließlich Dübelgarnitur für das
Einschieben einer Haltestange als Schacht-Einstieghilfe
entsprechend der Sicherheitsregeln für Steigeisen
(GUV 16.11), liefern und montieren
Menge: 3,000 St

**03.12.80 Steigbügel DIN 19555**
Sicherheits-Steigbügel entsprechend DIN 19 555
liefern und nach Herstellervorgaben fachgerecht in die Stahlbetonwand bzw. die Fertigbetonringe einbauen
Menge: 14,000 St

**03.12.90 Schachtabdeckung aufsetzen DIN EN 124-2, D, m. Schmutzfänger Deckel/Einlage Höhe Zug um Zug Mörtel M20**
Schachtabdeckung, mit lichter Weite mindestens 800 mm
und rundem Rahmen, aufsetzen.
Klasse D 400, Ausführung nach DIN EN 124-2 mit Rahmen aus Gusseisen.
Ausführung = mit Schmutzfänger.
Deckel mit dämpfender Einlage.
Schachtabdeckung zunächst provisorisch auflegen und
entsprechend Bauablauf Zug um Zug bis auf planmäßige
Höhe setzen.
Fuge zwischen Fertigteilen mit Mörtel M20 vollflächig
unter Verwendung von mindestens drei Distanzstücken
entsprechender Festigkeit herstellen, Fugen glattstreichen.
Menge: 3,000 St

#### Titel 03.13 TECHNISCHE AUSRÜSTUNG

**03.13.10 Abflussregler Qdr 3 l/s liefern und einbauen**
Abflussregler für Regenwasser zum Konstanthalten des Abflusses, mit werkseitig eingestellten Sollabfluss,
Wasserstandeserfassung mittels nach vorne schwenkenden Schwimmer und kraftschlüssiger Übertragung an die Drosselblende über austauschbare Steuerscheibe, mit vertikal verfahrender Reglerblende, funktionssicher bei Rückstau,
Öffnungsform für max. Kugeldurchgang bei jedem Wasser- stand, ohne Sohlsprung,
Möglichkeit zum manuelles Öffnen des Ablaufquerschnittes von Oberflur,
kraftschlüssige Befestigung der Grundplatte über die gesamte Reglerhöhe an dem Bauwerk;
Abflussmenge: 3 l/s
max. Stauhöhe: 1,25 m im Rechteckkanal
Wandöffnung: DN 100 (Ablaufkanal)
Fabrikat:  Steinhardt GmbH
Typ HydroSlide DR100 VS
bestehend aus Grundplatte, Öffnungsdurchmesser DN 100, Reglerblende, Spezialschwimmer, mit geeignetem Befestigungsmaterial und Dichtungsmaterial
Material aus Edelstahl 1.4571 (V4A)
Schweißverfahren gemäß DIN EN ISO 15614-1
Lager: Messing, Polyethylen
liefern und im Regenrückhaltekanal vor der Wandöffnung des Ablaufkanal gemäß Zeichnung und Montagehinweis des Herstellers einbauen.
Menge: 1,000 Stck

**03.13.20 Kanalspindelschieber DN 200 Notumlauf**
Kanalspindelschieber für Notumlauf liefern und montieren
DN 200 PN 0,4 allseitig dichtend,
Der Schieber ist über Gleitleisten zu führen und muss ohne Keilung abdichten.
Schieber in einspindeliger Ausführung als Gleitschieber,
komplett aus Werkstoff: 1.4571,
bestehend aus Schiebertafel, ausgelegt nach statischen Erfordernissen,
Führungsrahmen aus U-Profil mit integrierter Doppellippendichtung aus EPDM,
Dichtung in eingebautem Zustand austauschbar, durch Gleitleisten POM an die umlaufende Dichtung vorgespannt und weich geführt,
Verstärkungen aus U-Profil nach statischen Erfordernissen,
Spindelausführung nichtsteigend (Festspindel)
Spindelmutter aus Bronze,
incl. erforderlicher Wandführungen zum Andübeln,
incl. erforderlicher Wandabdichtung,
incl. sämtlicher erforderlicher Verbundanker aus Edelstahl A4
Korrosionsschutz Armatur: gebeizt und passiviert
Bedienung über tagwasserdichte Deckendurchführung und Bedienvierkant
Betätigungsdifferenzdruck: ~ 4,0 m WS auf die Vorderseite oder 4,0 m WS auf die Rückseite
LW: 200 mm
Einbautiefe 1,23 m (gemessen von Rohrsohle bis UK-Schachtdecke)
Menge: 1,000 Stck

**03.13.30 Straßenkappe rund einbauen**
Straßenkappe rund, in Anlehnung an DIN 4056,
mit höhenverstellbaren Innenteil des Gehäuses mit Deckel liefern und in der Decke des Schachtbauwerks R10 Drossebauwerk einbauen,
Zug um Zug mit Straßenbau auf Höhe setzen und dicht
mit kunststoffmodifizierten Reparaturmörtel vergießen.
Wartungsfreier Schrägsitz-Deckel mit Pulverbeschichtung, Deckelsicherung durch Spezial-Sicherungsseil, Gehäuse und Deckel aus GG 25
Menge: 2,000 St

**03.13.40 Inbetriebnahme / Probebetrieb**
Organisation und eigenverantwortliche Durchführung einer Inbetriebnahme mit Probebetrieb mit jeweiliger Dokumentation und Abnahme einschl. aller erf. Ressourcen (Personal, Betriebs- und Verbrauchsmittel, Hilfsstoffe, Gerüste, etc.).

Sofern die Inbetriebnahme mit Probebetrieb nicht unter realen Betriebsbedingungen erfolgen kann, sind diese durch geeignete Maßnahmen zu simulieren.

In dieser Position sind alle Leistungen/Kosten (Geräte-, Personal-, Reisekosten) zu kalkulieren, welche für die Inbetriebnahme der v.g. Positionen erforderlich sind.
Es sind sämtliche Eigenschaften und Funktionen sowohl der Einzelkomponenten als auch der Gesamtanlage zu überprüfen und einzustellen.

Im Anschluss an die Inbetriebnahme erfolgt der störungsfreie Probebetrieb oder Einfahrbetrieb unter Regie und Verantwortung des Auftragnehmers mit Einweisung des Betriebspersonal nach der Montage

Die Kosten für die Anlagenbetreuung während der Inbetriebnahme und des Probebetriebes sind in dieser Position enthalten, ebenso Kosten für mögliche Störbeseitigung und evtl. notwendige Änderungen in der Anlagenkonfiguration.
Menge: 1,000 PSCH

### 04 HAUSANSCHLÜSSE RW

#### Titel 04.02 ERDBAU

**04.02.10 Oberboden abtragen und lagern Homog. B1 Abtr.über 10-30cm Oberb.i.förd.+lag**
StL-Nr. 24906101902200
Oberboden ggf. einschließlich Vegetationsdecke
abtragen und lagern, ggf.mit laden und fördern.
Oberboden in regelmäßig geformten Mieten locker
aufsetzen. Ansaat und Mähen einer Decksaat werden
gesondert vergütet. Beschreibung der Homogenbereiche
nach Unterlagen des AG. Abgerechnet wird nach
Abtragsprofilen.
Homogenbereich 'B1'

Dicke des Abtrages über 10 bis 30 cm.
Oberboden laden, fördern und innerhalb der Baustelle
lagern.
Menge: 10,000 m3

**04.02.20 Gelagerten Oberboden AG andecken Homog. B1 Gelände/Rekult. Andeck. ü.15-25cm Boden i. aufnehm.**
StL-Nr. 249061169431
Gelagerten Oberboden des AG profilgerecht lösen,
laden, fördern und andecken. Homogenbereiche nach
Unterlagen des AG. Abgerechnet werden die angedeckten
Flächen.
Homogenbereich 'B1'

Andeckung innerhalb der Baustelle zur
Geländeangleichung, Rekultivierung und dgl.
Dicke der Andeckung über 15 bis 25 cm.
Oberboden innerhalb der Baustelle aufnehmen.
Menge: 10,000 m3

#### Titel 04.03 LEITUNGSGRÄBEN

**04.03.10 Leitungsgraben herstellen Homog B3, T 2,00 - 4,00 m, B 1,0 m m.Verb./+10 m3 W Verfüllboden ges. BM-0 Lagern Abr. senkrecht**
*** Schwerpunktposition
StL-Nr. 2410820799913191
Leitungsgraben profilgerecht herstellen. Straßenaufbruch wird gesondert vergütet.
In gewachsenem Boden. Homogenbereiche 'B3'

Grabentiefe '2,00 bis 4,00 m'

Breite der Grabensohle 'Abrechnungsbreite für Rohrleitungen DN 150 = 1,0 m'

Notwendigen Verbau entsprechend statischen und konstruktiven Erfordernissen herstellen, vorhalten und
entfernen. Offene Wasserhaltung bis zu einer Pumpenleistung von 10 m3 Fördermenge und 5,00 m Förderhöhe
je Stunde und Haltung ausführen.
Aushub wird zum Verfüllen nicht verwendet. Verfüllen
des Grabens nach Verlegen der Leitung wird gesondert
vergütet.
Materialwerte nach EBV = BM-0
Zum Verfüllen nicht verwendeten Aushub 'innerhalb der Baustelle für die Haufwerksbeprobung in Mieten lagern'

Abrechnung mit senkrechten Wänden. Grabenbreite
nach DIN 18 300 ohne Berücksichtigung eines Verbaus.
Menge: 85,000 m3

**04.03.20 Leitungsgraben herstellen Homog B3, T 2,0 - 4,0 m, B 1,0 m m.Verb./+10 m3 W Verfüllboden ges. BM-0 lag. i./ver.o.Lz. BM-0 Abr. senkrecht**
*** Schwerpunktposition
StL-Nr. 2410820799111191
Leitungsgraben profilgerecht herstellen. Straßenaufbruch wird gesondert vergütet.
In gewachsenem Boden. Homogenbereiche 'B3'

Grabentiefe '2,00 bis 4,00 m'

Breite der Grabensohle für Rohr bis DN 150.
Notwendigen Verbau entsprechend statischen und konstruktiven Erfordernissen herstellen, vorhalten und
entfernen. Offene Wasserhaltung bis zu einer Pumpenleistung von 10 m3 Fördermenge und 5,00 m Förderhöhe
je Stunde und Haltung ausführen.
Aushub zur Wiederverwendung innerhalb der Baustelle
lagern, nach Verlegen der Leitung in Graben oberhalb
der Leitungszone einbauen und verdichten einschl. ggf.
erforderlicher Wasserzugabe.
Materialwerte nach EBV = BM-0
Zum Verfüllen nicht verwendeten Aushub 'innerhalb der Baustelle für die Haufwerksbeprobung in Mieten lagern'

Abrechnung mit senkrechten Wänden. Grabenbreite
nach DIN 18 300 ohne Berücksichtigung eines Verbaus.
Menge: 80,000 m3

**04.03.30 Bindemittel ausstreuen Kalk-Zement**
StL-Nr. 2410631005
Bindemittel zur Vorbereitung der Bodenverbesserung oder
Bodenverfestigung ausstreuen. Bindemittelmenge nach
Eignungsprüfung.
Bindemittel = Kalk-Zement-Gemisch.
Menge: 6,000 t

**04.03.40 Geschütt. Boden AG verbessern (Zul)**
StL-Nr. 2410632300
Geschütteten Boden des AG verbessern. Boden nach Ausstreuen des Bindemittels mit Bodenmischgerät gleichmäßig und in voller Schütthöhe durchmischen. Ausstreuen
des Bindemittels wird gesondert vergütet. Vergütet wird
der Mehraufwand gegenüber den Erdarbeiten ohne Bodenverbesserung.
Menge: 80,000 m3

**04.03.50 Baustoff lief.,in Leitungsgr. einb. gemkörn. Boden T bis 4,0 m, B 1,0 m oberh.Leitungsz. Abrechnung senkr.**
*** Schwerpunktposition
StL-Nr. 24108238299011
Baustoff nach Unterlagen des AG liefern, in Leitungsgraben einschließlich Schachtbaugruben einbauen und
verdichten. Einbaudokumentation nach Unterlagen des AG
übergeben.
Baustoff = gemischtkörniger Boden.
Grabentiefe 'bis 4,0 m'

Breite der Grabensohle 'Abrechnungsbreite für Rohrleitungen bis DN 250 = 1,0 m'

Baustoff nach Verlegen der Leitung in Graben oberhalb
der Leitungszone und in Baugruben einbauen und verdichten.
Abrechnung mit senkrechten Wänden entsprechend
der Abrechnung beim Aushub.
Menge: 60,000 m3

#### Titel 04.04 ENTWÄSSERUNG

**04.04.10 Anschlussleitung herstellen Rohr DN 150 PP-Rohrfest eing EPDM Bettung Typ 1 T bis 3,0 m Ü 1,0 - 2,50 m LM 1, Statik. min. 12 kN/m**
*** Schwerpunktposition
StL-Nr. 2411031522919939
Anschlussleitung zum Schacht bzw. zur Sammelrohrleitung
nach statischen und konstruktiven Erfordernissen herstellen. Anschluss an Schacht bzw. Sammelrohrleitung
sowie Formstücke werden gesondert vergütet.
Rohr DN/ID 150.
Rohr aus PP.
Rohrverbindung 'mit einseitig angeformter Steckmuffe und fest eingelegtem Sicherheitsdichtungssystem mit Dichtung aus EPDM'

Bettung nach DIN EN 1610, Typ 1 herstellen. Boden für
Leitungszone liefern und einbauen.
Fließsohlentiefe 'bis 3,0 m'

Überdeckungshöhe '1,0 bis 2,50 m'

Straßenverkehrslast = LM 1 nach DIN EN 1991-2. Statische Berechnung aufstellen und liefern.
Ringsteifigkeit 'Es wird eine geprufte Ringsteifigkeit von min. 12 kN/m nach DIN EN ISO 9969 gefordert'
Menge: 50,000 m

**04.04.20 Formstück einbauen (Zul.) Bogen DN 150 Kunststoff-Rohr**
*** Schwerpunktposition
StL-Nr. 24110369080400
Formstück in Rohrleitung einbauen. Vergütet wird der
Mehraufwand für den Einbau des Formstückes gegenüber
der bis zur Innenfläche der Sammelrohrleitung durchgemessenen Rohrleitung.
Formstück = Bogen DN/ID 150.
Rohr aus Kunststoff.
Menge: 20,000 St

**04.04.30 Formstück einbauen (Zul.) Teller DN 150 Kunststoff-Rohr**
*** Schwerpunktposition
StL-Nr. 24110369050400
Formstück in Rohrleitung einbauen. Vergütet wird der
Mehraufwand für den Einbau des Formstückes gegenüber
der bis zur Innenfläche der Sammelrohrleitung durchgemessenen Rohrleitung.
Formstück = Verschlussteller DN/ID 150.
Rohr aus Kunststoff.
Menge: 8,000 St

**04.04.40 Holzstange**
Holzstange am Enden noch nicht zusammen- geschlossener Hausanschlußleitungen als Markierung mit eingraben und min. 50 cm über das Gelände überstehen lassen.
Mindestdurchmesser 10 cm oder Kantholz 8 / 8 cm
Länge der Holzstangen ca. 4 m
Farbliche Kennzeichnung:
- Regenwasser  => grün
- Schmutzwasser  => rot
- Mischwasser  => rosa
- Trinkwasser  => blau
Menge: 8,000 St

*Hinweis: Prüfung von Anschlussleitungen*
Prüfung von Anschlussleitungen

Die Dichtheitsprüfung und Inspektion von Anschlussleitungen hat möglichst zusammen mit den Sammelleitungen zu erfolgen.
Die hier aufgeführten Positionen sind zur getrennten Abrechnung und Kostenerfassung vorgesehen.

**04.04.50 Dichtheit Rohrleitung prüfen Rohr DN 150 Kunststoff Haltung bis 30 m Prüf. Wahl AN Anschlussleitung**
StL-Nr. 24110907014132
Entwässerungsrohrleitung auf Dichtheit prüfen. Erforderliche Verankerungen und Rohrverschlüsse herstellen
und beseitigen. Notwendigen Füllstoff liefern und ableiten. Prüfprotokoll erstellen und dem AG übergeben.
Rohrleitung DN/ID 150.
Rohr aus Kunststoff.
Prüfung von Haltungslängen bis 30,00 m.
Prüfung nach Wahl des AN.
Prüfung der Anschlussleitung.
Menge: 8,000 St

**04.04.60 Kameradurchfahrung ausführen Rohr DN 150 Kunststoff bis 20 m. vor Betrieb Anschlussleitung Dokumentation Video/Unterl.AG**
StL-Nr. 2411091201491212
Kameradurchfahrung von Entwässerungsrohrleitungen ausführen. Auf Schadstellen untersuchen und auf Da-
tenträger dokumentieren. Datenträger dem AG übergeben.
Abrechnung nach Länge der Rohrleitung.
Rohrleitung DN/ID 150.
Rohr aus Kunststoff.
Haltungslänge 'bis 20 m'

Leitung vor Inbetriebnahme prüfen.
Befahrung der Anschlussleitung.
Dokumentation mit Angabe von Haltung, Rohrmaterial,
Rohrdurchmesser, Haltungslänge, Gefälle im Rohr und
Stationierung von seitlichen Zuläufen und Schadstellen
schriftlich vorlegen.
Daten aufbereitet in Video-Datenformat nach Unterlagen
des AG übergeben. Datenträger nach Unterlagen des AG.
Menge: 50,000 m

### 05 S T R A S S E N B A U Erschließungsstraße

*Hinweis: Hinweise zu Baustelleneinrichtung und Verkehrssicherung*
Hinweise zu Baustelleneinrichtung, Verkehrssicherung

Die Abschnitte 05.01 Baustelleneinrichtung und 05.05 Verkehrssicherung sind für die anteiligen Bauleistungen des Abschnitts 05 Straßenbau der Erschließungsstraße und 07 Tiefbau Stromleitungen vorgesehen.

#### Titel 05.01 BAUSTELLENEINRICHTUNG Straßenbau

**05.01.10 Baustelle einrichten Straßenbau BG u. Stromleitung Zufahrt herst.AN**
StL-Nr. 1910110792
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Leistungen im Abschnitt
05 Straßenbau Baugebiet und 07 Stromleitungen'

Zufahrt nach Wahl des AN herstellen und nach Beendigung
der Baumaßnahme entfernen. Ursprünglichen Zustand wieder herstellen.
Menge: 1,000 Psch

**05.01.20 Baustelleneinricht. vorhalten**
*** Schwerpunktposition
StL-Nr. 18901102
Baustelleneinrichtung vorhalten.
Vorhalten der Baustelleneinrichtungen. Mieten, Pacht,
Gebühren und dgl. gehören zum Leistungsumfang.
Ausser den vollen Monaten werden Teilzeiten nach
Kalendertagen zu 1/30 des Einheitspreises abgerechnet.
Stillstandszeiten und Bauzeitverlängerungen werden
nur vergütet, wenn die Ursachen vom AG zu
vertreten sind.
Menge: 4,000 Mt

**05.01.30 Baustelleneinricht. unterh. u. betr.**
StL-Nr. 18901103
Baustelleneinrichtung unterhalten und
betreiben.
Unterhalten und Betreiben der Baustelleneinrichtungen.
Vergütet werden die Tage, an denen auf der Baustelle
gearbeitet wird. Bauzeitverlängerungen werden nur vergütet, wenn die Ursachen vom AG zu vertreten sind.
Der Nachweis erfolgt durch Vorlage der Tagesberichte.
Menge: 80,000 d

**05.01.40 Baustelle räumen Straßenbau BG und Stromleitung**
StL-Nr. 1910111299
Baustelle von allen Geräten, Anlagen, Einrichtungen und
dgl. räumen. Benutzte Flächen und Wege entsprechend dem
ursprünglichen Zustand herrichten. Soweit nicht für
bestimmte Leistungen für das Räumen der Baustelle gesonderte Positionen im Leistungsverzeichnis enthalten
sind, gilt die Pauschale
für 'alle Lesitungen des Abschnitts 05 Straßenbau Erschließungsstraße und 07 Tiefbau Stromleitungen des Leistungsverzeichnises'
Menge: 1,000 Psch

**05.01.50 Vermessungsarbeite n für Absteckung Verkehrsanlage BG**
StL-Nr. 2290193199
Vermessungsarbeiten für die Absteckung von Bauteilen
nach Unterlagen des AG einschließlich aller Geräte-
und Personalkosten durchführen.
Bauteil(e) 'Verkehrsanlage Erschließungsstraße'
Menge: 1,000 Psch

**05.01.60 Bestandsunterlagen herstellen Grundst.gr.AG Grundl.Bauausf.AG Straßenbauarb. BG**
StL-Nr. 229019361119
Bestandsunterlagen herstellen. Bestandsunterlagen nach
Fertigstellung der Maßnahme herstellen. Je nach Gewerk
sind dafür Lageplan/-pläne, Querschnitt(e),
Längsschnitt(e), Entwässerungspläne und Detailpläne zu
erstellen.Die Bestandsunterlagen sind spätestens mit
der Schlußrechnung dem AG zu übergeben.
Erforderliche Vermessungsarbeiten gehören zum
Leistungsumfang. Die Erstellung der Bestandsunterlagen
für Bauwerke nach ZTV-ING werden gesondert vergütet.
Alle Bestandsunterlagen müssen
beinhalten: Projektbezeichnung, Bezeichnung der
Unterlage, Datum der Herstellung der Bauleistung,
Datum der Erstellung der Unterlage, Lokalisierung
gemäß *Anweisung Straßendatenbank* (ASB), Teil *Netz*
(Stationierung), Ersteller der Bestandsunterlage,
Maßstab.
Lagepläne müssen folgende Fachdaten enthalten:
Trassierungselemente, sichtbare Querschnittsteile
einschließlich der Randeinfassungen, Breiten,
Nordrichtung, Grundstücksgrenzen und Flurnummern, wenn
vorhanden Straßennamen und Hausnummern, bei
Entwässerungsarbeiten zusätzlich die
Entwässerungseinrichtungen einschließlich der Lage der
Leitung(en) und der Fließrichtung.
Querschnitte müssen folgende Fachdaten enthalten: Alle
Schichten und Lagen des Oberbaues für alle
Querschnittsteile einschließlich der Randeinfassungen,
der Untergrund/-bau, die Grundstücksgrenzen, bei
Entwässerungsarbeiten die Regelausführung der
Straßenabläufe.
Entwässerungslängsschnitte müssen folgende Fachdaten
enthalten: Schächte und Leitungen mit Angabe von
Durchmessern und Material, die Fließrichtung,
Höhenlage des Geländes, Sohlhöhen und Deckelhöhen von
Schächten, Sohlhöhen von Leitungen an den Anschlüssen
bzw. Leitungsenden, Sohlgefälle der Leitung.
Die Unterlagen über die Grundstücksgrenzen und die
Flurnummern werden vom AG gestellt.
Die Bestandsunterlagen sind auf der Grundlage der
Bauausführungsunterlagen des AG zu erstellen.
Bestandsunterlagen für Straßenbauarbeiten nach
Unterlagen des AG.
Format(e) und Anzahl der Bestandsunterlagen 'Die Pläne sind als farbiger Plott (4fach) und in digitaler Form (dxf und pdf) zu liefern.
Bestandserfassung gem. ZTV Verm-StB 01, Ziff 2.3.6
Element-, Layer- und Blockdefinitionen laut Angabe des AG.
Umfang und Inhalt:
- Gesamte Baumaßnahme des Bauauftrages Verkehrsanlage Erschließungsstraße
- alle relevanten Angaben der zum Gesamtauftrag gehörigen Bauteile, wie z.B. :
Asphalt, Asphaltränder, Borde, Fahrbahn-Höhen, Verkehrsinseln, Pflaster, Leerrohre, Kabelschächte, Schächte, Schieber, Gräben, Mulden, Schutzplanken, Markierung, Böschungen, Becken, Einläufe, Ausläufe, Straßenausstattung, Beleuchtung usw.etc.
Die Bezeichnungen der Schächte müssen mit denen der Planung identisch sein.
Genauigkeit und Dichte:
gem. ZTV Verm-StB 01, Ziff. 2.5'
Menge: 1,000 Psch

**05.01.70 Bohrkern entnehmen Kern-DU 15 cm Tiefe 10 bis 15cm Asphaltschicht**
StL-Nr. 191017222219
Bohrkern für Kontrollprüfungen nach Angabe des AG entnehmen und im Baubereich dem AG übergeben. Bohrloch
fachgerecht verfüllen.
Bohrkerndurchmesser 15 cm.
Bohrtiefe über 10 bis 15 cm.
Material = Asphaltschicht.
Verfüllmaterial '= Asphalt, Material verdichten
Bohrkern mit Bau-km und Lage beschriften
in Probenbehälter (Blecheimer mit Verschlussdeckel und Henkel) mit gleicher Beschriftung verpacken'
Menge: 4,000 St

#### Titel 05.02 ENTSORGUNG

*Hinweis: Bereitstellungsfläche*
Das Herstellen der Bereitstellungsfläche innerhalb des Baugebiets ist im Abschnitt 01 enthalten.
Die Fläche ist für die Zwischenlagerung des geförderten Aushubs aus alle Bauteilen im Baugebiet vorgesehen.
Böden des Homogenbereichs B3 sind in Haufwerken zwischenzulagern. Das Wiederherstellen der benutzten
Fläche entsprechend dem ursprünglichen Zustand ist nachfolgend anzubieten.

Die Entsorgung erfolgt gesondert nach der Haufwerksuntersuchung im Auftrag der VG Effeltrich.

**05.02.10 Bereitstellungsflä chen betreiben**
StL-Nr. 2480221000
Flächen für die zeitweilige Lagerung von
Bodenmaterial, Baggergut, Ausbaustoffen oder
Abfällen nach Unterlagen des AG als
Bereitstellungsflächen vorhalten, unterhalten und
betreiben. Haufwerks- und Behälterkataster mit
Lageplänen, Angaben zu Haufwerksnummer,
Anlieferungszeitraum, Herkunft nach Entnahmestelle
mit Homogenbereich und Probenahmen auf der
Baustelle führen und fortschreiben. Wetterfeste
Beschilderung einschließlich der Angaben zu
Haufwerks- oder Behälternummer,
Anlieferungszeitraum, Herkunft nach Entnahmestelle
und Homogenbereich vorhalten, bei Bedarf anpassen
und unterhalten. Haufwerksabdeckungen aus
reißfester, witterungsbeständiger Folie nach
Bedarf des AN verwehungssicher öffnen und
schließen, arbeitstäglich kontrollieren und
beschädigte Folien austauschen. Erforderliche
Schutz- und Betriebseinrichtungen sowie
Betriebsräume mit Sanitäreinrichtungen nach Wahl
des AN einschließlich erforderlicher Ver- und
Entsorgung mit den erforderlichen Medien nach
Unterlagen des AG vorhalten, unterhalten und
betreiben. Teilzeiten nach Tagen werden zu 1/30
des Einheitspreises vergütet.
Menge: 4,000 Mt

**05.02.20 Bereitstellungsflä chen räumen**
StL-Nr. 2480221500
Flächen für die zeitweilige Lagerung von
Bodenmaterial, Baggergut, Ausbaustoffen oder
Abfällen nach Unterlagen des AG als
Bereitstellungsflächen einschließlich aller
Betriebseinrichtungen, Abdichtungs- und
Abdeckmaterialien, hergestellte Medienanschlüsse
und Flächenbefestigungen beseitigen. Benutzte
Flächen entsprechend dem ursprünglichen Zustand
wiederherstellen. Abdichtungs- und
Abdeckmaterialien aufnehmen und entsorgen.
Menge: 1,000 Psch

**05.02.30 Wiederverw. Bodenmat. dokument. elektronisch Analyt. n. Unter.**
StL-Nr. 248020700101
Dokumentation über den Ausbau und Wiederverwendung
sowie die Verwertung von Bodenmaterial als
Verfahrensbeteiligter nach Unterlagen des AG
durchführen.
Elektronische Dokumentation der Wiederverwendung
von Bodenmaterial und Baggergut innerhalb der
Baustelle nach Unterlagen des AG führen. Aus- und
Einbaumengen erfassen, auswerten und nach
Abschluss dem AG nach Unterlagen des AG
elektronisch übergeben.
Deklarationsanalysen nach den Einbauparametern für
den Wiedereinbau nach Unterlagen des AG.
Menge: 1,000 Psch

#### Titel 05.03 VERKEHRSSICHERUNG Straßenbau

**05.03.10 Verkehrsflächen unterhalten. Bef. Asphalt Zufahrtswege**
StL-Nr. 2290590132
Verkehrsflächen zur Aufrechterhaltung des öffentlichen
und Anliegerverkehrs, sowie des Baustellenverkehrs
innerhalb des Baubereiches einschließlich
zwischenzeitlich benutzter Behelfsfahrstreifen
verkehrssicher unterhalten.
Abgerechnet wird nach Kalendertagen.
Befestigung mit Asphalt.
Verkehrsflächen im Zuge der vom AG
zur Verfügung gestellten Zufahrtswege.
Menge: 80,000 d

**05.03.20 Verkehrssich. läng. Dauer aufbauen Arbeitsstelle Verkehrsanlage BG Anordnung Unt. AG gebührenfrei**
StL-Nr. 2110510519090101
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'B I/15 Sperrung im Anschlusbereich zur Ortsstraße "Am Waillenbach".
Der Anliegerverkehr ist während der gesamten Bauzeit aufrecht zu erhalten.'

Länge des Arbeitsbereiches 'ca. 125 m Baustrecke der Verkehrsanlage im neuen Erschließungsgebiet'

Verkehrsrechtliche Anordnung nach Unterlagen des AG
einholen und zugehörige Unterlagen erstellen. Erforderliche Ortsbesichtigungen zur Erstellung der Planunterlagen für die verkehrsrechtliche Anordnung durchführen.
Gebührenfrei.
Menge: 1,000 Psch

**05.03.30 Verkehrssich. läng. Dauer vorhalten wie Vorposition**
StL-Nr. 2110511010
Verkehrssicherung längerer Dauer vorhalten, warten, instand setzen und betreiben. Vorübergehende Verkehrssicherungsmaßnahmen durchführen. Die Kontrolle der Verkehrssicherung wird gesondert vergütet.
Verkehrssicherung wie in Vorposition beschrieben.
Menge: 115,000 d

**05.03.40 Verkehrssich. läng. Dauer abbauen Abschnitt 05**
StL-Nr. 211051200009
Verkehrssicherung an Arbeitsstellen längerer Dauer abbauen. Vorübergehende Verkehrssicherungsmaßnahmen
durchführen. Vorübergehende Markierung entfernen,
transportable Lichtsignalanlage, bauliches Leitelement,
mobile Stauwarnanlage, LED-Anzeigetafel und transportable Schutzeinrichtung abbauen werden gesondert
vergütet.
Für Verkehrsführungsphase '05 Straßenbau'
Menge: 1,000 Psch

**05.03.50 Kontrolle d. Verkehrss. an Arb .st. zwei bzw. einmal schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 115,000 d

#### Titel 05.04 ERDBAU

**05.04.10 Oberboden abtragen Homog. B1 Abtrag ü. 10-30cm Oberb.Verw. AN Abrechnung Abtrag**
StL-Nr. 24106120902101
Oberboden ggf. einschließlich Vegetationsdecke abtragen. Homogenbereiche nach Unterlagen des AG.
Homogenbereich 'B1'

Dicke des Abtrages über 10 bis 30 cm.
Oberboden nach Wahl des AN verwerten.
Abrechnung nach Abtragsprofilen.
Menge: 100,000 m3

**05.04.20 Oberboden abtragen und lagern Homog. B1 Abtr.über 10-30cm Oberb.i.förd.+lag**
StL-Nr. 24906101902200
Oberboden ggf. einschließlich Vegetationsdecke
abtragen und lagern, ggf.mit laden und fördern.
Oberboden in regelmäßig geformten Mieten locker
aufsetzen. Ansaat und Mähen einer Decksaat werden
gesondert vergütet. Beschreibung der Homogenbereiche
nach Unterlagen des AG. Abgerechnet wird nach
Abtragsprofilen.
Homogenbereich 'B1'

Dicke des Abtrages über 10 bis 30 cm.
Oberboden laden, fördern und innerhalb der Baustelle
lagern.
Menge: 20,000 m3

**05.04.30 Gelagerten Oberboden AG andecken Homog. B1 Gelände/Rekult. Andeck. ü.15-25cm Boden i. aufnehm.**
StL-Nr. 249061169431
Gelagerten Oberboden des AG profilgerecht lösen,
laden, fördern und andecken. Homogenbereiche nach
Unterlagen des AG. Abgerechnet werden die angedeckten
Flächen.
Homogenbereich 'B1'

Andeckung innerhalb der Baustelle zur
Geländeangleichung, Rekultivierung und dgl.
Dicke der Andeckung über 15 bis 25 cm.
Oberboden innerhalb der Baustelle aufnehmen.
Menge: 20,000 m3

**05.04.40 Oberboden liefern und andecken Seitenstr. Angleich. bündigFahrbahnrd. Andeck. ü.15-25cm Abrechng.Auftrag**
StL-Nr. 241061609131
Oberboden liefern und profilgerecht andecken.
Andeckung 'auf Seitenstreifen und Geländeangleichungen'

Einbau bündig mit Fahrbahnrand.
Dicke der Andeckung über 15 bis 25 cm.
Abrechnung nach Auftragsprofilen.
Menge: 10,000 m3

**05.04.50 Boden bzw. Fels lösen und einbauen Homog B3. Fahrbahn getrennt lagern**
*** Schwerpunktposition
StL-Nr. 249062019190
Boden bzw. Fels profilgerecht nach Unterlagen des AG
lösen, laden, fördern, ggf. profilgerecht einbauen und
verdichten. Beschreibung der Homogenbereiche nach
Unterlagen des AG.
Das Herstellen von Mulden und Gräben, sowie das
Herstellen von Ausrundungen an der Einschnittsoberkante oder am Dammfuß wird gesondert vergütet.
Homogenbereich 'B3'

aus dem Fahrbahnbereich.
Das Herstellen des Planums wird gesondert vergütet.
Boden / Fels lösen und 'laden, für weitere Untersuchungen zur Bereitstellungsfläche fördern und in Mieten aufsetzen.'
Menge: 345,000 m3

**05.04.60 Bindemittel ausstreuen Kalk-Zement**
StL-Nr. 2410631005
Bindemittel zur Vorbereitung der Bodenverbesserung oder
Bodenverfestigung ausstreuen. Bindemittelmenge nach
Eignungsprüfung.
Bindemittel = Kalk-Zement-Gemisch.
Menge: 19,000 t

**05.04.70 Bodenverbesserung durchführen Boden unverdicht. Schichtdicke 30cm**
StL-Nr. 241063132003
Bodenverbesserung in Bezug auf Einbaufähigkeit und Verdichtbarkeit durchführen. Boden und ausgestreutes Bindemittel mit Bodenmischgerät gleichmäßig durchmischen
und verdichten einschließlich ggf. erforderlicher Wasserzugabe. Die Bodenverbesserung erfolgt in einer oder
mehreren Lagen. Anfallende Erdarbeiten bei Verbesserung
in mehreren Lagen ausführen. Ausstreuen des Bindemittels wird gesondert vergütet.
Nicht verdichteten Boden verbessern.
Dicke der verbesserten Schicht = 30 cm.
Menge: 890,000 m2

**05.04.80 Baustoff liefern und einbauen Baust.Unterl.AG Auftragsbereich Planum gesondert Abrechng. Auftrag**
StL-Nr. 24106243101201
Geeigneten Baustoff liefern, in Auftragsbereichen profilgerecht einbauen und verdichten.
Baustoff nach Unterlagen des AG. Einbaudokumentation
nach Unterlagen des AG übergeben.
Einbaustelle = Auftragsbereich nach Unterlagen des AG.
Das Herstellen des Planums wird gesondert vergütet.
Abrechnung nach Auftragsprofilen.
Menge: 35,000 m3

**05.04.90 Untergrundverbesse rung durchführen N.gest.63-150 mm**
StL-Nr. 2410634010
Untergrundverbesserung nach Unterlagen des AG durchführen. Baustoff in nicht genügend tragfähigen Boden einbringen. Baustoff nach Unterlagen des AG liefern.
Einbaudokumentation nach Unterlagen des AG übergeben.
Baustoff = gebrochenes Naturgestein der Körnung 63 bis
150 mm.
Menge: 110,000 t

**05.04.100 Planum herstellen Ev2 = 45 MPa**
*** Schwerpunktposition
StL-Nr. 2110624901
Planum herstellen nach Unterlagen des AG.
Verformungsmodul Ev2 = 45 MPa.
Menge: 890,000 m2

**05.04.110 Geotextil als Trennschicht verlegen Nutz.Dauer>25Jahr pH 4-9 GRK 4 verlegen quer Abr. Überdeckung**
*** Schwerpunktposition
StL-Nr. 2410640321010101
Geotextil als Trenn- und Filterschicht verlegen. Trennschicht nach Unterlagen des AG. Überlappung mindestens
0,50 m. Überschüttung wird gesondert vergütet.
Erforderliche Nutzungsdauer über 25 Jahre.
pH-Wert des Umgebungsmilieus 4 bis 9.
Geotextilrobustheitsklasse 4.
Verlegen quer zur Straßenachse.
Abrechnnung nach überdeckter Trennfläche.
Menge: 600,000 m2

*Hinweis: Hinweis zu Anlagen im Baubereich*
Der Auftragnehmer ist verpflichtet, sich vor Beginn der Bauarbeiten bei den öffentlichen Unternehmensträgern für Leitungen zu erkundigen, ob und welche Leitungen im Baubereich liegen, und sich über deren genaue Lage und Tiefe bzw. Höhe zu informieren. Die Kosten für Behebung von Schäden an den oben genannten Leitungen usw. die auf Nichtbeachtung der vorgenannten Auflagen, auf nicht ausreichende bzw. nicht sorgfältige Sicherung usw. zurückzuführen sind, gehen zu Lasten des Auftragnehmers.
Über die nachfolgenden Positionen werden Suchschlitze zur Feststellung der Lage von Kabeln, Leitungen und dgl., sowie der Mehraufwand (Freilegen, Handschachtung, Sichern, Wiederverlegen usw.) bei der Herstellung des Straßenkoffers und Erdplanums vergütet
Die Erschwernisse für Strom- und Fernemldekabel sind gesondert in Rechnung zu stellen und werden von den Versorgern vergütet.

**05.04.120 Leitungserkundung**
StL-Nr. 21103014
Erkundung von Kabeln und Leitungen aller Art durch geeignete Methoden, z.B. durch Einholen von Kabelplänen
und/oder Einweisung durch den Leitungsträger. Die Vorschriften der Leitungsträger sind zu beachten. Abgerechnet wird nach der Anzahl der Bodenerkundungspunkte.
Menge: 2,000 St

**05.04.130 Suchgraben herstellen Tiefe bis 1,25 m mitMasch.unterst. Aufbruch gesond. Boden einb.u.v. Abrechnung Abtrag**
StL-Nr. 2410891201210101
Suchgraben nach Unterlagen des AG einschließlich Handschachtung herstellen. Aushub zur Wiederverwendung
seitlich lagern. Beschreibung der Homogenbereiche nach
Unterlagen des AG.
Grabentiefe bis 1,25 m.
Handschachtung mit Maschinenunterstützung.
Straßenaufbruch wird gesondert vergütet.
Seitlich gelagerten Boden einbauen und verdichten.
Abrechnung nach Abtragsprofilen.
Menge: 5,000 m3

**05.04.140 Mehraufwand Erdarb. vorh. Leitungen Stromkabel querend**
*** Schwerpunktposition
StL-Nr. 249062360120
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = Stromkabel.
Leitungen querend.
Menge: 50,000 m

**05.04.150 Mehraufwand Erdbau vorh. Einbauten Schacht**
*** Schwerpunktposition
StL-Nr. 2490624101
Mehraufwand bei der Ausführung von Abtrags- und
Verfüllarbeiten infolge von vorhandenen Einbauten.
Einbauteil = Schacht.
Menge: 1,000 St

**05.04.160 Mehraufwand Erdbau vorh. Einbauten Kappe**
*** Schwerpunktposition
StL-Nr. 2490624102
Mehraufwand bei der Ausführung von Abtrags- und
Verfüllarbeiten infolge von vorhandenen Einbauten.
Einbauteil = Hydranten- und Schieberkappe.
Menge: 2,000 St

**05.04.170 Lastplattendruckversuche**
Statischer Plattendruckversuch nach DIN 18134 als Kontrollprüfung fachgerecht durchführen.
Der Versuch wird auf Anordnung und unter Aufsicht der örtlichen Bauleitung als Kontrollprüfung durchgeführt und protokolliert, einschließlich Auswertung und Prüfprotokoll.
Es ist davon auszugehen, dass die Prüfungen zeitlich
unabhängig voneinander durchgeführt werden müssen.
Es sind statische Plattendruckversuche sowohl auf dem
Erdplanum als auch auf der Frostschutzschicht herzustellen.
Die Bereitstellung eines geeigneten Gegengewichtes
(z.B.entspr. Baugerät oder LKW mit Beladung etc.) ist
einzurechnen
(Die notwendigen Eigenüberwachungsprüfungen gemäß ZTV E-StB und ZTV SoB-StB, u.a. Kontrollen des Verformungsmoduls z.B. mittels dynamischer Plattendurckversuche nach TP BF-StB sind unabhängig davon vom Auftragnehmer auszuführen und der Bauleitung unaufgefordert vorzulegen. Die Eigenüberwachnungsprüfungen werden nicht gesondert vergütet.)
Menge: 2,000 St

#### Titel 05.05 LANDSCHAFTSBAU

**05.05.10 Vegetationsfläche vorbereiten kreuzweise fräsen 15 cm**
StL-Nr. 2110710490099000
Vegetationsfläche mit einer Neigung flacher als 1:4
vorbereiten. Boden lockern, Rand- und Restflächen bearbeiten.
Fläche 'Seitenstreifen, Bankette'

Boden kreuzweise fräsen.
Lockerungstiefe '15 cm,
mit geeignetem Gerät nach Wahl des AN
Steine, Fremdkörper mit einem Durchmesser von 5 cm und mehr, Unkraut und schwer verrottbare Pflanzenteile ablesen, Dauerunkräuter ausgraben,
Stoffe in Eigentum des AN übernehmen und von der
Baustelle entfernen.
Homogenbereich O1 nach Unterlagen des AG
Mehraufwendungen für das Fräsen/ Lockern nicht bzw. nur schlecht maschinell bearbeitbarer Flächen in Randbereichen, Kleinflächen usw. sind einzukalkulieren und werden nicht gesondert vergütet.'
Menge: 200,000 m2

**05.05.20 Rasenansaat mit RSM Regio herst. Neigung 1:4-1:3 Feinplanum herst. UG 12 Grundmischung**
StL-Nr. 2110720419291210
Rasenansaat mit RSM Regio herstellen. Saatgut ohne Entmischung ausbringen, einarbeiten und andrücken.
Neigung der Fläche 1:4 bis 1:3.
Fläche 'Seitenstreifen, Bankette'

Feinplanum herstellen.
Saatgutmenge '7 g/m2 + Ammensaat von 2 g/m2
70% Gräser / 30% Kräuter & Leguminosen'

Regiosaatgutmischung (RSM Regio), Ursprungsgebiet 12,
Fränkisches Hügelland.
Standortvariante Grundmischung.
Menge: 200,000 m2

**05.05.30 Vegetationsfläche wässern 3 Wässergänge 5 Liter Fertigst.pflege**
StL-Nr. 211076029101
Vegetationsfläche wässern, Wasser liefern. Bodenart,
Exposition und Fläche nach Unterlagen des AG. Abgerechnet wird die Wässerung der Vegetationsfläche pro Jahr.
Anzahl der Wässerungsgänge 'bei Bedarf bis zu 3 Stück bis zum Auflaufen.
Wasser wird nicht zur Verfügung gestellt.'

Mindestwassermenge je m2 pro Wässerungsgang = 5 Liter.
Während der Fertigstellungspflege.
Menge: 200,000 m2

#### Titel 05.06 LEITUNGSGRÄBEN

**05.06.10 Leitungsgraben herstellen gew. Boden Tiefe bis 1,25 m Breite OD+40 cm Verfüllboden ges. Homog B3 zw.lagern Abr. Senkrecht**
*** Schwerpunktposition
StL-Nr. 2410820721943191
Leitungsgraben profilgerecht herstellen. Straßenaufbruch wird gesondert vergütet.
In gewachsenem Boden. Homogenbereich nach Unterlagen
des AG.
Grabentiefe bis 1,25 m.
Breite der Grabensohle 'Breite der Grabensohle für Sickerstränge DA/OD + 40 cm
Abrchnungsbreite bei DN 150 = 0,55 m
Homogenbereiche B3'

Notwendigen Verbau entsprechend statischen und konstruktiven Erfordernissen herstellen, vorhalten und
entfernen. Wasserhaltung wird gesondert vergütet.
Aushub wird zum Verfüllen nicht verwendet. Verfüllen
des Grabens nach Verlegen der Leitung wird gesondert
vergütet.
Materialwerte nach EBV = BM-0
Zum Verfüllen nicht verwendeten Aushub 'innerhalb der Baustelle in Mieten lagern'

Abrechnung mit senkrechten Wänden. Grabenbreite
nach DIN 18 300 ohne Berücksichtigung eines Verbaus.
Menge: 45,000 m3

**05.06.20 Leitungsgr. m. Schachtbaugr. herst. gew. Boden bis 3,00 m Homog B3 Rohr bis DN 150 m.Verb./+10 m3 W. lag. i./ver.o.Lz. BM-0 Abr. Senkrecht**
StL-Nr. 2410821529111191
Leitungsgraben einschließlich Schachtbaugruben herstellen. Straßenaufbruch wird gesondert vergütet. Schachtdurchmesser und -abstände nach Unterlagen des AG.
In gewachsenem Boden. Homogenbereich nach Unterlagen
des AG.
Grabentiefe 'bis 3,00 m
Homogenbereich B3'

Breite der Grabensohle für Rohr bis DN 150.
Notwendigen Verbau entsprechend statischen und konstruktiven Erfordernissen herstellen, vorhalten und
entfernen. Offene Wasserhaltung bis zu einer Pumpenleistung von 10 m3 Fördermenge und 5,00 m Förderhöhe
je Stunde und Haltung ausführen.
Aushub zur Wiederverwendung innerhalb der Baustelle
lagern, nach Verlegen der Leitung in Graben oberhalb
der Leitungszone und in Baugruben einbauen und verdichten einschl. ggf. erforderlicher Wasserzugabe.
Materialwerte nach EBV = BM-0
Zum Verfüllen nicht verwendeten Aushub 'innerhalb der Baustelle in Mieten lagern'

Abrechnung mit senkrechten Wänden.
Menge: 45,000 m3

**05.06.30 Baustoff lief.,in Leitungsgr. einb. gemkörn. Boden Tiefe >1,75-3,00m oberh.Leitungsz. Abrechnung senkr.**
*** Schwerpunktposition
StL-Nr. 24108238239011
Baustoff nach Unterlagen des AG liefern, in Leitungsgraben einschließlich Schachtbaugruben einbauen und
verdichten. Einbaudokumentation nach Unterlagen des AG
übergeben.
Baustoff = gemischtkörniger Boden.
Grabentiefe über 1,75 bis 3,00 m.
Breite der Grabensohle 'Abrechnungsbreite für Rohre DN 150 = 1,0 m'

Baustoff nach Verlegen der Leitung in Graben oberhalb
der Leitungszone und in Baugruben einbauen und verdichten.
Abrechnung mit senkrechten Wänden entsprechend
der Abrechnung beim Aushub.
Menge: 30,000 m3

**05.06.40 Suchgraben herstellen Tiefe bis 1,25 m mitMasch.unterst. Aufbruch gesond. Boden einb.u.v. Abrechnung Abtrag**
StL-Nr. 2410891201210101
Suchgraben nach Unterlagen des AG einschließlich Handschachtung herstellen. Aushub zur Wiederverwendung
seitlich lagern. Beschreibung der Homogenbereiche nach
Unterlagen des AG.
Grabentiefe bis 1,25 m.
Handschachtung mit Maschinenunterstützung.
Straßenaufbruch wird gesondert vergütet.
Seitlich gelagerten Boden einbauen und verdichten.
Abrechnung nach Abtragsprofilen.
Menge: 25,000 m3

#### Titel 05.07 ENTWÄSSERUNG FÜR STRASSEN

**05.07.10 Sickerrohrleitung verlegen in Sickerstrang Rohr DN 150 Teilsickerrohr PVC-U-Rohr,Typ C2 Sohle=Boden gew. Tiefe bis 1,25 m**
*** Schwerpunktposition
StL-Nr. 24110229332331
Sickerrohrleitung in Sickeranlage verlegen. Schachtanschluss wird gesondert vergütet.
Einbau in Sickerstrang.
Rohr DN/ID 150.
Teilsickerrohr (LP).
Rohr aus PVC-U Typ C 2 (tunnelförmig, innen glatt).
Sickerraumsohle mit bindigem, steinfreiem Boden abdichten. Boden innerhalb der Baustelle gewinnen.
Fließsohlentiefe bis 1,25 m.
Menge: 125,000 m

**05.07.20 Sickerstrang herstellen im Straßenkörp. B ü. 0,40-0,60 m Tiefe bis 0,50 m Kies 2/32**
StL-Nr. 24110224131099
Sickerstrang durch Einfüllen und Verdichten von Filtermaterial in vorhandenen Graben herstellen. Sickerrohrleitungen werden gesondert vergütet.
Graben im Bereich des Straßenkörpers.
Grabenbreite über 0,40 bis 0,60 m.
Grabentiefe bis 0,50 m.
Filter 'Kies 2/32'
Menge: 30,000 m

**05.07.30 Anschlussleitung herstellen Rohr DN 150 PP-Rohrfest eing EPDM Bettung Typ 1 T bis 3,0 m Ü 1,0 - 2,50 m LM 1, Statik. min. 12 kN/m**
*** Schwerpunktposition
StL-Nr. 2411031522919939
Anschlussleitung zum Schacht bzw. zur Sammelrohrleitung
nach statischen und konstruktiven Erfordernissen herstellen. Anschluss an Schacht bzw. Sammelrohrleitung
sowie Formstücke werden gesondert vergütet.
Rohr DN/ID 150.
Rohr aus PP.
Rohrverbindung 'mit einseitig angeformter Steckmuffe und fest eingelegtem Sicherheitsdichtungssystem mit Dichtung aus EPDM'

Bettung nach DIN EN 1610, Typ 1 herstellen. Boden für
Leitungszone liefern und einbauen.
Fließsohlentiefe 'bis 3,0 m'

Überdeckungshöhe '1,0 bis 2,50 m'

Straßenverkehrslast = LM 1 nach DIN EN 1991-2. Statische Berechnung aufstellen und liefern.
Ringsteifigkeit 'Es wird eine geprufte Ringsteifigkeit von min. 12 kN/m nach DIN EN ISO 9969 gefordert'
Menge: 60,000 m

**05.07.40 Formstück einbauen (Zul.) Bogen DN 150 Kunststoff-Rohr**
*** Schwerpunktposition
StL-Nr. 24110369080400
Formstück in Rohrleitung einbauen. Vergütet wird der
Mehraufwand für den Einbau des Formstückes gegenüber
der bis zur Innenfläche der Sammelrohrleitung durchgemessenen Rohrleitung.
Formstück = Bogen DN/ID 150.
Rohr aus Kunststoff.
Menge: 20,000 St

**05.07.50 Formstück einbauen (Zul.) Abzweig DN 150 Kunststoff-Rohr Rohr DN 150**
*** Schwerpunktposition
StL-Nr. 24110369020403
Formstück in Rohrleitung einbauen. Vergütet wird der
Mehraufwand für den Einbau des Formstückes gegenüber
der bis zur Innenfläche der Sammelrohrleitung durchgemessenen Rohrleitung.
Formstück = Abzweig, Anschlussrohr DN/ID 150.
Rohr aus Kunststoff.
Durchgangsrohr DN/ID 150.
Menge: 4,000 St

**05.07.60 Schachtanschluss herstellen (Zul.) Rohr DN 150 Kunststoff-Rohr Betonfertigteile Muffe+Gelenk**
StL-Nr. 24110362034102
Rohrleitung an Schacht anschließen, Anschluss abdichten. Vergütet wird der Mehraufwand für das Herstellen
des Anschlusses einschließlich Passstücke gegenüber der
bis zur Innenfläche des Schachtes durchgemessenen Rohrleitung.
Rohrleitung DN/ID 150.
Rohr aus Kunststoff.
Schacht aus Betonfertigteilen.
Anschluss mit werksseitig eingebauter Muffe und Ge-
lenkstück.
Menge: 1,000 St

*Hinweis: Prüfung von Anschlussleitungen*
Prüfung von Anschlussleitungen

Die Dichtheitsprüfung und Kanalinspektion von Anschlussleitungen hat möglichst zusammen mit den Sammelleitungen zu erfolgen.
Die Dichtheitsprüfung und Kanalinspektion der Anschlussleitungen wird gesondert im Abschnitt 05 vergütet.

**05.07.70 Dichtheit Rohrleitung prüfen Rohr DN 150 Kunststoff Haltung bis 30 m Prüf. Wahl AN Anschlussleitung**
StL-Nr. 24110907014132
Entwässerungsrohrleitung auf Dichtheit prüfen. Erforderliche Verankerungen und Rohrverschlüsse herstellen
und beseitigen. Notwendigen Füllstoff liefern und ableiten. Prüfprotokoll erstellen und dem AG übergeben.
Rohrleitung DN/ID 150.
Rohr aus Kunststoff.
Prüfung von Haltungslängen bis 30,00 m.
Prüfung nach Wahl des AN.
Prüfung der Anschlussleitung.
Menge: 5,000 St

**05.07.80 Kameradurchfahrung ausführen Rohr DN 150 Kunststoff bis 20 m. vor Betrieb Anschlussleitung Dokumentation Video/Unterl.AG**
StL-Nr. 2411091201491212
Kameradurchfahrung von Entwässerungsrohrleitungen ausführen. Auf Schadstellen untersuchen und auf Da-
tenträger dokumentieren. Datenträger dem AG übergeben.
Abrechnung nach Länge der Rohrleitung.
Rohrleitung DN/ID 150.
Rohr aus Kunststoff.
Haltungslänge 'bis 20 m'

Leitung vor Inbetriebnahme prüfen.
Befahrung der Anschlussleitung.
Dokumentation mit Angabe von Haltung, Rohrmaterial,
Rohrdurchmesser, Haltungslänge, Gefälle im Rohr und
Stationierung von seitlichen Zuläufen und Schadstellen
schriftlich vorlegen.
Daten aufbereitet in Video-Datenformat nach Unterlagen
des AG übergeben. Datenträger nach Unterlagen des AG.
Menge: 60,000 m

**05.07.90 Kastenrinne einbauen Klasse D 400 Nenngröße 200 Betonfertigteile in Asphalt-Fläche Aufl.+RSt Herstan Abdeckung G-Eisen Schlitzw.ü18/25mm**
StL-Nr. 2411054343012112
Kastenrinne mit Abdeckung einbauen. Formstücke und An-
schlussleitungen werden gesondert vergütet.
Klasse D 400.
Nenngröße 200.
Rinne aus Betonfertigteilen.
Umgebende Fläche = Asphalt.
Auflager und Rückenstützen nach Herstellerangaben herstellen.
Abdeckung = Rahmen und Rost aus Gusseisen.
Schlitzweite über 18 bis 25 mm.
Menge: 11,000 m

**05.07.100 Formstück f. Kastenrinne einb. (Zul.) Sinkk/Abl/Eimer. Abfluss DN 150**
StL-Nr. 2411054741
Formstück für Kastenrinne mit Abdeckung einbauen. Vergütet wird der Mehraufwand gegenüber der durchgehenden
Rinne.
Formstück = Endstück als Sinkkasten mit Schlammeimer
und Ablauf. Anschluss an weiterführende Entwässerungsleitung herstellen.
Abflussrohr DN/ID 150.
Menge: 2,000 St

**05.07.110 Formstück f. Kastenrinne einb. (Zul.) Endstück**
StL-Nr. 2411054710
Formstück für Kastenrinne mit Abdeckung einbauen. Vergütet wird der Mehraufwand gegenüber der durchgehenden
Rinne.
Formstück = Endstück.
Menge: 2,000 St

**05.07.120 Straßenablauf einbauen Boden Form 1a Schaftkonus 11 Aufl-Ring 10b Aufl. C 8/10,10cm**
*** Schwerpunktposition
StL-Nr. 24110515140201
Straßenablauf aus Betonfertigteilen einbauen. Fugen mit
Mörtel M20 dichten und glattstreichen. Aufsatz und Erdarbeiten werden gesondert vergütet.
Boden Form 1a, Abfluss im Boden.
Schaftkonus Form 11 (295 mm hoch).
Auflagering Form 10b (für rechteckige Aufsätze).
Auflager aus Beton C 8/10, 10 cm dick, herstellen.
Menge: 4,000 St

**05.07.130 Aufsatz f. Straßenablauf aufsetzen 300x500, C,34,5mm dämpf.Einlage Zinkeimer D 1 Höhe Zug um Zug Mörtel M20**
*** Schwerpunktposition
StL-Nr. 2411052308001621
Aufsatz für Straßenablauf aufsetzen.
Klasse C 250, Ausführung nach DIN 19 594, 300x500, mit
Schlitzweite 34,5 mm.
Dämpfende Einlage.
Verzinkter Eimer, Form D 1.
Aufsatz zunächst provisorisch auflegen und entsprechend
Bauablauf Zug um Zug bis auf planmäßige Höhe setzen.
Fuge zwischen Fertigteilen mit Mörtel M20 vollflächig
herstellen, Fugen glattstreichen.
Menge: 4,000 St

#### Titel 05.08 SCHICHTEN OHNE BINDEMITTEL

**05.08.10 Schicht ohne Bindemittel aufnehmen SfM 15 bis 40 cm Fahrbahn Mat.kl. BM-0 Bstoff. lagern Abrechng. Abtrag**
*** Schwerpunktposition
StL-Nr. 24112010191111
Schicht ohne Bindemittel aufnehmen
Schicht aus frostunempfindlichem Material.
Dicke '15 bis 40 cm'

Fläche = Fahrbahn.
Materialklasse nach EBV = BM-0.
Baustoffgemisch innerhalb der Baustelle fördern und
nach Unterlagen des AG zwischenlagern.
Abrechnung nach Abtragsprofilen.
Menge: 5,000 m3

**05.08.20 Frostschutzschicht herstellen Bk0,3 o.F. 0/56 URA+Einbaudoku Ev2 100 MPa**
*** Schwerpunktposition
StL-Nr. 2411221040071991
Frostschutzschicht herstellen.
In Verkehrsflächen der Belastungsklasse Bk0,3,
ohne Fertiger bei schwieriger Profilgestaltung oder bei zahlreichen Einbauten.
Baustoffgemisch 0/56.
Umweltrelevante Anforderungen beim Einsatz von Baustoffgemischen einschließlich Einbaudokumentation nach
Unterlagen des AG. Einbaudokumentation übergeben.
Verdichtungsgrad/Verformungsmodul 'Ev2 min. 100 MPa'

Einbaudicke 'gemäß Regelquerschnitt min. 36 cm bzw. 14 cm unter Rinnen'

Abrechnung nach Auftragsprofilen.
Menge: 280,000 m3

**05.08.30 Lastplattendruckversuche**
Statischer Plattendruckversuch nach DIN 18134 als Kontrollprüfung fachgerecht durchführen.
Der Versuch wird auf Anordnung und unter Aufsicht der örtlichen Bauleitung als Kontrollprüfung durchgeführt und protokolliert, einschließlich Auswertung und Prüfprotokoll.
Es ist davon auszugehen, dass die Prüfungen zeitlich
unabhängig voneinander durchgeführt werden müssen.
Es sind statische Plattendruckversuche sowohl auf dem
Erdplanum als auch auf der Frostschutzschicht herzustellen.
Die Bereitstellung eines geeigneten Gegengewichtes
(z.B.entspr. Baugerät oder LKW mit Beladung etc.) ist
einzurechnen
(Die notwendigen Eigenüberwachungsprüfungen gemäß ZTV E-StB und ZTV SoB-StB, u.a. Kontrollen des Verformungsmoduls z.B. mittels dynamischer Plattendurckversuche nach TP BF-StB sind unabhängig davon vom Auftragnehmer auszuführen und der Bauleitung unaufgefordert vorzulegen. Die Eigenüberwachnungsprüfungen werden nicht gesondert vergütet.)
Menge: 2,000 St

#### Titel 05.09 ASPHALTBAUWEISEN

**05.09.10 Asphaltbefestigung aufnehmen Anschlus Fahrbahn Dicke ü. 12-18 cm Tiefe ü. 10-20 cm Aufbr. Verw. AN**
*** Schwerpunktposition
StL-Nr. 2311302890402003
Asphaltbefestigung aufbrechen und aufnehmen.
Fläche 'Anschlussbereich von Fahrbahnen'

Dicke der Asphaltbefestigung über 12 cm bis 18 cm.
Gesamtaufbruchtiefe über 10 bis 20 cm.
Aufbruchgut nach Wahl des AN verwerten.
Menge: 25,000 m2

**05.09.20 Erschwernis infolge Einbauten Erschw. aufnehmen Asphaltbefestig. Schächte**
*** Schwerpunktposition
StL-Nr. 231130783502
Erschwernis infolge Einbauten, Schächten und Straßenabläufen. Abgerechnet wird je Stück Einbauteil.
Erschwernis beim Aufnehmen.
Asphaltbefestigung.
Schächte.
Menge: 1,000 St

**05.09.30 Asphaltbefestigung trennen Anbauber. quer schneiden Dicke ü. 12-18 cm**
StL-Nr. 231130382104
Asphaltbefestigung geradlinig trennen.
im Anbaubereich quer zur Fahrbahnachse,
Trennen durch Schneiden.
Dicke der Asphaltbefestigung über 12 bis 18 cm.
Menge: 5,000 m

**05.09.40 Asphalttragsch. aus AC 32 T N herst Bk1,8-Bk0,3 Dicke 10 cm Bitumen 70/100**
*** Schwerpunktposition
StL-Nr. 23113138141000
Asphalttragschicht aus Asphalttragschichtmischgut
AC 32 T N herstellen. Anlieferung des Asphaltmischguts
in thermoisolierten Transportbehältern.
In Verkehrsflächen der Belastungsklassen Bk1,8 bis
Bk0,3.
Einbaudicke = 10 cm.
Bindemittel = 70/100.
Menge: 680,000 m2

**05.09.50 Unterlage reinigen Asphaltbefestig. zus. Flächen selb.aufn.Kehrm.**
StL-Nr. 231130581011
Unterlage reinigen. Anfallendes Kehrgut nach Wahl des
AN verwerten.
Unterlage = Asphaltbefestigung.
Zusammenhängende Teilflächen.
Selbstaufnehmende Kehrmaschine.
Menge: 680,000 m2

**05.09.60 Bitumenemulsion aufsprühen Bk1,8-Bk0,3 Asphalt frisch Rampenspritzgerät C40B5-S Menge 200 g/m2 vor A.deckschicht**
StL-Nr. 22113063211213
Bitumenemulsion zur Herstellung des Schichtenverbundes
aufsprühen.
Auf Verkehrsflächen der Belastungsklassen Bk1,8 bis
Bk0,3.
Unterlage = Asphaltbefestigung, frisch.
Mit Rampenspritzgerät.
Bindemittel = C40B5-S.
Bindemittelmenge = 200 g/m2.
Vor Einbau Asphaltdeckschicht.
Menge: 680,000 m2

**05.09.70 Asphaltdecksch. aus AC 11 D N herst Bk1,8-Bk0,3 Dicke 4,0 cm Bitumen 70/100**
*** Schwerpunktposition
StL-Nr. 2311333811200000
Asphaltdeckschicht aus Asphaltbeton für Asphaltdeckschichten AC 11 D N herstellen. Anlieferung des
Asphaltmischguts in thermoisolierten
Transportbehältern.
In Verkehrsflächen der Belastungsklassen Bk1,8 bis
Bk0,3.
Einbaudicke = 4 cm.
Bindemittel = 70/100.
Menge: 680,000 m2

**05.09.80 Erschwernis infolge Einbauten Erschw.herstellen A.tragschicht Schächte**
*** Schwerpunktposition
StL-Nr. 231130785402
Erschwernis infolge Einbauten, Schächten und Straßenabläufen. Abgerechnet wird je Stück Einbauteil.
Erschwernis beim Herstellen von Asphaltschichten
Asphalttragschicht.
Schächte.
Menge: 12,000 St

**05.09.90 Erschwernis infolge Einbauten Erschw.herstellen A.tragschicht Hydranten+Schieb**
*** Schwerpunktposition
StL-Nr. 231130785401
Erschwernis infolge Einbauten, Schächten und Straßenabläufen. Abgerechnet wird je Stück Einbauteil.
Erschwernis beim Herstellen von Asphaltschichten
Asphalttragschicht.
Hydranten und Schieberkappen.
Menge: 12,000 St

**05.09.100 Erschwernis infolge Einbauten Erschw.aufsprühen A.tragschicht Schächte**
*** Schwerpunktposition
StL-Nr. 231130784402
Erschwernis infolge Einbauten, Schächten und Straßenabläufen. Abgerechnet wird je Stück Einbauteil.
Erschwernis beim Aufsprühen von Bitumenemulsionen.
Asphalttragschicht.
Schächte.
Menge: 12,000 St

**05.09.110 Erschwernis infolge Einbauten Erschw.aufsprühen A.tragschicht Hydranten+Schieb**
*** Schwerpunktposition
StL-Nr. 231130784401
Erschwernis infolge Einbauten, Schächten und Straßenabläufen. Abgerechnet wird je Stück Einbauteil.
Erschwernis beim Aufsprühen von Bitumenemulsionen.
Asphalttragschicht.
Hydranten und Schieberkappen.
Menge: 12,000 St

**05.09.120 Erschwernis infolge Einbauten Erschw.herstellen A.deckschicht Schächte**
*** Schwerpunktposition
StL-Nr. 231130785102
Erschwernis infolge Einbauten, Schächten und Straßenabläufen. Abgerechnet wird je Stück Einbauteil.
Erschwernis beim Herstellen von Asphaltschichten
Asphaltdeckschicht.
Schächte.
Menge: 12,000 St

**05.09.130 Erschwernis infolge Einbauten Erschw.herstellen A.deckschicht Hydranten+Schieb**
*** Schwerpunktposition
StL-Nr. 231130785101
Erschwernis infolge Einbauten, Schächten und Straßenabläufen. Abgerechnet wird je Stück Einbauteil.
Erschwernis beim Herstellen von Asphaltschichten
Asphaltdeckschicht.
Hydranten und Schieberkappen.
Menge: 12,000 St

**05.09.140 Einbauteile in Asphaltbef. anpassen in Fahrbahn Schieberkappe Aufbrt. über 20cm höher bis 5 cm Beton+Asph.beton**
*** Schwerpunktposition
StL-Nr. 23113073113102
Einbauteile in Asphaltbefestigung freilegen und an die
neue Höhe anpassen.
Freigelegten Bereich verfüllen und verdichten. Aufbruchmaterial nach Wahl des AN verwerten.
Einbauteil in Fahrbahn.
Einbauteil Schieberkappe.
Aufbruchtiefe über 20 cm.
Höher setzen bis 5 cm.
Verfüllung = Beton, obere 4 cm Asphaltbeton.
Menge: 10,000 St

**05.09.150 Einbauteile in Asphaltbef. anpassen in Fahrbahn Hydrantenkappe Aufbrt. über 20cm höher bis 5 cm Beton+Asph.beton**
*** Schwerpunktposition
StL-Nr. 23113073123102
Einbauteile in Asphaltbefestigung freilegen und an die
neue Höhe anpassen.
Freigelegten Bereich verfüllen und verdichten. Aufbruchmaterial nach Wahl des AN verwerten.
Einbauteil in Fahrbahn.
Einbauteil Hydrantenkappe.
Aufbruchtiefe über 20 cm.
Höher setzen bis 5 cm.
Verfüllung = Beton, obere 4 cm Asphaltbeton.
Menge: 2,000 St

**05.09.160 Anschluss a. Fuge m. Fugenm. herst. Längs-/Querfuge Deckschicht Tiefe 30 mm Breite 10 mm Fugenmasse N2**
StL-Nr. 2311391231041001
Anschluss als Fuge mit Fugenmasse herstellen.
Längs- und Querfuge.
In der Asphaltdeckschicht ausbilden.
Fugenspalttiefe = 30 mm.
Fugenspaltbreite = 10 mm.
Mit heiß verarbeitbarer Fugenmasse Typ N2, einschließlich zugehörigem und zuvor aufgetragenem Voranstrichmittel.
Menge: 18,000 m

**05.09.170 Anschluss a. Fuge m. Fugenm. herst . 'Randfuge Rinne' Deckschicht Tiefe 30 mm Breite 10 mm Fugenmasse N2**
*** Schwerpunktposition
StL-Nr. 2211391291041001
Anschluss als Fuge mit Fugenmasse herstellen.
Fuge 'Als Randfuge vor Rinnen'

In der Asphaltdeckschicht ausbilden.
Fugenspalttiefe = 30 mm.
Fugenspaltbreite = 10 mm.
Mit heiß verarbeitbarer Fugenmasse Typ N2, einschließlich zugehörigem und zuvor aufgetragenem Voranstrichmittel.
Menge: 146,000 m

#### Titel 05.10 PFLASTERDECKEN, PLATTENBELÄGE, EINFASSUNGEN

**05.10.10 Bordstein aufnehmen. Tiefbord Beton Fund. ü. 10-20 cm Verwertung AN**
StL-Nr. 23115031220100
Bordstein aufnehmen.
Bordstein = Tiefbordstein aus Beton, Höhe bis 30 cm.
Fundament aus Beton, über 10 bis 20 cm dick, aufbrechen.
Nicht wiederverwendbare Bordsteine und übriges Aufbruchgut nach Wahl des AN verwerten.
Menge: 8,000 m

**05.10.20 Rinne aus Betonformst. aufnehmen Rinnenpl.8-10 cm Breite 20-30 cm Fugenmörtel Fund.bet. ü.10-20 Verwertung AN**
StL-Nr. 23115041421201
Rinne aus Betonformsteinen aufnehmen. Aufbruch der
Tragschicht wird gesondert vergütet.
Art = Rinnenplatte, Dicke über 8 bis 10 cm.
Breite über 20 bis 30 cm.
Mit Fugenfüllung aus hydraulisch gebundenem Fu-
genmörtel.
Fundament aus Beton/Mörtel, über 10 bis 20 cm dick,
aufbrechen.
Formsteine und Aufbruchgut nach Wahl des AN verwerten.
Menge: 8,000 m

**05.10.30 Streifen/Rinne aus Naturstein aufn. Dicke 16 cm Breite ü. 35-50cm Granit Fugenmörtel Fund.bet. ü.10-20 Steine f.+lagern säub. u. lag.**
StL-Nr. 2311504653112201
Streifen oder Rinne aus Naturstein aufnehmen. Aufbruch
der Tragschicht wird gesondert vergütet.
Dicke ca. 16 cm.
Breite des Streifens/der Rinne über 35 bis 50 cm.
Pflasterstein aus Granit.
Mit Fugenfüllung aus hydraulisch gebundenem Fu-
genmörtel.
Fundament aus Beton/Mörtel, über 10 bis 20 cm dick,
aufbrechen.
Steine zu einem Lagerplatz nach Unterlagen des AG
fördern und abladen. Aufbruchgut nach Wahl des AN verwerten.
Pflastersteine säubern und lagern. Anteil nach Unterlagen des AG.
Menge: 5,000 m

**05.10.40 Rinne mit Pflasterst. des AG herst. Muldenrinne St. 160/160/160 Granit 3-zeilig Fundamentbeton**
StL-Nr. 2311543142131900
Rinne mit Pflastersteinen des AG herstellen. Lagerplatz
nach Unterlagen des AG. Steine am Lagerplatz laden,
fördern und abladen. Steine vor dem Versetzen von ungebundenen Verschmutzungen säubern. Mehrzeiliger Streifen
ist mit beidseitigen Schnurkanten herzustellen.
Muldenrinne nach Unterlagen des AG.
Format für Rastermaß des Pflastersteins = 160/160/160
mm.
Pflasterstein aus Granit.
Breite 3-zeilig.
Beton für Fundament und Rückenstütze mit einer Druckfestigkeit (Einzelwert) am Bohrkern von mind. 12 MPa.
Rückenstütze nach Unterlagen des AG.
Fuge 'mit wasserundurchlässige Zement-Fugenmörtel nach Herstellervorgaben verfugen. Der Fugenmörtel muss folgende Anforderungen erfüllen (Laborwerte):
Druckfestigkeit: min. 30 MPa,
Haftzugfestigkeit: min. 1,0 MPa,
Frost-Tau-Widerstand: max. 800 g/m2,
Frost-Tausalz-Widerstand: max. 800 g/m2'
Menge: 5,000 m

**05.10.50 Pflasterd.m.Betonp fl.-steinen aufn. 8 cm dick ungeb. Fugenmat. ungeb. Bettung Steine lagern Pflaster säubern**
StL-Nr. 23115011211201
Pflasterdecke mit Pflastersteinen aus Beton aufnehmen.
Aufnehmen der Tragschicht wird gesondert vergütet.
Pflasterstein ca. 8 cm dick.
Mit Fugenfüllung aus ungebundenem Fugenmaterial.
Bettung aus ungebundenem Bettungsmaterial.
Steine innerhalb der Baustelle fördern und lagern.
Übriges Aufbruchgut nach Wahl des AN verwerten.
Pflastersteine säubern.
Menge: 4,000 m2

**05.10.60 Pflasterd. a. Betonst. d. AG herst. Park-/sonst. Fl. Flächen bis 2 m2 Pflaster gelagert Rechteckpflaster SZ18/LA20 Bett.0/5 30 v. H. Fuge 0/4 Läuferverband**
StL-Nr. 2311511131191211
Pflasterdecke aus Betonsteinen des AG herstellen.
In Park- und sonstigen Verkehrsflächen.
Einzelflächen bis 2,00 m2.
Pflastersteine gelagert innerhalb der Baustelle aufnehmen und fördern.
Format für Rastermaß 'verschiedene Rechteckpflaster ca. 150/210/80 mm'

Baustoffgemisch für Bettung und Fugen Kategorie
SZ18/LA20.
Bettung aus Baustoffgemisch 0/5, Anteil an Körnung unter 2 mm max. 30 Massenprozent, E CS35, C 90/3.
Fuge mit Baustoffgemisch 0/4, GU, F, E CS35, C 90/3,
Fugenmaterial einarbeiten und einschlämmen, Fugenschluss durch Einfegen und Einschlämmen herstellen.
Steine im Läuferverband verlegen.
Menge: 2,000 m2

**05.10.70 Pflasterd. a. Betonst. d. AG herst. Park-/sonst. Fl. Flächen bis 2 m2 Pflaster gelagert Rasengitter SZ18/LA20 Bett.0/5 30 v. H. Läuferverband**
StL-Nr. 2311511131191291
Pflasterdecke aus Betonsteinen des AG herstellen.
In Park- und sonstigen Verkehrsflächen.
Einzelflächen bis 2,00 m2.
Pflastersteine gelagert innerhalb der Baustelle aufnehmen und fördern.
Format für Rastermaß 'Rasgeitterstreifen Format 600/400/100 mm'

Baustoffgemisch für Bettung und Fugen Kategorie
SZ18/LA20.
Bettung aus Baustoffgemisch 0/5, Anteil an Körnung unter 2 mm max. 30 Massenprozent, E CS35, C 90/3.
Fuge 'Humus-Splitt-Gemisch mit Rasensamen'

Steine im Läuferverband verlegen.
Menge: 2,000 m2

**05.10.80 Naturpflasterd.zur Wiederverw.aufn. Pfl.st. 10 cm Granit ungeb. Fugenmat. ungeb. Bettung Steine lagern säub.u.lag.bis100**
StL-Nr. 2311500603011111
Natursteinpflasterdecke zur Wiederverwendung aufnehmen.
Aufnehmen der Tragschicht wird gesondert vergütet.
Art = Pflasterstein, Dicke ca. 10 cm.
Pflasterstein aus Granit.
Mit Fugenfüllung aus ungebundenem Fugenmaterial.
Bettung aus ungebundenem Bettungsmaterial.
Steine innerhalb der Baustelle fördern und lagern.
Übriges Aufbruchgut nach Wahl des AN verwerten.
Pflastersteine säubern und lagern. Anteil wiederverwendbarer Pflastersteine über 75 bis 100 v. H.
Menge: 15,000 m2

**05.10.90 Pflasterd. m. Kleinpfl. d.AG herst. Park-/sonst. Fl. Fl. ü. 10-100 m2 Pflaster gelagert St.100/100/100 Granit SZ18/LA20 Bett.0/5 30 v. H. Fuge 0/4**
StL-Nr. 2311515723111121
Pflasterdecke mit Kleinpflastersteinen aus Naturstein
des AG herstellen. Verband nach Unterlagen des AG.
In Park- und sonstigen Verkehrsflächen.
Einzelflächen über 10,00 bis 100,00 m2.
Pflastersteine gelagert innerhalb der Baustelle aufnehmen und fördern.
Format für Rastermaß = 100/100/100 mm.
Pflasterstein aus Granit.
Baustoffgemisch für Bettung und Fugen Kategorie
SZ18/LA20.
Bettung aus Baustoffgemisch 0/5, Anteil an Körnung unter 2 mm max. 30 Massenprozent, E CS35, C 90/3.
Fuge mit Baustoffgemisch 0/4, GU, F, E CS35, C 90/3,
Fugenmaterial einarbeiten und einschlämmen, Fugenschluss durch Einfegen und Einschlämmen herstellen.
Menge: 15,000 m2

**05.10.100 Pflastersteine zuarbeiten aus Beton Dicke ü. 8-10 cm**
StL-Nr. 231151950102
Pflastersteine auf Passmaß trennen und Pflastersteine
an Kanten und Einfassungen oder an Aussparungen und
Einbauten über 1,00 m2 Einzelgröße zuarbeiten, nassschneiden oder behauen.
Das Zuarbeiten, Nassschneiden oder Behauen der Pflastersteine an Aussparungen und Einbauten bis zu 1,00 m2
Einzelgröße wird gesondert vergütet.
Art = Pflastersteine aus Beton.
Dicke über 8 bis 10 cm.
Menge: 5,000 m

**05.10.110 Bordstein aus Naturstein setzen BR15/25 m. Kante gerundet Granit Fuge Typ A gerader Stein bis 10 cm unt.OK F-beton 12 MPa**
StL-Nr. 2311531699111101
Bordstein aus Naturstein mit gleichmäßiger Färbung setzen. Breite der Rückenstütze mind. 15 cm.
Naturstein 'Breite 15 cm Höhe 25 cm
Sichtflächen: gesägt + gestockt
übrige Flächen: gesägt + angeraut
Vorderkante: gerundet Radius  = 2 cm'

Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Rückenstütze bis 10 cm unter Oberkante Bordstein. Beton
mit einer Druckfestigkeit (Einzelwert) am Bohrkern von
mind. 12 MPa.
Fundamentbeton mit einer Druckfestigkeit (Einzelwert)
am Bohrkern mind. 12 MPa.
Menge: 117,000 m

**05.10.120 Bordstein aus Naturstein setzen BR15/25 m. Kante gerundet Granit Fuge Typ A Halbm. ü. 5-12 m bis 10 cm unt.OK F-beton 12 MPa**
StL-Nr. 2311531699112101
Bordstein aus Naturstein mit gleichmäßiger Färbung setzen. Breite der Rückenstütze mind. 15 cm.
Naturstein 'Breite 15 cm Höhe 25 cm
Sichtflächen: gesägt + gestockt
übrige Flächen: gesägt + angeraut
Vorderkante: gerundet Radius  = 2 cm'

Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Kurvenstein, Halbmesser größer 5,00 bis 12,00 m.
Rückenstütze bis 10 cm unter Oberkante Bordstein. Beton
mit einer Druckfestigkeit (Einzelwert) am Bohrkern von
mind. 12 MPa.
Fundamentbeton mit einer Druckfestigkeit (Einzelwert)
am Bohrkern mind. 12 MPa.
Menge: 13,000 m

**05.10.130 Bordstein trennen NBSt. 15/30-10/25 BSt.nassschneiden BSt. trennen**
StL-Nr. 211153267101
Bordstein auf Passmaß trennen.
Bordstein aus Naturstein ca. 15/30 bis 10/25 cm.
Bordstein trennen durch Nassschneiden.
Bordstein quer trennen.
Menge: 15,000 St

**05.10.140 Bordstein aus Beton setzen BSt. TB 10x25 cm Fuge Typ B gerader Stein bis 10 cm unt. OK F-beton 12 MPa**
StL-Nr. 2311531106010111
Bordstein aus Beton setzen. Breite der Rückenstütze
mind. 15 cm.
Bordstein = TB 10 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 105,000 m

**05.10.150 Bordstein trennen TBSt. 10/30-8/20 BSt.nassschneiden BSt. trennen**
StL-Nr. 231153262101
Bordstein auf Passmaß trennen.
Bordstein aus Beton ca. 10/30 bis 8/20 cm.
Bordstein trennen durch Nassschneiden.
Bordstein quer trennen.
Menge: 5,000 St

**05.10.160 Bewegungsfuge im Fundament herst. Fuge unter Borden Band mit PU-Kaut.**
StL-Nr. 2311550631
Bewegungsfuge im Fundament von Streifen, Rinnen und
Borden mit einer Dicke von 8 mm bis 15 mm herstellen.
Fuge unter Bord.
Bewegungsfuge mit Band aus PU-Kautschuk mit Shore A-
Härte (ShA) 50 +/-10, nach DIN ISO 7619-1:2012-02.
Menge: 15,000 St

**05.10.170 Bewegungsfuge in Borden herstellen Fugenl. b. 30 cm verf. Pflasterfm.**
StL-Nr. 2111551611
Bewegungsfuge in einer Dicke von 8 mm bis 15mm in Borden herstellen.
Fugenlänge bis 30 cm.
Verfüllen mit Pflasterfugenmasse. Unterfüllung mit Band
aus PU-Kautschuk mit Shore A-Härte (ShA) 50 +/-10, nach
DIN ISO 7619-1:2012-02.
Menge: 15,000 St

**05.10.180 Rinne mit Pflast. aus Nst. herst. Bordrinne St. 160/160/160 Granit 1-zeilig Fundamentbet. XF2 'Zementfugenm' Querschn. Unt. AG**
StL-Nr. 2111542612112901
Rinne mit Pflastersteinen aus Naturstein herstellen.
Mehrzeilige Rinne ist mit beidseitigen Schnurkanten
herzustellen.
Bordrinne.
Format für Rastermaß des Pflastersteins = 160/160/160
mm.
Pflasterstein aus Granit.
Breite 1-zeilig.
Beton für Fundament und Rückenstütze mit einer Druckfestigkeit (Einzelwert) am Bohrkern von mind. 12 MPa,
Expositionsklasse XF 2.
Rückenstütze nach Unterlagen des AG.
Fuge 'mit wasserundurchlässige Zement-Fugenmörtel nach Herstellervorgaben verfugen. Der Fugenmörtel muss folgende Anforderungen erfüllen (Laborwerte):
Druckfestigkeit: min. 30 MPa,
Haftzugfestigkeit: min. 1,0 MPa,
Frost-Tau-Widerstand: max. 800 g/m2,
Frost-Tausalz-Widerstand: max. 800 g/m2'

Rinnenquerschnitt nach Unterlagen des AG.
Menge: 20,000 m

**05.10.190 Rinne mit Pflast. aus Nst. herst. Bordrinne St. 160/160/160 Granit 2-zeilig Fundamentbeton Querschn. Unt. AG**
StL-Nr. 2311542612121901
Rinne mit Pflastersteinen aus Naturstein herstellen.
Mehrzeilige Rinne ist mit beidseitigen Schnurkanten
herzustellen.
Bordrinne.
Format für Rastermaß des Pflastersteins = 160/160/160
mm.
Pflasterstein aus Granit.
Breite 2-zeilig.
Beton für Fundament und Rückenstütze mit einer Druckfestigkeit (Einzelwert) am Bohrkern von mind. 12 MPa.
Rückenstütze nach Unterlagen des AG.
Fuge 'mit wasserundurchlässige Zement-Fugenmörtel nach Herstellervorgaben verfugen. Der Fugenmörtel muss folgende Anforderungen erfüllen (Laborwerte):
Druckfestigkeit: min. 30 MPa,
Haftzugfestigkeit: min. 1,0 MPa,
Frost-Tau-Widerstand: max. 800 g/m2,
Frost-Tausalz-Widerstand: max. 800 g/m2'

Rinnenquerschnitt nach Unterlagen des AG.
Menge: 130,000 m

**05.10.200 Anpassung von Rinnen herstellen Straßenablauf Rinnenbr.b. 35 cm beidseitig**
StL-Nr. 211154561101
Anpassung von Rinnen an Einbauten herstellen. Das Bearbeiten der Steine gehört zum Leistungsumfang. Abrechnung nach Stück Einbauteil.
Einbauteil = Straßenablauf.
Rinnenbreite bis 35 cm.
Anpassung beidseits des Einbauteils.
Menge: 6,000 St

**05.10.210 Bewegungsfuge im Fundament herst. Fuge unter Rinne Band mit PU-Kaut.**
StL-Nr. 2111550621
Bewegungsfuge im Fundament von Streifen, Rinnen und
Borden mit einer Dicke von 8 mm bis 15 mm herstellen.
Fuge unter Rinne.
Bewegungsfuge mit Band aus PU-Kautschuk mit Shore A-
Härte (ShA) 50 +/-10, nach DIN ISO 7619-1:2012-02.
Menge: 16,000 St

**05.10.220 Bewegungsf. in Str. u. Ri. herst . Fuge in Rinnen Breite ü. 30-40cm verf. Pflasterfm.**
StL-Nr. 211155112301
Bewegungsfuge in Streifen und Rinnen herstellen. Fugenbreite 8 mm bis 15 mm.
Fuge in Rinne.
Streifen-/Rinnenbreite über 30 bis 40 cm.
Verfüllen mit Pflasterfugenmasse. Unterfüllung mit Band
aus PU-Kautschuk mit Shore A-Härte (ShA) 50 +/-10, nach
DIN ISO 7619-1:2012-02.
Menge: 16,000 St

#### Titel 05.11 MAUERWERK

**05.11.10 Mauerwerk abbrechen Naturstein Granit Mauerpfeiler aus Großstein lagern Aufbr.tw.entsogen**
StL-Nr. 15119012020901
Mauerwerk nach Unterlagen des AG abbrechen. Abgerechnet
wird das abgebrochene Mauerwerk, wobei Öffnungen und
Nischen bis zu 0,5 m3 Einzelgröße und Schlitze bis zu
0,1 m3/m übermessen werden.
Mauerwerk aus Naturstein.
Wieder verwertbare Steine 'aus Granitgroßpflaster des Mauerpfeilers säubern und innerhalb der Baustelle für die Wiederverwendung lagern'

Nicht wieder verwertbare Steine und übriges Abbruchgut
entsorgen. Entsorgung wird gesondert vergütet.
Menge: 1,000 m3

**05.11.20 Naturst.-Mauerwerk herst, St. d. AG Mauerpfeiler Quadermauerwerk Granitgroßstein MG II a Steine gelagert**
StL-Nr. 1511912896930100
Mauerwerk aus Natursteinen des AG einschließlich Form-
und Ecksteinen nach Unterlagen des AG herstellen. Fugen
auskratzen. Ausfugen wird gesondert vergütet.
Mauerwerk 'für Pfeiler'

Art = Quadermauerwerk.
Steinhöhe 'ca. 160 mm'

Mörtel MG IIa.
Steine lagern innerhalb der Baustelle.
Menge: 1,000 m3

#### Titel 05.12 ZÄUNE

**05.12.10 Zaun aufnehmen Maschendrahtzaun Höhe bis 1,00 m Pfosten Stahl Abstand bis 2,00m Pf.i.Beton30/80 Material verwert.**
StL-Nr. 2112810131212001
Zaun aufnehmen, einschließlich Verstrebungen.
Maschendrahtzaun.
Zaunhöhe bis 1,00 m.
Pfosten aus Stahl.
Pfostenabstand bis 2,00 m.
Pfosten mit Einzelfundament aus Beton, Durchmesser bis
30 cm, Tiefe bis 80 cm.
Ausgebautes Material nach Wahl des AN verwerten.
Menge: 2,000 m

**05.12.20 Maschendrahtzaun herstellen H 1,0 m. St.pf.moosgr.D42 L 1,50 m. Pfostenabst.2,50m Gefl.50x50ku.grün Spannd.3mm 3zügig**
*** Schwerpunktposition
StL-Nr. 2112823793922109
Maschendrahtzaun, einschließlich der erforderlichen
Erdarbeiten, herstellen. Spanndraht in jede Masche einziehen. Mindestens jeden 10. Pfosten und alle Eckpfosten doppelseitig und die Endpfosten einseitig verstreben. Pfostenverstrebung wird gesondert vergütet.
Zaunhöhe '1,00 m'

Stahlrohrpfosten, feuerverzinkt und pulverbeschichtet,
Durchmesser = 42 mm, Wanddicke = 1,5 mm, moosgrün, RAL
6005.
Pfostenlänge '= 1,50 m'

Pfostenabstand = 2,50 m.
Maschendrahtgeflecht 50x50x2,8 mm, dickverzinkt und
kunststoffummantelt, moosgrün, RAL 6005.
Spanndraht 3 mm, dickverzinkt, 3-zügig.
Boden-/Felsklasse 'Hinterfüllung der Winkelstützwand'
Menge: 2,000 m

**05.12.30 Briefkasten abbauen sichern wiederversetzen**
Vorhandenen Briefkasten, Am Waillenbach Nr. 8, mit eine Edelstahstütze abbauen, während der Bauzeit nach Abstimmung mit dem Eigentümerprovisorisch aufstellen und zum Ende der Maßnahme einschließlich Fundament aus Beton C 15/20 X0 F1 wieder aufstellen.
Der Fundamnetaushub und die Verwertung des überschüssigen Material gehören zum Leistungumfang
Menge: 1,000 St

#### Titel 05.13 VERKEHRSSCHILDER

**05.13.10 Betonfertigteile einbauen Sockelstein n IVZ Typ A m Hülse C20/25 XF2, XC4, XD2**
StL-Nr. 2211851891110000
Bewehrte Betonfertigteile entsprechend statischen und
konstruktiven Erfordernissen nach Unterlagen des AG
herstellen und einbauen.
Bauteil 'Sockelstein für Rohrpfosten Fundament Typ A nach IVZ-Norm
Abmessungen L x B x H 340 x 340 x 800 mm
mit Bodenhülse aus nichtrostenden Stahl Länge 350 mm, für Pfosten D = 76 mm'

Fertigteile aus Stahlbeton.
Druckfestigkeitsklasse C20/25.
Expositionsklasse XF2, XC4 und XD2.
Menge: 3,000 St

**05.13.20 Rohrpfosten liefern Länge 3500 mm St. 76,1/2,9 mm liefern, ablad.AN**
StL-Nr. 21130426093001
Rohrpfosten mit Abdeckkappe für Verkehrsschild liefern.
Stahlteile feuerverzinkt.
Pfostenlänge = 3500 mm.
Rohr = Stahl 76,1/2,9 mm.
Lieferung frei Lagerplatz nach Unterlagen des AG. Abladen durch AN.
Menge: 3,000 St

**05.13.30 Verkehrsschild liefern Dreieck Größe 2 einseitig Folie RA 3 Randverformt liefern, ablad.AN**
StL-Nr. 2113040102213401
Verkehrsschild nach Unterlagen des AG liefern.
Schild = Dreieck.
Größe 2.
Einseitig.
Mit retroreflektierender Folie der Klasse RA 3.
Schild = randverformt.
Lieferung frei Lagerplatz nach Unterlagen des AG. Abladen durch AN.
Menge: 1,000 St

**05.13.40 Verkehrsschild anbringen Dreieck Größe 2 einseitig Folie RA 3 Randverformt St.Rohrsch.Plan I UK Schild ab 2 m**
StL-Nr. 2113010102213412
Verkehrsschild nach Unterlagen des AG anbringen.
Schild = Dreieck.
Größe 2.
Einseitig.
Mit retroreflektierender Folie der Klasse RA 3.
Schild = randverformt.
Befestigung mit Stahl-Rohrschelle, feuerverzinkt, nach
IVZ-Norm, Standardplan I. Verschraubung aus nicht rostendem Stahl mind. der Stahlsorte A 2.
Anbringung neben der Fahrbahn. Unterkante des Schildes
ab 2,00 m über der Verkehrsfläche.
Menge: 1,000 St

**05.13.50 Verkehrsschild liefern Ronde Größe 2 einseitig Folie RA 3 Randverformt Lochung Plan I liefern, ablad.AN**
StL-Nr. 2113040101213411
Verkehrsschild nach Unterlagen des AG liefern.
Schild = Ronde.
Größe 2.
Einseitig.
Mit retroreflektierender Folie der Klasse RA 3.
Schild = randverformt.
Lochung nach IVZ-Norm Standardplan I.
Lieferung frei Lagerplatz nach Unterlagen des AG. Abladen durch AN.
Menge: 2,000 St

**05.13.60 Verkehrsschild anbringen Ronde Größe 2 einseitig Folie RA 3 Randverformt St.Rohrsch.Plan I UK Schild ab 2 m**
StL-Nr. 2113010101213412
Verkehrsschild nach Unterlagen des AG anbringen.
Schild = Ronde.
Größe 2.
Einseitig.
Mit retroreflektierender Folie der Klasse RA 3.
Schild = randverformt.
Befestigung mit Stahl-Rohrschelle, feuerverzinkt, nach
IVZ-Norm, Standardplan I. Verschraubung aus nicht rostendem Stahl mind. der Stahlsorte A 2.
Anbringung neben der Fahrbahn. Unterkante des Schildes
ab 2,00 m über der Verkehrsfläche.
Menge: 2,000 St

### 06 T I E F B A U T R I N K W A S S E R

*Hinweis: Hinweise zu Tiefbau Wasserversorgung*
Hinweise zu Tiefbauarbeiten Trinkwasserleitung

Der Abschnitt 06 ist für die Tiefbauarbeiten zur Umlegung und Neuverlegung der Trinkwasserleitung des Zweckverband zur Wasserversorgung der Leithenberg-Gruppe vorgesehen.
Die Leistungen sind gesondert in Rechnung zu stellen.

#### Titel 06.01 BAUSTELLENEINRICHTUNG Tiefbau Trinkwasser

**06.01.10 Baustelle einrichten Tiefbau Trinkwasser Zufahrt herst.AN**
StL-Nr. 1910110792
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Leistungen des Abschnitts Tiefbau Trinkwasser'

Zufahrt nach Wahl des AN herstellen und nach Beendigung
der Baumaßnahme entfernen. Ursprünglichen Zustand wieder herstellen.
Menge: 1,000 Psch

**06.01.20 Baustelleneinricht. vorhalten**
StL-Nr. 18901102
Baustelleneinrichtung vorhalten.
Vorhalten der Baustelleneinrichtungen. Mieten, Pacht,
Gebühren und dgl. gehören zum Leistungsumfang.
Ausser den vollen Monaten werden Teilzeiten nach
Kalendertagen zu 1/30 des Einheitspreises abgerechnet.
Stillstandszeiten und Bauzeitverlängerungen werden
nur vergütet, wenn die Ursachen vom AG zu
vertreten sind.
Menge: 0,500 Mt

**06.01.30 Baustelleneinricht. unterh. u. betr.**
StL-Nr. 18901103
Baustelleneinrichtung unterhalten und
betreiben.
Unterhalten und Betreiben der Baustelleneinrichtungen.
Vergütet werden die Tage, an denen auf der Baustelle
gearbeitet wird. Bauzeitverlängerungen werden nur vergütet, wenn die Ursachen vom AG zu vertreten sind.
Der Nachweis erfolgt durch Vorlage der Tagesberichte.
Menge: 10,000 d

**06.01.40 Baustelle räumen Dies. LV-Abschn.**
StL-Nr. 1910111202
Baustelle von allen Geräten, Anlagen, Einrichtungen und
dgl. räumen. Benutzte Flächen und Wege entsprechend dem
ursprünglichen Zustand herrichten. Soweit nicht für
bestimmte Leistungen für das Räumen der Baustelle gesonderte Positionen im Leistungsverzeichnis enthalten
sind, gilt die Pauschale
für alle Leistungen dieses Abschnittes des Leistungsverzeichnisses.
Menge: 1,000 Psch

#### Titel 06.02 ENTSORGUNG

**06.02.10 Bereitstellungsflä chen betreiben**
StL-Nr. 2480221000
Flächen für die zeitweilige Lagerung von
Bodenmaterial, Baggergut, Ausbaustoffen oder
Abfällen nach Unterlagen des AG als
Bereitstellungsflächen vorhalten, unterhalten und
betreiben. Haufwerks- und Behälterkataster mit
Lageplänen, Angaben zu Haufwerksnummer,
Anlieferungszeitraum, Herkunft nach Entnahmestelle
mit Homogenbereich und Probenahmen auf der
Baustelle führen und fortschreiben. Wetterfeste
Beschilderung einschließlich der Angaben zu
Haufwerks- oder Behälternummer,
Anlieferungszeitraum, Herkunft nach Entnahmestelle
und Homogenbereich vorhalten, bei Bedarf anpassen
und unterhalten. Haufwerksabdeckungen aus
reißfester, witterungsbeständiger Folie nach
Bedarf des AN verwehungssicher öffnen und
schließen, arbeitstäglich kontrollieren und
beschädigte Folien austauschen. Erforderliche
Schutz- und Betriebseinrichtungen sowie
Betriebsräume mit Sanitäreinrichtungen nach Wahl
des AN einschließlich erforderlicher Ver- und
Entsorgung mit den erforderlichen Medien nach
Unterlagen des AG vorhalten, unterhalten und
betreiben. Teilzeiten nach Tagen werden zu 1/30
des Einheitspreises vergütet.
Menge: 0,500 Mt

#### Titel 06.03 VERKEHRSSICHERUNG Tiefbau Trinkwasser

**06.03.10 Verkehrsflächen unterhalten. Bef. Asphalt Zufahrtswege**
StL-Nr. 2290590132
Verkehrsflächen zur Aufrechterhaltung des öffentlichen
und Anliegerverkehrs, sowie des Baustellenverkehrs
innerhalb des Baubereiches einschließlich
zwischenzeitlich benutzter Behelfsfahrstreifen
verkehrssicher unterhalten.
Abgerechnet wird nach Kalendertagen.
Befestigung mit Asphalt.
Verkehrsflächen im Zuge der vom AG
zur Verfügung gestellten Zufahrtswege.
Menge: 10,000 d

**06.03.20 Verkehrssich. läng. Dauer aufbauen Arbeitsstelle TW-Versorgung m. Hausanschl.. Anordnung Unt. AG gebührenfrei**
StL-Nr. 2110510519090101
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'vergleichbar B I/2 für die Umverlegung der Trinkwasserleitung in der Ortsstraße "Am Waillenbach".und B I/15 Sperrung im Anschlussbereich zur neuen Erschließungsstraße.
Der Anliegerverkehr ist während der gesamten Bauzeit aufrecht zu erhalten.'

Länge des Arbeitsbereiches 'ca. 110 m Baustrecke des Regenwassersammlers und der Hausanschlüsse im neuen Erschließungsgebiet, sowie ca. 95 m Baustrecke in der Ortsstraße "Am Waillenbach"'

Verkehrsrechtliche Anordnung nach Unterlagen des AG
einholen und zugehörige Unterlagen erstellen. Erforderliche Ortsbesichtigungen zur Erstellung der Planunterlagen für die verkehrsrechtliche Anordnung durchführen.
Gebührenfrei.
Menge: 1,000 Psch

**06.03.30 Verkehrssich. läng. Dauer vorhalten wie Vorposition**
StL-Nr. 2110511010
Verkehrssicherung längerer Dauer vorhalten, warten, instand setzen und betreiben. Vorübergehende Verkehrssicherungsmaßnahmen durchführen. Die Kontrolle der Verkehrssicherung wird gesondert vergütet.
Verkehrssicherung wie in Vorposition beschrieben.
Menge: 15,000 d

**06.03.40 Verkehrssich. läng. Dauer abbauen Abschnitt 06**
StL-Nr. 211051200009
Verkehrssicherung an Arbeitsstellen längerer Dauer abbauen. Vorübergehende Verkehrssicherungsmaßnahmen
durchführen. Vorübergehende Markierung entfernen,
transportable Lichtsignalanlage, bauliches Leitelement,
mobile Stauwarnanlage, LED-Anzeigetafel und transportable Schutzeinrichtung abbauen werden gesondert
vergütet.
Für Verkehrsführungsphase '03 Tiefbau Trinkwasserversorgung'
Menge: 1,000 Psch

**06.03.50 Kontrolle d. Verkehrss. an Arb. st. zwei bzw. einmal schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 15,000 d

#### Titel 06.04 ERDBAU

**06.04.10 Oberboden abtragen und lagern Homog. B1 Abtr.über 10-30cm Oberb.i.förd.+lag**
StL-Nr. 24906101902200
Oberboden ggf. einschließlich Vegetationsdecke
abtragen und lagern, ggf.mit laden und fördern.
Oberboden in regelmäßig geformten Mieten locker
aufsetzen. Ansaat und Mähen einer Decksaat werden
gesondert vergütet. Beschreibung der Homogenbereiche
nach Unterlagen des AG. Abgerechnet wird nach
Abtragsprofilen.
Homogenbereich 'B1'

Dicke des Abtrages über 10 bis 30 cm.
Oberboden laden, fördern und innerhalb der Baustelle
lagern.
Menge: 10,000 m3

**06.04.20 Gelagerten Oberboden AG andecken Homog. B1 Gelände/Rekult. Andeck. ü.15-25cm Boden i. aufnehm.**
StL-Nr. 249061169431
Gelagerten Oberboden des AG profilgerecht lösen,
laden, fördern und andecken. Homogenbereiche nach
Unterlagen des AG. Abgerechnet werden die angedeckten
Flächen.
Homogenbereich 'B1'

Andeckung innerhalb der Baustelle zur
Geländeangleichung, Rekultivierung und dgl.
Dicke der Andeckung über 15 bis 25 cm.
Oberboden innerhalb der Baustelle aufnehmen.
Menge: 10,000 m3

#### Titel 06.05 LEITUNGSGRÄBEN

**06.05.10 Leitungsgraben herstellen Homog B3 T bis 1,85 m B bis 1,0 m Trinkwasser Verfüllboden ges. BM-0 Abr. senkrecht**
*** Schwerpunktposition
StL-Nr. 2410820799913191
Leitungsgraben profilgerecht herstellen. Straßenaufbruch wird gesondert vergütet.
In gewachsenem Boden. Homogenbereiche 'B3 bzw. B1 nach Gutachten 2026'

Grabentiefe 'bis 1,85 m'

Breite der Grabensohle 'für Trinkwasserleitungen bis DN 100
mit Schiebernkreuzen und Hydranten
Abrechnungsbreite 1,0 m'

Notwendigen Verbau entsprechend statischen und konstruktiven Erfordernissen herstellen, vorhalten und
entfernen. Offene Wasserhaltung bis zu einer Pumpenleistung von 10 m3 Fördermenge und 5,00 m Förderhöhe
je Stunde und Haltung ausführen.
Aushub wird zum Verfüllen nicht verwendet. Verfüllen
des Grabens nach Verlegen der Leitung wird gesondert
vergütet.
Materialwerte nach EBV = BM-0
Zum Verfüllen nicht verwendeten Aushub 'innerhalb der Baustelle am Zwischenlager in Mieten lagern'

Abrechnung mit senkrechten Wänden. Grabenbreite
nach DIN 18 300 ohne Berücksichtigung eines Verbaus.
Menge: 130,000 m3

**06.05.20 Leitungsgraben herstellen Homog B3 T bis 1,50 m B bis 1,0 m TW-Grundstücksanschl. Verfüllboden ges. BM-0 Abr. senkrecht**
*** Schwerpunktposition
StL-Nr. 2410820799913191
Leitungsgraben profilgerecht herstellen. Straßenaufbruch wird gesondert vergütet.
In gewachsenem Boden. Homogenbereiche 'B3'

Grabentiefe 'bis 1,50 m'

Breite der Grabensohle 'für Trinkwasser-Grundstücksanschlüsse bis DN 32
Abrechnungsbreite 1,0 m'

Notwendigen Verbau entsprechend statischen und konstruktiven Erfordernissen herstellen, vorhalten und
entfernen. Offene Wasserhaltung bis zu einer Pumpenleistung von 10 m3 Fördermenge und 5,00 m Förderhöhe
je Stunde und Haltung ausführen.
Aushub wird zum Verfüllen nicht verwendet. Verfüllen
des Grabens nach Verlegen der Leitung wird gesondert
vergütet.
Materialwerte nach EBV = BM-0
Zum Verfüllen nicht verwendeten Aushub 'innerhalb der Baustelle am Zwischenlager in Mieten lagern'

Abrechnung mit senkrechten Wänden. Grabenbreite
nach DIN 18 300 ohne Berücksichtigung eines Verbaus.
Menge: 100,000 m3

**06.05.30 Leitungsgraben herstellen gew. Boden Homog B3 T bis 1,85 m B bis 1,0 m Trinkwasser**
*** Schwerpunktposition
StL-Nr. 2410820799911191
Leitungsgraben profilgerecht herstellen. Straßenaufbruch wird gesondert vergütet.
In gewachsenem Boden. Homogenbereiche 'B3 bzw. B1 nach Gutachten 2026'

Grabentiefe 'bis 1,85 m'

Breite der Grabensohle 'für Trinkwasserleitungen bis DN 100
mit Schiebernkreuzen und Hydranten
Abrechnungsbreite 1,0 m'

Notwendigen Verbau entsprechend statischen und konstruktiven Erfordernissen herstellen, vorhalten und
entfernen. Offene Wasserhaltung bis zu einer Pumpenleistung von 10 m3 Fördermenge und 5,00 m Förderhöhe
je Stunde und Haltung ausführen.
Aushub zur Wiederverwendung innerhalb der Baustelle
lagern, nach Verlegen der Leitung in Graben oberhalb
der Leitungszone einbauen und verdichten einschl. ggf.
erforderlicher Wasserzugabe.
Materialwerte nach EBV = BM-0
Zum Verfüllen nicht verwendeten Aushub 'innerhalb der Baustelle für die Haufwerksbeprobung in Mieten lagern'

Abrechnung mit senkrechten Wänden. Grabenbreite
nach DIN 18 300 ohne Berücksichtigung eines Verbaus.
Menge: 100,000 m3

**06.05.40 Bindemittel ausstreuen Kalk-Zement**
StL-Nr. 2410631005
Bindemittel zur Vorbereitung der Bodenverbesserung oder
Bodenverfestigung ausstreuen. Bindemittelmenge nach
Eignungsprüfung.
Bindemittel = Kalk-Zement-Gemisch.
Menge: 7,000 t

**06.05.50 Geschütt. Boden AG verbessern (Zul)**
StL-Nr. 2410632300
Geschütteten Boden des AG verbessern. Boden nach Ausstreuen des Bindemittels mit Bodenmischgerät gleichmäßig und in voller Schütthöhe durchmischen. Ausstreuen
des Bindemittels wird gesondert vergütet. Vergütet wird
der Mehraufwand gegenüber den Erdarbeiten ohne Bodenverbesserung.
Menge: 100,000 m3

**06.05.60 Baustoff lief.,in Leitungsgr. einb. Bettung u Umhüllung TW-Leitung WSG geeignet Abrechnung senkr.**
*** Schwerpunktposition
StL-Nr. 24108238999191
Baustoff nach Unterlagen des AG liefern, in Leitungsgraben einschließlich Schachtbaugruben einbauen und
verdichten. Einbaudokumentation nach Unterlagen des AG
übergeben.
Baustoff 'gemischtkörniger Boden, rohrunschädlicher Boden für die Bettung und Umhüllung der Trinkwasserleitung geeignet'

Grabentiefe 'bis 1,85 m'

Breite der Grabensohle 'für Trinkwasserleitungen bis DN 100 mit Schiebernkreuzen und Hydranten
Abrechnungsbreite 1,0 m'

Baustoff für Einbau in Wasserschutzgebieten geeignet.
Baustoff 'in Graben einschl. der Leitungszone einbauen und verdichten'

Abrechnung mit senkrechten Wänden entsprechend
der Abrechnung beim Aushub.
Menge: 125,000 m3

**06.05.70 Baustoff lief.,in Leitungsgr. einb. gemkörn. Boden WSG geeignet oberh.Leitungsz. Abrechnung senkr.**
*** Schwerpunktposition
StL-Nr. 24108238299111
Baustoff nach Unterlagen des AG liefern, in Leitungsgraben einschließlich Schachtbaugruben einbauen und
verdichten. Einbaudokumentation nach Unterlagen des AG
übergeben.
Baustoff = gemischtkörniger Boden.
Grabentiefe 'bis 1,85 m'

Breite der Grabensohle 'für Trinkwasserleitungen DN 100
mit Schiebernkreuzen und Hydranten
Abrechnungsbreite 1,0 m'

Baustoff für Einbau in Wasserschutzgebieten geeignet.
Baustoff nach Verlegen der Leitung in Graben oberhalb
der Leitungszone und in Baugruben einbauen und verdichten.
Abrechnung mit senkrechten Wänden entsprechend
der Abrechnung beim Aushub.
Menge: 55,000 m3

**06.05.80 Leitungserkundung**
StL-Nr. 21103014
Erkundung von Kabeln und Leitungen aller Art durch geeignete Methoden, z.B. durch Einholen von Kabelplänen
und/oder Einweisung durch den Leitungsträger. Die Vorschriften der Leitungsträger sind zu beachten. Abgerechnet wird nach der Anzahl der Bodenerkundungspunkte.
Menge: 3,000 St

**06.05.90 Suchgraben herstellen Tiefe bis 1,25 m mitMasch.unterst. Aufbruch gesond. Boden einb.u.v. Abrechnung Abtrag**
StL-Nr. 2410891201210101
Suchgraben nach Unterlagen des AG einschließlich Handschachtung herstellen. Aushub zur Wiederverwendung
seitlich lagern. Beschreibung der Homogenbereiche nach
Unterlagen des AG.
Grabentiefe bis 1,25 m.
Handschachtung mit Maschinenunterstützung.
Straßenaufbruch wird gesondert vergütet.
Seitlich gelagerten Boden einbauen und verdichten.
Abrechnung nach Abtragsprofilen.
Menge: 10,000 m3

**06.05.100 Mehraufwand Erdarb. vorh. Leitungen Strom- und Telekomkabel**
*** Schwerpunktposition
StL-Nr. 249062360990
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = 'Strom- und Telkomkabel'

Verlauf der Leitung 'längslaufend und querend'
Menge: 33,000 m

#### Titel 06.06 SCHICHTEN OHNE BINDEMITTEL

**06.06.10 Schicht ohne Bindemittel aufnehmen SfM 15 bis 40 cm Fahrbahn Mat.kl. BM-0 Bstoff. lagern Abrechng. Abtrag**
*** Schwerpunktposition
StL-Nr. 24112010191111
Schicht ohne Bindemittel aufnehmen
Schicht aus frostunempfindlichem Material.
Dicke '15 bis 40 cm'

Fläche = Fahrbahn.
Materialklasse nach EBV = BM-0.
Baustoffgemisch innerhalb der Baustelle fördern und
nach Unterlagen des AG zwischenlagern.
Abrechnung nach Abtragsprofilen.
Menge: 20,000 m3

**06.06.20 Frostschutzschicht herstellen Bk0,3 0/56 URA+Einbaudoku DPr min. 100 v.H. Abrechng. Auftrag**
*** Schwerpunktposition
StL-Nr. 2411221040071191
Frostschutzschicht herstellen.
In Verkehrsflächen der Belastungsklasse Bk0,3,
ohne Fertiger bei schwieriger Profilgestaltung oder bei zahlreichen Einbauten.
Baustoffgemisch 0/56.
Umweltrelevante Anforderungen beim Einsatz von Baustoffgemischen einschließlich Einbaudokumentation nach
Unterlagen des AG. Einbaudokumentation übergeben.
Verdichtungsgrad DPr mindestens 100 v.H.
Einbaudicke 'in Angleichung an Bestand ca. 25 - 40 cm
im Bereich von Leitungsgräben'

Abrechnung nach Auftragsprofilen.
Menge: 25,000 m3

#### Titel 06.07 ASPHALTBAUWEISEN

**06.07.10 Asphaltbefestigung aufnehmen Leitungsgraben in Fahrbahn Dicke ü. 12-18 cm Aufbr. Verw. AN**
*** Schwerpunktposition
StL-Nr. 2311302890402003
Asphaltbefestigung aufbrechen und aufnehmen.
Fläche 'Leitungsgräben in Fahrbahnen'

Dicke der Asphaltbefestigung über 12 cm bis 18 cm.
Gesamtaufbruchtiefe über 10 bis 20 cm.
Aufbruchgut nach Wahl des AN verwerten.
Menge: 70,000 m2

**06.07.20 Erschwernis infolge Einbauten Erschw. aufnehmen Asphaltbefestig. Hydranten+Schieb**
*** Schwerpunktposition
StL-Nr. 231130783501
Erschwernis infolge Einbauten, Schächten und Straßenabläufen. Abgerechnet wird je Stück Einbauteil.
Erschwernis beim Aufnehmen.
Asphaltbefestigung.
Hydranten und Schieberkappen.
Menge: 5,000 St

**06.07.30 Asphaltbefestigung trennen Einzelfl. schneiden Dicke ü. 12-18 cm**
StL-Nr. 231130383104
Asphaltbefestigung geradlinig trennen.
in Einzelflächen längs und quer zur Fahrbahnachse,
Trennen durch Schneiden.
Dicke der Asphaltbefestigung über 12 bis 18 cm.
Menge: 5,000 m

**06.07.40 Asphalttragsch. aus AC 32 T N herst Bk1,8-Bk0,3 Dicke 10 cm Bitumen 70/100**
*** Schwerpunktposition
StL-Nr. 23113138141000
Asphalttragschicht aus Asphalttragschichtmischgut
AC 32 T N herstellen. Anlieferung des Asphaltmischguts
in thermoisolierten Transportbehältern.
In Verkehrsflächen der Belastungsklassen Bk1,8 bis
Bk0,3.
Einbaudicke = 10 cm.
Bindemittel = 70/100.
Menge: 70,000 m2

**06.07.50 Unterlage reinigen Asphaltbefestig. zus. Flächen selb.aufn.Kehrm.**
StL-Nr. 231130581011
Unterlage reinigen. Anfallendes Kehrgut nach Wahl des
AN verwerten.
Unterlage = Asphaltbefestigung.
Zusammenhängende Teilflächen.
Selbstaufnehmende Kehrmaschine.
Menge: 70,000 m2

**06.07.60 Bitumenemulsion aufsprühen Bk1,8-Bk0,3 Asphalt frisch Rampenspritzgerät C40B5-S Menge 200 g/m2 vor A.deckschicht**
StL-Nr. 22113063211213
Bitumenemulsion zur Herstellung des Schichtenverbundes
aufsprühen.
Auf Verkehrsflächen der Belastungsklassen Bk1,8 bis
Bk0,3.
Unterlage = Asphaltbefestigung, frisch.
Mit Rampenspritzgerät.
Bindemittel = C40B5-S.
Bindemittelmenge = 200 g/m2.
Vor Einbau Asphaltdeckschicht.
Menge: 70,000 m2

**06.07.70 Asphaltdecksch. aus AC 11 D N herst Bk1,8-Bk0,3 Dicke 4,0 cm Bitumen 70/100**
*** Schwerpunktposition
StL-Nr. 2311333811200000
Asphaltdeckschicht aus Asphaltbeton für Asphaltdeckschichten AC 11 D N herstellen. Anlieferung des
Asphaltmischguts in thermoisolierten
Transportbehältern.
In Verkehrsflächen der Belastungsklassen Bk1,8 bis
Bk0,3.
Einbaudicke = 4 cm.
Bindemittel = 70/100.
Menge: 70,000 m2

**06.07.80 Erschwernis infolge Einbauten Erschw.herstellen A.tragschicht Hydranten+Schieb**
*** Schwerpunktposition
StL-Nr. 231130785401
Erschwernis infolge Einbauten, Schächten und Straßenabläufen. Abgerechnet wird je Stück Einbauteil.
Erschwernis beim Herstellen von Asphaltschichten
Asphalttragschicht.
Hydranten und Schieberkappen.
Menge: 5,000 St

**06.07.90 Erschwernis infolge Einbauten Erschw.aufsprühen A.tragschicht Hydranten+Schieb**
*** Schwerpunktposition
StL-Nr. 231130784401
Erschwernis infolge Einbauten, Schächten und Straßenabläufen. Abgerechnet wird je Stück Einbauteil.
Erschwernis beim Aufsprühen von Bitumenemulsionen.
Asphalttragschicht.
Hydranten und Schieberkappen.
Menge: 5,000 St

**06.07.100 Erschwernis infolge Einbauten Erschw.herstellen A.decks.+A.bind. Hydranten+Schieb**
*** Schwerpunktposition
StL-Nr. 231130785301
Erschwernis infolge Einbauten, Schächten und Straßenabläufen. Abgerechnet wird je Stück Einbauteil.
Erschwernis beim Herstellen von Asphaltschichten
Asphaltdeck- und Asphaltbinderschicht.
Hydranten und Schieberkappen.
Menge: 5,000 St

**06.07.110 Einbauteile in Asphaltbef. anpassen in Fahrbahn Schieberkappe höher ü. 5-10 cm Beton+Asph.beton**
*** Schwerpunktposition
StL-Nr. 23113073110202
Einbauteile in Asphaltbefestigung freilegen und an die
neue Höhe anpassen.
Freigelegten Bereich verfüllen und verdichten. Aufbruchmaterial nach Wahl des AN verwerten.
Einbauteil in Fahrbahn.
Einbauteil Schieberkappe.
Höher setzen über 5 bis 10 cm.
Verfüllung = Beton, obere 4 cm Asphaltbeton.
Menge: 4,000 St

**06.07.120 Einbauteile in Asphaltbef. anpassen in Fahrbahn Hydrantenkappe höher ü. 5-10 cm Beton+Asph.beton**
*** Schwerpunktposition
StL-Nr. 23113073120202
Einbauteile in Asphaltbefestigung freilegen und an die
neue Höhe anpassen.
Freigelegten Bereich verfüllen und verdichten. Aufbruchmaterial nach Wahl des AN verwerten.
Einbauteil in Fahrbahn.
Einbauteil Hydrantenkappe.
Höher setzen über 5 bis 10 cm.
Verfüllung = Beton, obere 4 cm Asphaltbeton.
Menge: 1,000 St

### 07 T I E F B A U S T R O M L E I T U N G E N

*Hinweis: Hinweise zu Tiefbau Stromleitungen*
Hinweise zu Tiefbauarbeiten Stromleitungen

Der Abschnitt 07 ist für die Tiefbauarbeiten zur Neuverlegung der Stromleitungen (Ortsnetz) und Straßenbeleuchtung des Bayernwerks vorgesehen.
Die Leistungen sind gesondert in Rechnung zu stellen.

#### Titel 07.04 ERDBAU

**07.04.10 Oberboden abtragen und lagern Homog. B1 Abtr.über 10-30cm Oberb.i.förd.+lag**
StL-Nr. 24906101902200
Oberboden ggf. einschließlich Vegetationsdecke
abtragen und lagern, ggf.mit laden und fördern.
Oberboden in regelmäßig geformten Mieten locker
aufsetzen. Ansaat und Mähen einer Decksaat werden
gesondert vergütet. Beschreibung der Homogenbereiche
nach Unterlagen des AG. Abgerechnet wird nach
Abtragsprofilen.
Homogenbereich 'B1'

Dicke des Abtrages über 10 bis 30 cm.
Oberboden laden, fördern und innerhalb der Baustelle
lagern.
Menge: 10,000 m3

**07.04.20 Gelagerten Oberboden AG andecken Homog. B1 Gelände/Rekult. Andeck. ü.15-25cm Boden i. aufnehm.**
StL-Nr. 249061169431
Gelagerten Oberboden des AG profilgerecht lösen,
laden, fördern und andecken. Homogenbereiche nach
Unterlagen des AG. Abgerechnet werden die angedeckten
Flächen.
Homogenbereich 'B1'

Andeckung innerhalb der Baustelle zur
Geländeangleichung, Rekultivierung und dgl.
Dicke der Andeckung über 15 bis 25 cm.
Oberboden innerhalb der Baustelle aufnehmen.
Menge: 10,000 m3

#### Titel 07.05 LEITUNGSGRÄBEN

**07.05.10 Leitungsgraben herstellen gew. Boden Homog B3 T bis 1,25 m B bis 0,40 m Stromkabel Verfüllboden ges. BM-0 Abr. senkrecht**
*** Schwerpunktposition
StL-Nr. 2410820721903191
Leitungsgraben profilgerecht herstellen. Straßenaufbruch wird gesondert vergütet.
In gewachsenem Boden. Homogenbereich nach Unterlagen
des AG.
Grabentiefe bis 1,25 m.
Breite der Grabensohle 'für Stromkabel
Abrechnungsbreite 0,40 m'

Aushub wird zum Verfüllen nicht verwendet. Verfüllen
des Grabens nach Verlegen der Leitung wird gesondert
vergütet.
Materialwerte nach EBV = BM-0
Zum Verfüllen nicht verwendeten Aushub 'innerhalb der Baustelle am Zwischenlager in Mieten lagern'

Abrechnung mit senkrechten Wänden. Grabenbreite
nach DIN 18 300 ohne Berücksichtigung eines Verbaus.
Menge: 30,000 m3

**07.05.20 Baustoff lief.,in Leitungsgr. einb. Bettung u Umhüllung Stromkabel Abrechnung senkr.kr.**
*** Schwerpunktposition
StL-Nr. 24108238919091
Baustoff nach Unterlagen des AG liefern, in Leitungsgraben einschließlich Schachtbaugruben einbauen und
verdichten. Einbaudokumentation nach Unterlagen des AG
übergeben.
Baustoff 'gemischtkörniger Boden, kabelunschädlicher Boden für die Bettung und Umhüllung der Stromkabel geeignet'

Grabentiefe bis 1,25 m.
Breite der Grabensohle 'für Stromkabel
Abrechnungsbreite 0,40 m'

Baustoff 'in Graben einschl. der Leitungszone einbauen und verdichten'

Abrechnung mit senkrechten Wänden entsprechend
der Abrechnung beim Aushub.
Menge: 20,000 m3

**07.05.30 Baustoff lief.,in Leitungsgr. einb. gemkörn. Boden Tiefe bis 1,25 m oberh.Leitungsz. Abrechnung senkr.**
*** Schwerpunktposition
StL-Nr. 24108238219011
Baustoff nach Unterlagen des AG liefern, in Leitungsgraben einschließlich Schachtbaugruben einbauen und
verdichten. Einbaudokumentation nach Unterlagen des AG
übergeben.
Baustoff = gemischtkörniger Boden.
Grabentiefe bis 1,25 m.
Breite der Grabensohle 'für Kabelgräben
Abrechnungsbreite 0,40 m'

Baustoff nach Verlegen der Leitung in Graben oberhalb
der Leitungszone und in Baugruben einbauen und verdichten.
Abrechnung mit senkrechten Wänden entsprechend
der Abrechnung beim Aushub.
Menge: 10,000 m3

**07.05.40 Leitungserkundung**
StL-Nr. 21103014
Erkundung von Kabeln und Leitungen aller Art durch geeignete Methoden, z.B. durch Einholen von Kabelplänen
und/oder Einweisung durch den Leitungsträger. Die Vorschriften der Leitungsträger sind zu beachten. Abgerechnet wird nach der Anzahl der Bodenerkundungspunkte.
Menge: 2,000 St

**07.05.50 Suchgraben herstellen Tiefe bis 1,25 m mitMasch.unterst. Aufbruch gesond. Boden einb.u.v. Abrechnung Abtrag**
StL-Nr. 2410891201210101
Suchgraben nach Unterlagen des AG einschließlich Handschachtung herstellen. Aushub zur Wiederverwendung
seitlich lagern. Beschreibung der Homogenbereiche nach
Unterlagen des AG.
Grabentiefe bis 1,25 m.
Handschachtung mit Maschinenunterstützung.
Straßenaufbruch wird gesondert vergütet.
Seitlich gelagerten Boden einbauen und verdichten.
Abrechnung nach Abtragsprofilen.
Menge: 5,000 m3

**07.05.60 Mehraufwand Erdarb. vorh. Leitungen Strom- und Telekomkabel**
*** Schwerpunktposition
StL-Nr. 249062360990
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = 'Strom- und Telkomkabel'

Verlauf der Leitung 'längslaufend und querend'
Menge: 2,000 m

**07.05.70 Hülsenfundament f. Beleucht.(Masth.=6m,)**
Hülsenfundamente für Beleuchtungsmaste herstellen,
Kreisförmiges Kunststoffrohr Fundamenthülsen liefern und nach Richtlinie L des Bayernwerks lotrecht an der vorbezeichneten Stelle einbringen,
einschließlich Schaffung einer Öffnung im Rohr ca. 70cm unter der OK (Größe der Öffnung: ca. Durchmesser 80mm)
einschl. Einführen des Kabels als Schlaufe).
Kunststoffrohr (z.B. Furowell DN 350)
Höhe  = 1,0 m
Durchmesser: DN 350
Höhe Lichtmast: ca. 6 m
OK des Rohres:  Tiefe unter Gel.-OK (spätere Asphalt- oder Pflasterfläche): 10 cm,
einschl. Grundplatte aus Beton und oberen Abschluss als Beton-Fundamentkopf min. 10 cm dick aus Beton C25/30
Die erforderlichen Erdarbeiten und Entsorgen des überschüssigen Aushubmaterials nach Wahl des AN gehören zum Leistungsumfang.
Schließen der Fundamentgrube nach Versetzen des Mastes mit fachgerechter Verdichtung und geeignetem Material.
Menge: 5,000 St
